# SG_BILBAO_ANDRÉS ISASI Nº10

- Propiedad del archivo: SOFT S.A.
- Formato: FIEBDC-3/2002
- Programa: Presto 8.8
- Fecha de los precios: 08/04/2024
- Divisa: EUR
- Código: 83BILBAO (20/03/2023)
Importe: 609973.11

## SG01 Demoliciones y trabajos previos (20/03/2023)
Importe: 7060.54

### SG0101 Demolición Fachada (20/03/2023)
Importe: 7020.77

**01014** m² Apertura de hueco en hoja exterior de fachada, fábrica vista (20/03/2023)
197.49 m² × 35.55 = 7020.77
Apertura de hueco para posterior colocación de la carpintería, en hoja exterior de cerramiento de fachada, de fábrica vista, formada por ladrillo perforado de hasta 11,5 cm de espesor, con medios manuales, sin afectar a la estabilidad de la hoja o de los elementos constructivos contiguos, y carga manual sobre camión o contenedor. El precio incluye el corte previo del contorno del hueco y la demolición del revestimiento, incluye el montaje y desmontaje del apeo del hueco. Se medirá la superficie realmente demolida a cara interior del hueco según especificaciones del Proyecto.
NOTA: Superficie de actuación estimada, a verificar in situ. Incluso protección de los huecos una vez demolidos con malla, lona o similar.
Relación comercial: SG_BASEPRECIO, 35.55

| Medición | Uds. | Largo | Alto | Parcial |
|---|---|---|---|---|
| FACHADA ANDRES ISASI | 1 | 5.4 | 3.65 | 19.71 |
|  | 1 | 2.95 | 3.65 | 10.77 |
|  | 1 | 3.9 | 3.65 | 14.24 |
|  | 1 | 1.4 | 3.65 | 5.11 |
|  | 1 | 3.8 | 3.65 | 13.87 |
|  | 1 | 1.4 | 3.65 | 5.11 |
|  | 1 | 2.7 | 3.65 | 9.86 |
|  | 1 | 3.65 | 3.65 | 13.32 |
|  | 1 | 1.5 | 3.65 | 5.48 |
|  | 1 | 5.7 | 3.65 | 20.81 |
|  | 1 | 1.5 | 3.65 | 5.48 |
|  | 1 | 2.3 | 3.65 | 8.40 |
| FACHADA EMILIO ARRIETA | 1 | 3.6 | 3.75 | 13.50 |
|  | 1 | 3.3 | 3.8 | 12.54 |
| ///// APERTURAS EN NUEVA FACHADA /////// |  |  |  |  |
| rejillas de ventilación | 2 | 1.3 | 0.55 | 1.43 |
|  | 1 | 0.65 | 0.55 | 0.36 |
| carpintería exterior |  |  |  |  |
| P1 | 2 | 1.7 | 2.5 | 8.50 |
| V1 | 1 | 3.3 | 1.5 | 4.95 |
| V2 | 1 | 3.7 | 1.5 | 5.55 |
| V3 | 1 | 3.7 | 1.5 | 5.55 |
| V4 | 1 | 3.6 | 1.5 | 5.40 |
| V5 | 1 | 1.25 | 1.5 | 1.88 |
| P8 | 1 | 1.7 | 2.1 | 3.57 |
| P9 | 1 | 1 | 2.1 | 2.10 |
| Total |  |  |  | 197.49 |

### SG0103 Demolición Albañilería (20/03/2023)
Importe: 39.77

**01041B** m² Desmontaje de puerta de acero (20/03/2023)
2.1 m² × 18.94 = 39.77
Demolición selectiva con medios manuales de puerta de acero. El precio incluye el desmontaje de los galces, de los tapajuntas y de los herrajes y de premarco. Se medirá la superficie realmente desmontada según especificaciones del Proyecto.
Relación comercial: SG_BASEPRECIO, 18.94

| Medición | Uds. | Largo | Alto | Parcial |
|---|---|---|---|---|
| acceso | 1 | 1 | 2.1 | 2.10 |
| Total |  |  |  | 2.1 |

## SG02 Estructuras (20/03/2023)
Importe: 5187.61

### E Estructuras (20/03/2023)
Importe: 5187.61

**EEAS.2add** ud Placa de acero con anclajes (17/12/2025)
4 ud × 20.36 = 81.44
Placa de anclaje de perfiles metálicos a estructura existente, de acero S275JR, dimensiones según planos, incluso anclajes químicos, taladros, roscados, tuercas, limpieza y pintura. Incluso anclajes químicos estructural realizado sobre hormigón de 20 N/mm² de resistencia característica mínima, mediante perforación, relleno del orificio con inyección de resina epoxi, libre de estireno, y posterior inserción de varilla roscada con tuerca y arandela de acero galvanizado calidad 5.8, según UNE-EN ISO 898-1 de dimensiones según planos.

| Código | Ud | Descripción | Rendimiento | Precio |
|---|---|---|---|---|
| MOOM.8a | h | Oficial 1ª metal (mano de obra; 14/09/2006) | 0 | 12.38 |
| MOOM11a | h | Especialista metal (mano de obra; 14/09/2006) | 0 | 11.54 |
| PEAC17a | Kg | Acero A-42b en chapa (material; 08/11/2025) | 0 | 6 |
| PEAA.1bg | Kg | Acero ¢20 AE-215-L en barra (material; 25/09/2006) | 0 | 0.56 |
| %0300 |  | Medios auxiliares (25/09/2006) | 3 % |  |
| ERPP36a | ud | Rev impr a-ox est metálica (14/09/2006) | 0 | 0 |

| Medición | Uds. | Parcial |
|---|---|---|
| Bancada | 4 | 4.00 |
| Total |  | 4 |

**edsadfgag** kg Acero S275JR (17/12/2025)
984.93 kg × 3.08 = 3033.58
Suministro y montaje de acero S275JR, en formación de bancada, con piezas simples de perfiles laminados en caliente, con uniones soldadas en obra. Trabajado y montado en taller, con preparación de superficies y aplicación posterior de dos manos de imprimación con pintura de minio electrolítico con un espesor de 40 micras por mano, excepto en la zona en que deban realizarse soldaduras en obra, en una distancia de 100 mm desde el borde de la soldadura. Incluso p/p de preparación de bordes, soldaduras, cortes, piezas especiales, placas de arranque y reparación en obra de cuantos retoques y/o desperfectos se originen por razones de transporte, manipulación o montaje, con el mismo grado de preparación de superficies e imprimación.

| Medición | Uds. | Largo | Ancho | Parcial |
|---|---|---|---|---|
| BANCADA |  |  |  |  |
| IPE-240 | 4 | 4.7 | 30.7 | 577.16 |
|  | 1 | 4.87 | 30.7 | 149.51 |
| IPE-300 | 1 | 6.12 | 42.2 | 258.26 |
| Total |  |  |  | 984.93 |

**EAE100** m² Pavimento de rejilla electrosoldada. (17/12/2025)
20 m² × 64.38 = 1287.60
Pavimento de rejilla electrosoldada antideslizante, de 41x50.8 mm de paso de malla, acabado galvanizado en caliente, realizada con pletinas portantes de acero laminado UNE-EN 10025 S235JR, en perfil plano laminado en caliente, de 40x3 mm, separadas 41 mm entre sí, separadores de varilla circular retorcida, de acero con bajo contenido en carbono UNE-EN ISO 16120-2 C4D, de 5 mm de diámetro, separados 38 mm entre sí y marco de acero laminado UNE-EN 10025 S235JR, en perfil omega laminado en caliente, de 50x2 mm, fijado con piezas de sujeción, para meseta de escalera.
Criterio de valoración económica: El precio incluye los cortes, las piezas especiales y las piezas de sujeción.
Incluye: Replanteo. Preparación de la superficie de apoyo. Colocación y fijación provisional de la rejilla electrosoldada. Aplomado y nivelación. Ejecución de las uniones. Limpieza final.
Criterio de medición de proyecto: Superficie medida según documentación gráfica de Proyecto.
Criterio de medición de obra: Se medirá la superficie realmente ejecutada según especificaciones de Proyecto.

| Código | Ud | Descripción | Rendimiento | Precio |
|---|---|---|---|---|
| mt07rel010ya | m² | Rejilla electrosoldada antideslizante, de 34x38 mm de paso de malla, acabado galvanizado en caliente, realizada con pletinas portantes de acero laminado UNE-EN 10025 S235JR, en perfil plano laminado en caliente, de 50x2 mm, separadas 34 mm entre sí, separadores de varilla cuadrada retorcida, de acero con bajo contenido en carbono UNE-EN ISO 16120-2 C4D, de 4 mm de lado, separados 38 mm entre sí y marco de acero laminado UNE-EN 10025 S235JR, en perfil omega laminado en caliente, de 50x2 mm, incluso piezas de sujeción. (material; 11/12/2024) | 0 | 75.8 |
| mo047 | h | Oficial 1ª montador de estructura metálica. (mano de obra; 15/10/2024) | 0 | 23.03 |
| mo094 | h | Ayudante montador de estructura metálica. (mano de obra; 15/10/2024) | 0 | 21.86 |
| %0200 | % | Medios auxiliares (15/10/2024) | 2 % |  |

| Medición | Uds. | Largo | Parcial |
|---|---|---|---|
| bancada PCI | 1 | 20 | 20.00 |
| Total |  |  | 20 |

**050261120** m² Protección estructura mortero ignífugo EI120 (20/03/2023)
34.13 m² × 23 = 784.99
Formación de protección pasiva contra incendios de estructura metálica, mediante proyección neumática de mortero ignífugo, reacción al fuego clase A1, según R.D. 110/2008, compuesto de cemento en combinación con perlita o vermiculita, hasta formar un espesor mínimo para conseguir una resistencia al fuego de 120 minutos. Se medirá la superficie realmente ejecutada según especificaciones de Proyecto, resultante del desarrollo de los perfiles metálicos que componen la estructura.
1.30
Relación comercial: SG_BASEPRECIO, 23

| Medición | Uds. | Largo | Ancho | Parcial |
|---|---|---|---|---|
| BANCADA |  |  |  |  |
| IPE-240 | 4 | 4.7 | 1 | 18.80 |
|  | 1 | 4.87 | 1 | 4.87 |
| IPE-300 | 1 | 6.12 | 1.3 | 7.96 |
| +10% | 0.1 | 25.01 |  | 2.50 |
| Total |  |  |  | 34.13 |

## SG03 Albañileria (20/03/2023)
Importe: 69441.4

### C03.1 Fábrica de ladrillo (20/03/2023)
Importe: 6580.85

**03101** m² Cerramiento e: 11.5 cm ladrillo hueco para revestir i/dint (20/03/2023)
158.2 m² × 32.17 = 5089.29
Cerramiento de ladrillo hueco doble de 11,5 cm de espesor de fábrica,para revestir, 24x11,5x7 cm, recibida con mortero de cemento confeccionado en obra, con 250 kg/m³ de cemento, color gris, dosificación 1:6, suministrado en sacos; revestimiento de los frentes de forjado con piezas cerámicas, colocadas con mortero de alta adherencia, formación de dinteles mediante vigueta prefabricada, revestida con piezas cerámicas, colocadas con mortero de alta adherencia. Se medirá la superficie realmente ejecutada según especificaciones de Proyecto, sin duplicar esquinas ni encuentros, incluyendo el revestimiento de los frentes de forjado.
NOTA: Superficie de actuación estimada, a verificar in situ.
Relación comercial: SG_BASEPRECIO, 32.17

| Medición | Uds. | Largo | Alto | Parcial |
|---|---|---|---|---|
| FACHADA ANDRES ISASI | 1 | 5.4 | 3.65 | 19.71 |
|  | 1 | 2.95 | 3.65 | 10.77 |
|  | 1 | 3.9 | 3.65 | 14.24 |
|  | 1 | 1.4 | 3.65 | 5.11 |
|  | 1 | 3.8 | 3.65 | 13.87 |
|  | 1 | 1.4 | 3.65 | 5.11 |
|  | 1 | 2.7 | 3.65 | 9.86 |
|  | 1 | 3.65 | 3.65 | 13.32 |
|  | 1 | 1.5 | 3.65 | 5.48 |
|  | 1 | 5.7 | 3.65 | 20.81 |
|  | 1 | 1.5 | 3.65 | 5.48 |
|  | 1 | 2.3 | 3.65 | 8.40 |
| FACHADA EMILIO ARRIETA | 1 | 3.6 | 3.75 | 13.50 |
|  | 1 | 3.3 | 3.8 | 12.54 |
| Total |  |  |  | 158.2 |

**03105** m² Cerramiento e=11,5 cm ladrillo cerámico perforado (20/03/2023)
43.74 m² × 30.56 = 1336.69
Cerramiento de ladrillo cerámico perforado de 11,5 cm de espesor de fábrica,para revestir, 24x11,5x7 cm, recibida con mortero de cemento confeccionado en obra, con 250 kg/m³ de cemento, color gris, dosificación 1:6, suministrado en sacos; revestimiento de los frentes de forjado con piezas cerámicas, colocadas con mortero de alta adherencia, formación de dinteles mediante vigueta prefabricada, revestida con piezas cerámicas, colocadas con mortero de alta adherencia. Se medirá la superficie realmente ejecutada según especificaciones de Proyecto, sin duplicar esquinas ni encuentros, incluyendo el revestimiento de los frentes de forjado.
Relación comercial: SG_BASEPRECIO, 30.56

| Medición | Uds. | Largo | Alto | Parcial |
|---|---|---|---|---|
| --- TB5--- |  |  |  |  |
|  | 3 | 3.6 | 4.05 | 43.74 |
| Total |  |  |  | 43.74 |

**03113** m² Tabique e:7 cm ladrillo hueco para revestir (20/03/2023)
7.2 m² × 21.51 = 154.87
Hoja de partición interior de 7 cm de espesor de fábrica, de ladrillo cerámico hueco doble, para revestir, 24x11,5x7 cm, recibida con mortero de cemento confeccionado en obra, con 250 kg/m³ de cemento, color gris, dosificación 1:6, suministrado en sacos. Se medirá la superficie realmente ejecutada según especificaciones de Proyecto, sin duplicar esquinas ni encuentros, deduciendo los huecos de superficie mayor de 3 m².
Relación comercial: SG_BASEPRECIO, 21.51

| Medición | Uds. | Largo | Alto | Parcial |
|---|---|---|---|---|
| --- LH--- |  |  |  |  |
| duchas (apoyo sobre forjado) | 2 | 12 | 0.3 | 7.20 |
| Total |  |  |  | 7.2 |

### C03.2 Placas de yeso (paredes) (11/09/2023)
Importe: 19802.68

**PN0321C6NSA** m² Tabique sencillo (15+70+15)/600 (2W disp C) s/aislamiento (17/12/2025)
11.86 m² × 54 = 640.44
Tabique sencillo (15+70+15)/600 - (2 placa W), con placas de yeso laminado, con banda acústica para apoyo sobre suelo actual o encofrado perdido y banda acústica en unión de techo y laterales, formado por una estructura simple, con disposición normal "C" de los montantes; 100 mm de espesor total. El precio incluye la resolución de encuentros y puntos singulares y las ayudas de albañilería para instalaciones. Se medirá la superficie realmente ejecutada según especificaciones de Proyecto, medido a cara exterior, sin duplicar esquinas ni encuentros, incluso parte proporcional de recercados y cajones, descontando huecos mayores de 3m2.

| Medición | Uds. | Largo | Alto | Parcial |
|---|---|---|---|---|
| --- TB2 --- |  |  |  |  |
| vest. | 1 | 3.25 | 3.65 | 11.86 |
| Total |  |  |  | 11.86 |

**0321C6N** m² Tabique sencillo (15+70+15)/600 (2N disp C) c/aislamiento (11/09/2023)
266 m² × 48.85 = 12994.10
Tabique sencillo (15+70+15)/600 (70) LM - (2 placa normal), con placas de yeso laminado, con banda acústica para apoyo sobre suelo actual o encofrado perdido y banda acústica en unión de techo y laterales, formado por una estructura simple, con disposición normal "C" de los montantes; aislamiento acústico mediante panel semirrígido de lana mineral, espesor 70 mm, en el alma y 70kg/m2 de densidad; 100 mm de espesor total. El precio incluye la resolución de encuentros y puntos singulares y las ayudas de albañilería para instalaciones. Se medirá la superficie realmente ejecutada según especificaciones de Proyecto, medido a cara exterior, sin duplicar esquinas ni encuentros, incluso parte proporcional de recercados y cajones, descontando huecos mayores de 3m2.
Relación comercial: SG_BASEPRECIO, 48.85

| Medición | Uds. | Largo | Alto | Parcial |
|---|---|---|---|---|
| --- TB3 --- |  |  |  |  |
| entrada | 2 | 1.65 | 3.9 | 12.87 |
|  | 1 | 3.25 | 3.9 | 12.68 |
|  | 1 | 4.3 | 3.9 | 16.77 |
|  | 1 | 1 | 3.9 | 3.90 |
| oficina | 1 | 6.9 | 3.9 | 26.91 |
| vest. | 1 | 11.9 | 3.9 | 46.41 |
|  | 1 | 2.85 | 3.9 | 11.12 |
|  | 1 | 7.5 | 3.9 | 29.25 |
| inst | 1 | 19 | 3.9 | 74.10 |
|  | 1 | 2.85 | 3.9 | 11.12 |
|  | 1 | 0.5 | 3.9 | 1.95 |
| limp. | 1 | 2.9 | 3.9 | 11.31 |
| vest. | 1 | 1.95 | 3.9 | 7.61 |
| Total |  |  |  | 266 |

**0321C6W** m² Tabique sencillo (15+70+15)/600 (2W disp C) c/aislamiento (11/09/2023)
88.36 m² × 54.6 = 4824.46
Tabique sencillo (15+70+15)/600 (70) LM - (2 hidrofugado), con placas de yeso laminado, con banda acústica para apoyo sobre suelo actual o encofrado perdido y banda acústica en unión de techo y laterales, formado por una estructura simple, con disposición normal "C" de los montantes; aislamiento acústico mediante panel semirrígido de lana mineral, espesor 70 mm, en el alma y 70kg/m2 de densidad; 100 mm de espesor total. El precio incluye la resolución de encuentros y puntos singulares y las ayudas de albañilería para instalaciones. Se medirá la superficie realmente ejecutada según especificaciones de Proyecto, medido a cara exterior, sin duplicar esquinas ni encuentros, incluso parte proporcional de recercados y cajones, descontando huecos mayores de 3m2.
Relación comercial: SG_BASEPRECIO, 54.6

| Medición | Uds. | Largo | Alto | Parcial |
|---|---|---|---|---|
| --- TB4 --- |  |  |  |  |
| vest. | 2 | 3.4 | 2.4 | 16.32 |
|  | 1 | 1.7 | 2.4 | 4.08 |
|  | 1 | 1.6 | 2.4 | 3.84 |
|  | 1 | 3.9 | 3.9 | 15.21 |
| limp. | 1 | 3.15 | 3.9 | 12.29 |
| vest. | 1 | 2 | 3.9 | 7.80 |
|  | 1 | 2.25 | 3.9 | 8.78 |
|  | 1 | 2 | 3.9 | 7.80 |
|  | 1 | 3.5 | 2.4 | 8.40 |
|  | 1 | 1.6 | 2.4 | 3.84 |
| Total |  |  |  | 88.36 |

**03259C6W** m² Trasdosado autoportante placa yeso 15 (1W disp C) c/maestras (11/09/2023)
7.61 m² × 37.48 = 285.22
Trasdosado autoportante, realizado con placa de yeso laminado - 15 hidrófuga, formado por una estructura simple, con disposición normal "C" de los montantes; 85 mm de espesor total; separación entre maestras 600 mm, con amortiguador EP.400 de AMC mecanocaucho en para apoyo lateral y banda acústica para apoyo sobre suelo actual o encofrado perdido, techo y lateral. La placa tendrá 1cm de holgura en todo su perímetro (techos, suelos y laterales). El precio incluye la resolución de encuentros y puntos singulares y las ayudas de albañilería para instalaciones, pero no incluye el aislamiento a colocar entre las placas y el paramento. Se medirá la superficie realmente ejecutada según especificaciones de Proyecto, medido a cara exterior, sin duplicar esquinas ni encuentros, incluso parte proporcional de recercados y cajones, descontando huecos mayores de 3m2.
Relación comercial: SG_BASEPRECIO, 37.48

| Medición | Uds. | Largo | Alto | Parcial |
|---|---|---|---|---|
| --- TD2 --- |  |  |  |  |
| vest. zona inodoros | 1 | 1.95 | 3.9 | 7.61 |
| Total |  |  |  | 7.61 |

**0324O6N** m² Trasdosado semidirecto placa de yeso 15 (1N) con maestras (11/09/2023)
15 m² × 27.7 = 415.50
Trasdosado semidirecto, realizado con placa de yeso laminado - 15 normal , anclada al paramento vertical mediante maestras con amortiguadores tipo EP 600 de AMC mecanocaucho; 30 mm de espesor total; separación entre maestras 600 mm. El precio incluye la resolución de encuentros y puntos singulares y las ayudas de albañilería para instalaciones, pero no incluye el aislamiento a colocar entre las placas y el paramento. Se medirá la superficie realmente ejecutada según especificaciones de Proyecto, medido a cara exterior, sin duplicar esquinas ni encuentros, incluso parte proporcional de recercados y cajones, descontando huecos mayores de 3m2.
Relación comercial: SG_BASEPRECIO, 27.7

| Medición | Uds. | Largo | Parcial |
|---|---|---|---|
| * | 1 | 15 | 15.00 |
| Total |  |  | 15 |

**031269W** m² Placa cartón yeso e=15mm tipo W (11/09/2023)
214.32 m² × 3 = 642.96
Incremento por colocación de placa de cartón yeso hidrófuga de 15mm de espesor en tabique o trasdosado. Medida la superficie realmente ejecutada.
Relación comercial: SG_BASEPRECIO, 3

| Medición | Uds. | Largo | Alto | Parcial |
|---|---|---|---|---|
| --- TB3 --- |  |  |  |  |
| vest. | 1 | 11.9 | 3.9 | 46.41 |
|  | 1 | 2.85 | 3.9 | 11.12 |
|  | 1 | 7.5 | 3.9 | 29.25 |
| inst | 1 | 19 | 3.9 | 74.10 |
|  | 1 | 2.85 | 3.9 | 11.12 |
|  | 1 | 0.5 | 3.9 | 1.95 |
|  | 1 | 5.5 | 3.9 | 21.45 |
| limp. | 1 | 2.9 | 3.9 | 11.31 |
| vest. | 1 | 1.95 | 3.9 | 7.61 |
| Total |  |  |  | 214.32 |

### C03.3 Techos (20/03/2023)
Importe: 213.24

**033015H** m² Falso techo continuo de placas de yeso laminado W (20/03/2023)
6 m² × 35.54 = 213.24
Falso techo continuo de placas de yeso laminado (PYL) formado una placa de yeso laminado hidrófugo (Tipo W) de 15 mm de espesor atornilladas a una estructura de perfiles de chapa de acero galvanizado a base de maestras primarias en C de 60x27 mm, separadas entre ejes entre 500-1200 mm, y suspendidas del forjado o elemento portante mediante cuelgues colocados entre 700-1200 mm, y maestras secundarias fijadas perpendicularmente a las primarias y a distinto nivel mediante piezas de caballete modulados a ejes entre 400-500 mm, incluso amortigaudores tipo AKUSTIK SUPER T60 A45 de AMC mecanocaucho (1,2 ud/m2). Totalmente terminado para acabado mínimo Nivel Q2, listo para imprimar, revestir, pintar o decorar; i/p.p. de tratamiento de juntas, anclajes, suspensiones, cuelgues, tornillería, juntas de estanqueidad y medios auxiliares. Materiales con marcado CE y DdP (Declaración de prestaciones) según Reglamento (UE) 305/2011.
Relación comercial: SG_BASEPRECIO, 35.54

| Medición | Uds. | Largo | Parcial |
|---|---|---|---|
| entrada-salida | 3 | 2 | 6.00 |
| Total |  |  | 6 |

### C03.4 Otros (20/03/2023)
Importe: 42844.63

**C03.04.08** m² Mortero autonivelante de cemento fibrado e: 8 cm con mallazo (20/03/2023)
789.5 m² × 18.67 = 14739.97
Base para pavimento interior, de 80 mm de espesor, de mortero autonivelante de cemento, fibrado D-350 F-04 según UNE-EN 13813. Cantidades por m3: 350 kg de cemento II AV-42 SR; 1.620 kg de arena de sílice 04; 180 l de agua; 1,7 kg de plastificante Basf Polyheed 777 NE; 1,5 kg de súper fluidificante Glenium Sky 554 y 600 g de fibra de polipropileno Basf Masterfiber 022, con mallazo de reparto de 25.25.5 mm de acero B500, vertido con mezcladora-bombeadora, sobre lámina de aislamiento para formación de suelo flotante; y posterior aplicación de líquido de curado incoloro, (0,15 l/m²). Incluso encofrado y banda de panel rígido de poliestireno expandido de 10 mm de espesor para la preparación de las juntas perimetrales de dilatación. Se medirá la superficie realmente ejecutada según especificaciones de Proyecto, sin deducir la superficie ocupada por los pilares situados dentro de su perímetro.
Relación comercial: SG_BASEPRECIO, 18.67

| Medición | Uds. | Parcial |
|---|---|---|
| H8+I | 87.5 | 87.50 |
| H8+C4 | 60.5 | 60.50 |
| H8+C6 | 172.5 | 172.50 |
| H8+C8 | 350 | 350.00 |
| ALTO REND | 109 | 109.00 |
| XPS 6cm | 10 | 10.00 |
| Total |  | 789.5 |

**PN020182** m² Capa de mortero de autonivelante=1cm (17/12/2025)
348 m² × 12.95 = 4506.60
Capa de mortero de cemento autonivelante para nivelación de pavimento, de 1 cm de espesor. Medida la superficie realmente ejecutada.

**003.4.2** m² Formacion de rampas con pte 4 % (28/09/2023)
11.71 m² × 19.88 = 232.79
Formación de pendientes en interior de local, para una pendiente entre el 4 y 10%, con arcilla expandida, vertida en seco y consolidada en su superficie con lechada de cemento, con espesor medio de 10 cm, con capa de regularización de mortero de cemento, industrial, M-5 de 4 cm de espesor.
Relación comercial: SG_BASEPRECIO, 19.88

| Medición | Uds. | Largo | Ancho | Parcial |
|---|---|---|---|---|
| entrada | 1 | 1.9 | 1 | 1.90 |
| pasillo | 1 | 2.2 | 1.8 | 3.96 |
|  | 1 | 1.5 | 1.9 | 2.85 |
|  | 1 | 1.7 | 1 | 1.70 |
| salida emerg. | 1 | 1 | 1.3 | 1.30 |
| Total |  |  |  | 11.71 |

**003.4.1** m² Formacion de rampas con pte 10 % (28/09/2023)
6.66 m² × 17.15 = 114.22
Formación de pendientes en interior de local, para una pendiente de mas del 10%, con arcilla expandida, vertida en seco y consolidada en su superficie con lechada de cemento, con espesor medio de 10 cm, con capa de regularización de mortero de cemento, industrial, M-5 de 4 cm de espesor.
Relación comercial: SG_BASEPRECIO, 17.15

| Medición | Uds. | Largo | Ancho | Parcial |
|---|---|---|---|---|
| rampas | 1 | 2.5 | 1.8 | 4.50 |
|  | 1 | 1.8 | 1.2 | 2.16 |
| Total |  |  |  | 6.66 |

**06WWT00051** m² Empalomado de altura media 50cm form. por tabiquillos y rasillon (20/03/2023)
229 m² × 59.15 = 13545.35
Empalomado de hasta 50cm de altura media, formado por tabiquillos aligerados de ladrillo cerámico hueco doble de 24x11,5x7 cm, separados 50 cm, con doble tablero de rasillón de 50x20x4 cm, recibido el primero con pasta de yeso YG, y el segundo con mortero de cemento M5 (1:6), capa de compresión de hormigón en masa de 5 cm de espesor y mallazo de acero 150x300x6 mm. Medido deduciendo huecos en proyección horizontal.
Relación comercial: SG_BASEPRECIO, 59.15

| Medición | Uds. | Largo | Parcial |
|---|---|---|---|
| e: 12cm. (entrada) | 1 | 8 | 8.00 |
| e: 11cm. (sala inst) | 1 | 20.5 | 20.50 |
| e: 14cm. (pasillo) | 1 | 44 | 44.00 |
| (vest) | 1 | 6.5 | 6.50 |
| e: 16cm. (vest) | 1 | 45.5 | 45.50 |
| e: 20cm. (salida emerg) | 1 | 3 | 3.00 |
| e: 23cm. (vest) | 1 | 9 | 9.00 |
| e: 25cm. (pasillo) | 1 | 15 | 15.00 |
| e: 39cm. | 1 | 8.5 | 8.50 |
|  | 1 | 7.5 | 7.50 |
| e: 41cm. (vest) | 1 | 41 | 41.00 |
| (inst) | 1 | 20.5 | 20.50 |
| Total |  |  | 229 |

**PN06WWT00051** m² Empalomado de altura media 65cm form. por tabiquillos y rasillon (17/12/2025)
38.5 m² × 65.97 = 2539.85
Empalomado reforzado para alturas superior a 45cm compuesto por Panel sándwich machihembrado en las cuatro caras, compuesto de: cara exterior de placa de yeso reforzado con fibras, de 12,5 mm de espesor, núcleo aislante de espuma de poliestireno extruido de 40 mm de espesor y cara interior de placa de yeso reforzado con fibras, de 12,5 mm de espesor, de 2400x550 mm, transmitancia térmica 0,77 W/(m²K), Euroclase B-s1, d0 de reacción al fuego, según UNE-EN 13501-1, fijado con tornillos autorroscantes de cabeza avellanada, de acero galvanizado, sobre perfiles conformados CF 120.2 colcados sobre muretes de fábrica ladrillo perforado de 1/2 pie de espesor.

| Medición | Uds. | Largo | Parcial |
|---|---|---|---|
| e: 48cm. | 1 | 5 | 5.00 |
|  | 1 | 6 | 6.00 |
| e: 50cm. | 1 | 27.5 | 27.50 |
| Total |  |  | 38.5 |

**PN03432A14** m² Aislamiento horizontal de soleras XPS 140mm (17/12/2025)
8 m² × 18.93 = 151.44
Aislamiento térmico horizontal de soleras en contacto con el terreno formado por panel rígido de poliestireno extruido, de superficie lisa y mecanizado lateral a media madera, de 140 mm de espesor, resistencia a compresión >= 300 kPa, resistencia térmica 1,5 m²K/W, conductividad térmica 0,034 W/(mK), colocado en la base de la solera, cubierto con un film de polietileno de 0,2 mm de espesor, preparado para recibir una solera de mortero u hormigón (no incluida en este precio).

| Medición | Uds. | Largo | Parcial |
|---|---|---|---|
| Cardio | 1 | 8 | 8.00 |
| Total |  |  | 8 |

**PN03432A6** m² Aislamiento horizontal de soleras XPS 60mm (17/12/2025)
10 m² × 12.67 = 126.70
Aislamiento térmico horizontal de soleras en contacto con el terreno formado por panel rígido de poliestireno extruido, de superficie lisa y mecanizado lateral a media madera, de 60 mm de espesor, resistencia a compresión >= 300 kPa, resistencia térmica 1,5 m²K/W, conductividad térmica 0,034 W/(mK), colocado en la base de la solera, cubierto con un film de polietileno de 0,2 mm de espesor, preparado para recibir una solera de mortero u hormigón (no incluida en este precio).

| Medición | Uds. | Largo | Parcial |
|---|---|---|---|
| oficina | 1 | 10 | 10.00 |
| salida |  |  |  |
| Total |  |  | 10 |

**PN03432A3** m² Aislamiento horizontal de soleras XPS 30mm (17/12/2025)
51.5 m² × 8.5 = 437.75
Aislamiento térmico horizontal de soleras en contacto con el terreno formado por panel rígido de poliestireno extruido, de superficie lisa y mecanizado lateral a media madera, de 30 mm de espesor, resistencia a compresión >= 300 kPa, resistencia térmica 1,5 m²K/W, conductividad térmica 0,034 W/(mK), colocado en la base de la solera, cubierto con un film de polietileno de 0,2 mm de espesor, preparado para recibir una solera de mortero u hormigón (no incluida en este precio).

| Medición | Uds. | Largo | Parcial |
|---|---|---|---|
| cardio | 1 | 51.5 | 51.50 |
| Total |  |  | 51.5 |

**03433A** m Formación de canaleta en suelo (20/03/2023)
22 m × 19.86 = 436.92
Formación de canaleta en suelo acústico para inclusión de instalaciones de máquinas de cardio, tornos, quioscos o similar, incluso acabado superior con chapa plegada de aluminio lacado "5 palillos" de 3 mm de espesor con rigidizadores para pisadas, cortes para salida de conexiones a cada máquina, pequeño material y ayudas necesarias. Medida la longitud ejecutada.
Relación comercial: SG_BASEPRECIO, 19.86

| Medición | Uds. | Largo | Parcial |
|---|---|---|---|
| maquinas | 1 | 22 | 22.00 |
| Total |  |  | 22 |

**034331** m Formación de canaleta en duchas (20/03/2023)
9 m × 28.96 = 260.64
Formación de canaleta empotrada en duchas, incluso apertura de hueco con una holgura de 5 cm por todas sus caras para permitir extracción de rejilla superior de acabado, pequeño material y ayudas necesarias. Medida la longitud ejecutada.
Relación comercial: SG_BASEPRECIO, 28.96

| Medición | Uds. | Largo | Parcial |
|---|---|---|---|
| duchas | 4 | 2 | 8.00 |
| pmr | 1 | 1 | 1.00 |
| Total |  |  | 9 |

**06003C** m² Formación pte. e impermeabilización doble lámina de betún (20/03/2023)
69.5 m² × 29.41 = 2044.00
Impermeabilización de zonas húmedas, realizada con doble lámina de betún modificado con elastómero SBS, LBM(SBS)-40-FP, con armadura de fieltro de poliéster no tejido de 160 g/m², de superficie no protegida, adherida con emulsión asfáltica aniónica con cargas tipo EB a un soporte de mortero de cemento CEM II/B-P 32,5 N tipo M-5, confeccionado en obra con 250 kg/m³ de cemento y una proporción en volumen 1/6, con espesor medio de 4 cm y pendiente deL 2% al 5%, acabado fratasado, y protegida con capa separadora. El precio incluye el mortero de formación de prendiente. No incluye el pavimento. Se medirá, en proyección horizontal, la superficie realmente ejecutada según especificaciones de Proyecto, desde las caras interiores de los antepechos o petos perimetrales que la limitan, incluso p.p. de remates perimetrales. Se incluye prueba de estanqueidad de 24 h.
Relación comercial: SG_BASEPRECIO, 29.41

| Medición | Uds. | Largo | Parcial |
|---|---|---|---|
| *** zonas con form de pendiente |  |  |  |
| duchas | 1 | 7 | 7.00 |
|  | 1 | 7.5 | 7.50 |
| limp | 1 | 5.5 | 5.50 |
| PMR | 1 | 8.5 | 8.50 |
| inst | 2 | 20.5 | 41.00 |
| Total |  |  | 69.5 |

**0007** u Ayudas de albañilería para colocación de pantallas TV (20/03/2023)
1 u × 60 = 60.00
Ayudas de albañilería para colcoación de pantallas TV
Relación comercial: SG_BASEPRECIO, 60

**0008** u Ayudas de albañilería para colocación de pequeño material de SG (20/03/2023)
1 u × 150 = 150.00
Ayudas de albañilería para colocación de accesorios en baños (portarollos, jaboneras, dispensador de papel), botiquín, colgadores, ambientador, fijación de cableado y elementos auxiliares de estos aparatos, así como pequeños elementos de cartelería corporativa
Relación comercial: SG_BASEPRECIO, 150

**0078N** u Ayudas de albañilería para colocación de tornos y portillo (20/03/2023)
1 u × 150 = 150.00
Ayudas de albañilería para colocación de tornos y portillos suministrados por SG.
Relación comercial: SG_BASEPRECIO, 150

**00081A** pa Ayudas de albañilería para instalaciones (17/12/2025)
1 pa × 1200 = 1200.00
Ayudas de albañilería para instalaciones, incluso mano de obra, elementos auxiliares, pequeño material, apertura y tapado de huecos y regolas para la correcta ejecución de las instalaciones de fontanería, saneamiento, pci, electricidad, ventilación y climatización, incluso p/p de material auxiliar, maquinaria y elementos de protección.
Relación comercial: SG_BASEPRECIO, 1

**0078N43** u Ayudas de albañilería para colocación y cableado de mesa (20/03/2023)
1 u × 100 = 100.00
Ayudas de albañilería para colocación cableado de mesa suministrada por SG.
Relación comercial: SG_BASEPRECIO, 100

**SG0102013A** ml Corte 1cm de espesor de solera de hormigon y relleno de porexpán (20/03/2023)
20 ml × 20.84 = 416.80
Corte mínimo de 1cm en solera de mortero autonivelante, con sierra con disco diamantado, sin afectar al aislamiento bajo la losa y posterior relleno de con porexpán de 1cm de espesor. El precio no incluye el levantado del pavimento. Se medirá la longitud realmente ejecutada según especificaciones del Proyecto.
Relación comercial: SG_BASEPRECIO, 20.84

| Medición | Uds. | Largo | Parcial |
|---|---|---|---|
| * prev | 1 | 20 | 20.00 |
| Total |  |  | 20 |

**15.01** ud Señalización elementos accesibles (03/05/2023)
6 ud × 15 = 90.00
Relación comercial: SG_BASEPRECIO, 15

| Medición | Uds. | Parcial |
|---|---|---|
| Vestuario femenino | 2 | 2.00 |
| Vestuario masculino | 2 | 2.00 |
| Vestuario adaptado | 2 | 2.00 |
| Total |  | 6 |

**0186243** u Caja de metacrilato con llave para termostato (22/05/2024)
1 u × 19.5 = 19.50
Caja de bloqueo universal para termostato con llaves, dispositivo de protección para termostato de pared, de metacrilato transparente. Incluso colocación, piezas especialas, llave y mano de obra. Medida la unidad completamente ejecutada.
Relación comercial: SG_BASEPRECIO, 19.5

**0186245** u Estanteria PVC 40x90x180 cm (17/12/2025)
3 u × 95 = 285.00
Estantería de PVC de 4 o 5 baldas en color negro o gris, segun fabricante. Medidas: 90 x180 x40 cm (ancho x alto x fondo). Incluso colocación,pequeño material auxiliar de montaje y mano de obra. Medida la unidad completamente ejecutada.

| Medición | Uds. | Parcial |
|---|---|---|
| Limpieza | 3 | 3.00 |
| Total |  | 3 |

**PNCARGADERO** m Cargadero vigueta autorresistente de hormigón (17/12/2025)
29.15 m × 35.64 = 1038.91
Cargadero realizado con vigueta autorresistente de hormigón pretensado.

| Medición | Uds. | Largo | Parcial |
|---|---|---|---|
| *** REJILLAS *** |  |  |  |
|  | 2 | 1.6 | 3.20 |
|  | 1 | 0.95 | 0.95 |
| *** CARP EXTERIOR*** |  |  |  |
| P1 | 1 | 2 | 2.00 |
| V1 | 1 | 3.6 | 3.60 |
| V2 | 1 | 4 | 4.00 |
| V3 | 1 | 4 | 4.00 |
| V4 | 1 | 3.9 | 3.90 |
| V5 | 1 | 1.55 | 1.55 |
| P8 | 1 | 2 | 2.00 |
| P9 | 1 | 1.3 | 1.30 |
| * | 1 | 2.65 | 2.65 |
| Total |  |  | 29.15 |

**PNCIERR** m² Cierre techo rasillón cerámico (17/12/2025)
4.8 m² × 41.29 = 198.19
Tablero de piezas cerámicas machihembradas, para revestir, de 120x30x4 cm, con las testas biseladas, con una capa de regularización de mortero de cemento, industrial, M-5, de 3 cm de espesor y acabado fratasado y relleno de las juntas entre las piezas de dos tramos contiguos con el mismo mortero, apoyado sobre soporte discontinuo de fábrica; para formación de cierre en techo de zaguan de entrada y salida de emergencia.

| Medición | Uds. | Largo | Parcial |
|---|---|---|---|
| entrada | 1 | 1.8 | 1.80 |
| salida | 1 | 1.8 | 1.80 |
|  | 1 | 1.2 | 1.20 |
| Total |  |  | 4.8 |

## SG04 Actuaciones Acústicas (20/03/2023)
Importe: 164708.97

**4SA8I** m² Suelo acústico. H8+I (20/03/2023)
87.5 m² × 7.05 = 616.88
Espesor total = 9 cm
Losa flotante de hormigon armado de 8cm de espesor (no incluida en esta paratida) sobre una lámina anti-impacto de polietileno reticulado de celda cerrada tipo IMPACTODAN 10 (1cm de espesor) o equivalente. Incluso banda perimetral de impactodan-10 e=1cm en el perímetro de la losa, evitando contacto de mortero autonivelante y trasdosado acústico.
Todo el sistema se realizara aplicando buenas practicas constructivas y evitando la generacion de puentes acústicos.
El consumo de espacio de esta solución es de 9 cm más suelo de terminación.
Relación comercial: SG_BASEPRECIO, 7.05

| Medición | Uds. | Largo | Parcial |
|---|---|---|---|
| SA1 |  |  |  |
| vest. | 1 | 41.5 | 41.50 |
|  | 1 | 46 | 46.00 |
| Total |  |  | 87.5 |

**PN4SA083** m² Suelo acústico. H8+C3 (17/12/2025)
60.5 m² × 11.5 = 695.75
Espesor total = 11 cm
Losa flotante de hormigon armado de 8cm de espesor (no incluida en esta partida) sobre 3 cm de RECYPREN, de 80 Kg/m3 de densidad, cubierta con un plástico hidrofugo.
Las planchas de recyprén irán contrapeadas, evitando huecos entre planchas. Incluso banda perimetral de recyprén en el perímetro de la losa, evitando contacto de mortero autonivelante y trasdosado acústico. El plástico no podrá tener perforaciones, incluso juntas, juntas estructurales y encofrados.
Todo el sistema se realizara aplicando buenas practicas constructivas y evitando la generacion de puentes acusticos.
El consumo de espacio de esta solución es de 11 cm más suelo de terminación.

| Medición | Uds. | Largo | Parcial |
|---|---|---|---|
| SA2 |  |  |  |
| cardio I | 1 | 52 | 52.00 |
| speed | 1 | 8.5 | 8.50 |
| Total |  |  | 60.5 |

**4SA086** m² Suelo acústico. H8+C6 (20/03/2023)
172.5 m² × 16.85 = 2906.63
Espesor total = 14 cm
Losa flotante de hormigon armado de 8cm de espesor (no incluida en esta paratida) sobre 2 capas de RECYPREN, de 80 Kg/m3 de densidad y 3cm. de espesor cada una, colocadas contrapeadas (6cm. de espesor en total), cubierta con un plastico hidrofugo.
Las planchas de recyprén irán contrapeadas, evitando huecos entre planchas. Incluso banda perimetral de recyprén en el perímetro de la losa, evitando contacto de mortero autonivelante y trasdosado acústico. El plástico no podrá tener perforaciones, incluso juntas, juntas estructurales y encofrados.
Todo el sistema se realizara aplicando buenas practicas constructivas y evitando la generacion de puentes acusticos.
El consumo de espacio de esta solución es de 14 cm más suelo de terminación.
Relación comercial: SG_BASEPRECIO, 16.85

| Medición | Uds. | Largo | Parcial |
|---|---|---|---|
| SA3 |  |  |  |
| Agility | 1 | 102 | 102.00 |
| Stregth II | 1 | 70.5 | 70.50 |
| Total |  |  | 172.5 |

**4SA088** m² Suelo acústico. H8+C8 (17/12/2025)
350 m² × 21.67 = 7584.50
Espesor total = 17 cm
Losa flotante de hormigon armado de 8cm de espesor (no incluida en esta paratida) sobre 3 capas de RECYPREN, de 80 Kg/m3 de densidad y 3cm. de espesor cada una, colocadas contrapeadas (9cm. de espesor en total), cubierta con un plastico hidrofugo.
Las planchas de recyprén irán contrapeadas, evitando huecos entre planchas. Incluso banda perimetral de recyprén en el perímetro de la losa, evitando contacto de mortero autonivelante y trasdosado acústico. El plástico no podrá tener perforaciones, incluso juntas, juntas estructurales y encofrados.
Todo el sistema se realizara aplicando buenas practicas constructivas y evitando la generacion de puentes acusticos.
El consumo de espacio de esta solucion es de 17 cm más suelo de terminacion.

| Medición | Uds. | Largo | Parcial |
|---|---|---|---|
| SA4 |  |  |  |
| peso libre | 1 | 350 | 350.00 |
| Total |  |  | 350 |

**4SA10AB2** m² Suelo acustico alto rendimiento (2) (11/09/2023)
109 m² × 80.01 = 8721.09
Espesor total = 18 cm
Se construirá una losa flotante de hormigón armado de 8 cm de espesor (no incluida en esta paratida) sobre 1 capa de RECYPRÉN, de 80 Kg/m3 de densidad y 3 cm. de espesor cubierto con un plástico hidrófugo. El recyprén a su vez, estará colocado sobre 2 tableros de DM de 10 mm contrapeados colocados sobre tacos amarillos de Viscoren AZUL 60x60 (6,25 tacos/m2), formando una cámara de 4cm que se rellenará completamente con lana de roca de 50 Kg/m3 de densidad. Para facilitar la instalación de los tacos, se pueden utilizar perfiles TC-60 para encajar las piezas.
Incluso banda perimetral de recyprén en el perímetro de la losa, evitando contacto de mortero autonivelante y trasdosado acústico. El plástico no podrá tener perforaciones, incluso juntas, juntas estructurales y encofrados.
Sobre el hormigón se instalará en todas las zonas donde se prevean recibir impactos 2 losetas SBR de 4 cm (no incluidas en esta partida).
Todo el sistema se realizara aplicando buenas practicas constructivas y evitando la generacion de puentes acusticos.
Relación comercial: SG_BASEPRECIO, 80.01

| Medición | Uds. | Largo | Parcial |
|---|---|---|---|
| SA6 |  |  |  |
| Cross y peso libre | 1 | 29 | 29.00 |
|  | 1 | 80 | 80.00 |
| Total |  |  | 109 |

**PN0P100L15** m² Tabique ACÚSTICO TBA1 (15+100+15)/600 (1N disp C) c/ais (17/12/2025)
162.26 m² × 65.67 = 10655.61
Espesor total = 13 cm
Tabique consistente en un cerramiento de una placa de yeso laminado de 15 mm. a cada lado de una estructura simple de 100mm.,con disposición normal "C" de los montantes separados cada 600mm; aislamiento acústico mediante panel semirrígido de lana mineral, espesor 100 mm y 60 Kg/m3 de densidad.
Todo el sistema se construirá empleando buenas prácticas en cuanto a evitar puentes acústicos, utilizando bandas acústicas o lana mineral en los perfiles. Estructura de soporte con amortiguadores tipo EP500+SYLOMER o material de caracteristicas tecnicas iguales o superiores.
El objetivo es evitar, en este caso, el contacto de la perfileria con la pared, incluso a traves de amortiguadores. La fijacion se realiza de suelo a techo acústico.
Resulta imprescindible evitar el contacto directo perimetral con forjados y/o tabiques/paredes.
Las paredes se soportan directamente sobre el suelo original, con banda acustica interpuesta, y por la parte superior suben hasta el techo acústico, sin llegar a hacerlo (dejando un centimetro aproximadamente de holgura).
Detalle según estudio acústico
Se medirá la superficie realmente ejecutada según especificaciones de Proyecto, medido a cara exterior, sin duplicar esquinas ni encuentros, incluso parte proporcional de recercados y cajones, descontando huecos mayores de 3m2.

| Medición | Uds. | Largo | Alto | Parcial |
|---|---|---|---|---|
| ---TBA1--- |  |  |  |  |
| Agility | 1 | 42.7 | 3.8 | 162.26 |
| Total |  |  |  | 162.26 |

**0P110L10** m² Trasdosado Acústico TDA1.10.L10 (1x15+10LM) (25/04/2023)
736.33 m² × 40.05 = 29490.02
Espesor total = 11.5 cm
Trasdosado consistente en un cerramiento de una placa de yeso laminado de 15 mm; dejando una cámara de 10 cm que se rellenará con 10cm de lana mineral de 70 Kg/m3 de densidad.
Todo el sistema se construirá empleando buenas prácticas en cuanto a evitar puentes acústicos, utilizando bandas acústicas o lana mineral en los perfiles. Estructura de soporte con amortiguadores tipo EP500+SYLOMER o material de caracteristicas tecnicas iguales o superiores.
El objetivo es evitar, en este caso, el contacto de la perfileria con la pared, incluso a traves de amortiguadores. La fijacion se realiza de suelo a forjado superior.
Resulta imprescindible evitar el contacto directo perimetral con forjados y/o tabiques/paredes.
Las paredes se soportan directamente sobre el suelo original, con banda acustica interpuesta, y por la parte superior suben hasta casi tocar el forjado, sin llegar a hacerlo (dejando un centimetro aproximadamente de holgura).
En los pilares la cámara se puede reducir hasta 6 cm, completamente rellenos de lana mineral.
Detalle según estudio acústico
Se medirá la superficie realmente ejecutada según especificaciones de Proyecto, medido a cara exterior, sin duplicar esquinas ni encuentros, incluso parte proporcional de recercados y cajones, descontando huecos mayores de 3m2.
Relación comercial: SG_BASEPRECIO, 40.05

| Medición | Uds. | Largo | Alto | Parcial |
|---|---|---|---|---|
| ---TDA1--- |  |  |  |  |
| perimetro | 1 | 28.3 | 3.9 | 110.37 |
|  | 1 | 25.6 | 3.9 | 99.84 |
|  | 1 | 11.3 | 3.9 | 44.07 |
|  | 1 | 7.6 | 3.9 | 29.64 |
|  | 1 | 10.1 | 3.9 | 39.39 |
|  | 1 | 8.3 | 3.9 | 32.37 |
|  | 1 | 40 | 3.9 | 156.00 |
|  | 1 | 12.5 | 3.9 | 48.75 |
|  | 1 | 13.3 | 3.9 | 51.87 |
| pilares | 4 | 2.95 | 3.9 | 46.02 |
|  | 1 | 3.55 | 3.9 | 13.85 |
|  | 1 | 3.8 | 3.9 | 14.82 |
|  | 2 | 2.95 | 3.9 | 23.01 |
|  | 1 | 3.8 | 3.9 | 14.82 |
|  | 1 | 2.95 | 3.9 | 11.51 |
| Total |  |  |  | 736.33 |

**PN0P110L15** m² Trasdosado Acústico TDA2.15.L15 (1x15+15LM) (17/12/2025)
432.12 m² × 44.52 = 19237.98
Espesor total = 16.5 cm
Trasdosado consistente en un cerramiento de una placa de yeso laminado de 15 mm; dejando una cámara de 16 cm que se rellenará con 15cm de lana mineral de 70 Kg/m3 de densidad.
Todo el sistema se construirá empleando buenas prácticas en cuanto a evitar puentes acústicos, utilizando bandas acústicas o lana mineral en los perfiles. Estructura de soporte con amortiguadores tipo EP500+SYLOMER o material de caracteristicas tecnicas iguales o superiores.
El objetivo es evitar, en este caso, el contacto de la perfileria con la pared, incluso a traves de amortiguadores. La fijacion se realiza de suelo a forjado superior.
Resulta imprescindible evitar el contacto directo perimetral con forjados y/o tabiques/paredes.
Las paredes se soportan directamente sobre el suelo original, con banda acustica interpuesta, y por la parte superior suben hasta casi tocar el forjado, sin llegar a hacerlo (dejando un centimetro aproximadamente de holgura).
En los pilares la cámara se puede reducir hasta 6 cm, completamente rellenos de lana mineral.
Detalle según estudio acústico
Se medirá la superficie realmente ejecutada según especificaciones de Proyecto, medido a cara exterior, sin duplicar esquinas ni encuentros, incluso parte proporcional de recercados y cajones, descontando huecos mayores de 3m2.

| Medición | Uds. | Largo | Alto | Parcial |
|---|---|---|---|---|
| ---TDA2--- |  |  |  |  |
| perimetro portales | 1 | 20.7 | 3.9 | 80.73 |
|  | 1 | 23.5 | 3.9 | 91.65 |
|  | 1 | 20.8 | 3.9 | 81.12 |
|  | 1 | 25 | 3.9 | 97.50 |
|  | 1 | 20.8 | 3.9 | 81.12 |
| Total |  |  |  | 432.12 |

**0P230L15** m² Trasdosado Acústico TDA 3.15.L15 (2x15+15LM) (26/04/2023)
81.12 m² × 52.35 = 4246.63
Espesor total = 18 cm
Trasdosado consistente en un cerramiento de doble placa de yeso laminado de 15 mm; dejando una camara de 15 cm que se rellenara con 15cm de lana mineral de 70 Kg/m3 de densidad.
Todo el sistema se construirá empleando buenas prácticas en cuanto a evitar puentes acústicos, utilizando bandas acústicas o lana mineral en los perfiles. Estructura de soporte con amortiguadores tipo EP500+SYLOMER o material de caracteristicas tecnicas iguales o superiores.
El objetivo es evitar, en este caso, el contacto de la perfileria con la pared, incluso a traves de amortiguadores. La fijacion se realiza de suelo a forjado superior.
Resulta imprescindible evitar el contacto directo perimetral con forjados y/o tabiques/paredes.
Las paredes se soportan directamente sobre el suelo original, con banda acustica interpuesta, y por la parte superior suben hasta casi tocar el forjado, sin llegar a hacerlo (dejando un centimetro aproximadamente de holgura).
En los pilares la cámara se puede reducir hasta 6 cm, completamente rellenos de lana mineral.
Detalle según estudio acústico
Se medirá la superficie realmente ejecutada según especificaciones de Proyecto, medido a cara exterior, sin duplicar esquinas ni encuentros, incluso parte proporcional de recercados y cajones, descontando huecos mayores de 3m2.
Relación comercial: SG_BASEPRECIO, 52.35

| Medición | Uds. | Largo | Alto | Parcial |
|---|---|---|---|---|
| ---TDA3--- |  |  |  |  |
| agility | 1 | 14.2 | 3.9 | 55.38 |
| pilares | 1 | 3.4 | 3.9 | 13.26 |
|  | 1 | 3.2 | 3.9 | 12.48 |
| Total |  |  |  | 81.12 |

**0T112L12** m² Techo acústico TA1.12.L12 (1x15+12LM) (20/03/2023)
948 m² × 46.5 = 44082.00
Espesor total = 13,5cm
El aislamiento del techo consistirá en un cerramiento de una placa de yeso laminado de 15 mm; dejando una cámara de 12cm que se rellenará con 12cm lana mineral de 30-50 Kg/m3 de densidad, incluso amortiguadores tipo AKUSTIK 1 + SYLOMER (uno por cada varilla que descuelga).Todas las bajantes se forrarán con PKB2, previamente a la instalación del techo acústico.
Todo el sistema se construirá empleando buenas prácticas en cuanto a evitar puentes acústicos, utilizando bandas acústicas en los perfiles y amortiguadores adecuados.
Resulta imprescindible evitar el contacto directo perimetral con tabiques/paredes/pilares, interponiendo bandas acusticas en caso de necesidad. Idealmente el cerramiento del techo debe quedar flotante.
El techo acustico descuelga directamente de una estructura de perfiles que va fijada al forjado superior (en cuyo caso se emplean amortiguadores en cada varilla que descuelga) .
Este techo baja, sin llegar a tocar directamente los trasdosados (colocando banda acustica, dejando un hilo de luz y no masillando las juntas).
Se realizara una compartimentacion de techos segun areas funcionales evitar la transmisión de ruido entre zonas.
Por debajo del techo acústico se puede construir un techo técnico para el paso de instalaciones, preferiblemente con terminación fonoabsorbente.
Detalle según estudio acústico.
Relación comercial: SG_BASEPRECIO, 46.5

| Medición | Uds. | Largo | Parcial |
|---|---|---|---|
| ---TA1--- |  |  |  |
|  | 1 | 743 | 743.00 |
|  | 1 | 13 | 13.00 |
|  | 1 | 80 | 80.00 |
|  | 1 | 71 | 71.00 |
|  | 2 | 20.5 | 41.00 |
| Total |  |  | 948 |

**PN0T230L20** m² Techo acústico TA3.20.L20 (2x15+20LM) (17/12/2025)
106 m² × 55.61 = 5894.66
Espesor total = 23cm
El aislamiento del techo consistirá en un cerramiento de doble placa de yeso laminado de 15 mm; dejando una cámara de 20 cm que se rellenará con 20 cm lana mineral de 30-50 Kg/m3 de densidad,incluso amortiguadores tipo VISCOREN+MUELLE (uno por cada varilla que descuelga). El tipo de muelle del amortiguador deberá estar ajustado para la carga que vaya a soportar cada uno.Todas las bajantes se forrarán con PKB2, previamente a la instalación del techo acústico.
Todo el sistema se construirá empleando buenas prácticas en cuanto a evitar puentes acústicos, utilizando bandas acústicas en los perfiles y amortiguadores adecuados.
Resulta imprescindible evitar el contacto directo perimetral con tabiques/paredes/pilares, interponiendo bandas acusticas en caso de necesidad. Idealmente el cerramiento del techo debe quedar flotante.
El techo acustico descuelga directamente de una estructura de perfiles que va fijada al forjado superior (en cuyo caso se emplean amortiguadores en cada varilla que descuelga) .
Este techo baja, sin llegar a tocar directamente los trasdosados (colocando banda acustica, dejando un hilo de luz y no masillando las juntas).
Se realizara una compartimentacion de techos segun areas funcionales evitar la transmisión de ruido entre zonas.
Por debajo del techo acústico se puede construir un techo técnico para el paso de instalaciones, preferiblemente con terminación fonoabsorbente.
Detalle según estudio acústico.

| Medición | Uds. | Largo | Parcial |
|---|---|---|---|
| ---TA3--- |  |  |  |
| agility | 1 | 106 | 106.00 |
| Total |  |  | 106 |

**4PKB2BAJA** m Forrado de bajantes con PKB2 (20/03/2023)
80 m × 13 = 1040.00
Forrado de bajantes con PKB2 previa a la instalación de techo acústico. Medido el metro lineal de bajante hasta un diámetro de 250mm realmente ejecutado.
Relación comercial: SG_BASEPRECIO, 13

| Medición | Uds. | Largo | Parcial |
|---|---|---|---|
| prevision | 20 | 4 | 80.00 |
| Total |  |  | 80 |

**4PKB2BAJACL** m² Forrado de conductos con PKB2 (16/06/2023)
240 m² × 26 = 6240.00
Forrado de conductos con doble capa de PKB2, incluso elementos auxiliares, mano de obra y pequeño material. Medida la superficie realmente ejecutada (se medirá la doble capa de PKB2).
Relación comercial: SG_BASEPRECIO, 26

| Medición | Uds. | Largo | Parcial |
|---|---|---|---|
| prevision | 1 | 50 | 50.00 |
|  | 1 | 20 | 20.00 |
|  | 1 | 90 | 90.00 |
|  | 1 | 50 | 50.00 |
|  | 1 | 30 | 30.00 |
| Total |  |  | 240 |

**PN0TAB112L12** m² Tabica acústica T1.12.L12 (1x15) (17/12/2025)
81.07 m² × 46.5 = 3769.76
m2. Tabica acústica en cambio de altura de techo: el aislamiento consistirá en un cerramiento de una placa de yeso laminado de 15mm dejando una cámara de 12cm que se rellenará con12cm de lana mineral de 30-50 kg/m3 de densidad. Medida la superficie realmente ejecutada.

| Medición | Uds. | Largo | Alto | Parcial |
|---|---|---|---|---|
| --- T1 --- |  |  |  |  |
|  | 1 | 14.9 | 0.53 | 7.90 |
|  | 1 | 26.5 | 0.53 | 14.05 |
|  | 1 | 10.5 | 0.26 | 2.73 |
|  | 1 | 3.5 | 0.26 | 0.91 |
|  | 1 | 15.5 | 0.26 | 4.03 |
|  | 1 | 38 | 0.26 | 9.88 |
|  | 2 | 2 | 0.26 | 1.04 |
|  | 1 | 14.5 | 0.26 | 3.77 |
|  | 1 | 9.3 | 0.72 | 6.70 |
|  | 1 | 4.3 | 0.72 | 3.10 |
|  | 1 | 10 | 0.72 | 7.20 |
|  | 1 | 12.5 | 0.26 | 3.25 |
|  | 1 | 9 | 0.26 | 2.34 |
|  | 1 | 25 | 0.26 | 6.50 |
|  | 1 | 16.5 | 0.26 | 4.29 |
|  | 1 | 13.5 | 0.25 | 3.38 |
| Total |  |  |  | 81.07 |

**PN0TAB215L200** m² Tabica acústica T2.20.L20 (2x15) (17/12/2025)
7.42 m² × 55.61 = 412.63
m2. Tabica acústica en cambio de altura de techo: el aislamiento consistirá en un cerramiento de dos placas de yeso laminado de 15mm dejando una cámara de 20cm que se rellenará con 20cm de lana mineral de 30-50 kg/m3 de densidad. Medida la superficie realmente ejecutada.

| Medición | Uds. | Largo | Alto | Parcial |
|---|---|---|---|---|
| --- T2 --- |  |  |  |  |
|  | 1 | 14 | 0.53 | 7.42 |
| Total |  |  |  | 7.42 |

**PN031269W** m² Placa cartón yeso e=15mm tipo W (17/12/2025)
455.25 m² × 3 = 1365.75
Incremento por colocación de placa de cartón yeso resistente al fuego tipo W de 15mm de espesor en tabique, trasdosado o falso techo. Medida la superficie realmente ejecutada.

| Medición | Uds. | Largo | Alto | Parcial |
|---|---|---|---|---|
| --- TECHOS --- |  |  |  |  |
| ---TA1--- |  |  |  |  |
| sala inst. | 2 | 20.5 |  | 41.00 |
| vestuarios | 1 | 80 |  | 80.00 |
|  | 1 | 71 |  | 71.00 |
| --- PAREDES --- |  |  |  |  |
| ++ TDA1 ++ |  |  |  |  |
| zona vest | 1 | 12.5 | 3.9 | 48.75 |
|  | 1 | 40 | 3.9 | 156.00 |
| ++ TDA2 ++ |  |  |  |  |
| zona vest. | 1 | 15 | 3.9 | 58.50 |
| Total |  |  |  | 455.25 |

**0PANT. U.EXT** m² Pantalla acústica Acustimodul 80-A (20/03/2023)
120 m² × 133.25 = 15990.00
El panel acústico tipo Acustimodul 80-A u otro material con las mismas o superiores caracteristicas tecnicas, según indicaciones de proyecto, medida la superficie ejecutada. Panel acústico conformanado pantalla de 3 m de altura
Relación comercial: SG_BASEPRECIO, 133.25

**SILENCIOSOS** u Silencioso 1200 x 1500 x 2000 mm (27/05/2025)
4 u × 439.77 = 1759.08
Suministro y colocación de silenciador acústico de celdillas, de características según estudio acústico:
silenciadores de 2000 mm de longitud SDR 150 Paso de Aire y de 100 mm espesor Bafle. Sección 1200x1500 para velocidad de paso de 4 m/s SNA10-2000
Envolvente y anclajes: Chapa galvanizada de 1,2 mm.e. y
marco perimetral realizado con junta “METU”.
Celdillas: Chapa galvanizada 0,8 mm e. con acabado plano
en los dos extremos.
Material absorbente: Lana de roca.
Densidad absorbente: 50 Kg/m³.
Acabado celdillas: Velo negro de protección.
Ancho de celdillas: 150 mm.
Modelo: SNA5, SNA7.5, SNA10 y SNA15.
Ancho canal paso de aire: 50, 75, 100 y 150 mm. según
modelo.
Temperatura máx. utilización: 200 ºC
Certifi cado acústico: APPLUS Expte. nº 12/4410 - Pérdida
de inserción de silenciadores según UNE-EN ISO 11691:2010
Relación comercial: SG_BASEPRECIO, 439.77

## SG05 Revestimientos (20/03/2023)
Importe: 36801.04

**PN05001** m² Guarnecido de yeso (17/12/2025)
40 m² × 15.12 = 604.80
Guarnecido de yeso de construcción B1 a buena vista, sobre paramento vertical, previa colocación de malla antiálcalis en cambios de material, y acabado de enlucido de yeso de aplicación en capa fina C6, con guardavivos.

| Medición | Uds. | Largo | Parcial |
|---|---|---|---|
| remiendos | 1 | 40 | 40.00 |
| Total |  |  | 40 |

**05001** m² Enfoscado de cemento maestreado y bruñido en exteriores (20/03/2023)
201.94 m² × 14.18 = 2863.51
Enfoscado de cemento, maestreado, aplicado sobre un paramento vertical exterior, acabado superficial bruñido, con mortero de cemento, tipo GP CSIII W1, previa colocación de malla antiálcalis en cambios de material y en los frentes de forjado. Se medirá la superficie realmente ejecutada según especificaciones de Proyecto, deduciendo, en los huecos de superficie mayor de 4 m², el exceso sobre 4 m².
Relación comercial: SG_BASEPRECIO, 14.18

| Medición | Uds. | Parcial |
|---|---|---|
| s/ ladrillo hueco | 158.2 | 158.20 |
| s/ ladrillo perforado | 43.74 | 43.74 |
| Total |  | 201.94 |

**05003B** m² Alicatado gres porcelánico SALONI Menhir antracita 30x60cm (28/08/2023)
97.16 m² × 43.77 = 4252.69
Alicatado con gres porcelánico Saloni Menhir antracita, piezas de 30x60 cm, capacidad de absorción de agua E<0,5%, grupo BIa, resistencia al deslizamiento Rd>45, clase 3, colocado sobre una superficie soporte de mortero de cemento, hormigón o placa de yeso laminado, en paramentos interiores, recibido con adhesivo cementoso mejorado, C2 gris, con doble encolado, junta de separación entre 1,5 y 3 mm y lechada de color negro; incluso piezas de remate y piezas de esquina, en negro, ejecutado según detalle de proyecto. Se medirá la superficie realmente ejecutada según especificaciones de Proyecto, deduciendo los huecos de superficie mayor de 3 m².
Relación comercial: SG_BASEPRECIO, 43.77

| Medición | Uds. | Largo | Alto | Parcial |
|---|---|---|---|---|
| limpieza | 1 | 3.15 | 1.5 | 4.73 |
| aseos PMR | 1 | 3.1 | 0.9 | 2.79 |
|  | 1 | 11.1 | 1.2 | 13.32 |
| vest. masc | 1 | 10.9 | 1.2 | 13.08 |
|  | 1 | 10.5 | 2.4 | 25.20 |
| vest. fem | 1 | 10.3 | 1.2 | 12.36 |
|  | 1 | 10.7 | 2.4 | 25.68 |
| Total |  |  |  | 97.16 |

**05004C** u Jabonera metálica (17/12/2025)
9 u × 35 = 315.00
Jabonera metálica triangular en acero inox, C2 gris, atornillada a paramento vertical, sin junta (separación entre 1,5 y 3 mm);. El precio incluye los elementos de fijación, la protección de los elementos del entorno que puedan verse afectados durante los trabajos, resolución de puntos singulares y mano de obra. Medida la unidad totalmente ejecutada.

| Medición | Uds. | Parcial |
|---|---|---|
| Cabinas duchas | 8 | 8.00 |
| ducha PMR | 1 | 1.00 |
| Total |  | 9 |

**PN0502B** u Remate chapa lacada fuente (17/12/2025)
1 u × 95 = 95.00
Remate a base de chapa lacada de parte trasera de fuente en el encuentro con el paramento vertical.

| Medición | Uds. | Parcial |
|---|---|---|
| fuente | 1 | 1.00 |
| Total |  | 1 |

**05022** m² Pintura plástica mate en interiores, color a elegir (20/03/2023)
2017 m² × 4.58 = 9237.86
Aplicación manual de dos manos de pintura plástica color a elegir, acabado mate, textura lisa, la primera mano diluida con un 20% de agua y la siguiente sin diluir, (rendimiento: 0,1 l/m² cada mano); previa aplicación de una mano de imprimación a base de copolímeros acrílicos en suspensión acuosa, sobre paramento interior de yeso proyectado o placas de yeso laminado, vertical, de más de 3 m de altura. El precio incluye la protección de los elementos del entorno que puedan verse afectados durante los trabajos y la resolución de puntos singulares. Se medirá la superficie realmente ejecutada según especificaciones de Proyecto, con el mismo criterio que el soporte base.
Relación comercial: SG_BASEPRECIO, 4.58

| Medición | Uds. | Largo | Alto | Parcial |
|---|---|---|---|---|
| tabique sencillo 15/70/15 (2W) S/aisl | 23.72 |  |  | 23.72 |
| tabique sencillo 15/70/15 (2N) c/aisl | 532 |  |  | 532.00 |
| tabique sencillo 15/70/15 (2W) c/aisl | 176.72 |  |  | 176.72 |
| trasdos | 7.61 |  |  | 7.61 |
| trasdos semidirecto | 15 |  |  | 15.00 |
| TBA1 | 324.52 |  |  | 324.52 |
| TDA1 | 736.33 |  |  | 736.33 |
| TDA2 | 432.12 |  |  | 432.12 |
| TDA3 | 81.12 |  |  | 81.12 |
| guarnecido de yeso | 40 |  |  | 40.00 |
| deduc. GERFLOR 7611 | -25.9 |  |  | -25.90 |
| deduc. GERFLOR 7721 | -206.88 |  |  | -206.88 |
| deduc. GERFLOR 7740 | -119.5 |  |  | -119.50 |
| deduc. alicatado | -97.16 |  |  | -97.16 |
| deduc. espejos | -59.87 |  |  | -59.87 |
| INST | 2 | 20.15 | 3.9 | 157.17 |
| Total |  |  |  | 2017 |

**05023** m² Pintura plástica mate en interiores (horizontal), color a elegir (11/09/2023)
1148.49 m² × 5.27 = 6052.54
Aplicación manual de dos manos de pintura plástica color a elegir, acabado mate, textura lisa, la primera mano diluida con un 20% de agua y la siguiente sin diluir, (rendimiento: 0,13 l/m² cada mano); previa aplicación de una mano de imprimación a base de copolímeros acrílicos en suspensión acuosa, sobre paramento interior de yeso proyectado o placas de yeso laminado, horizontal, a más de 2,80 m de altura, incluso parte proporcional de particiones verticales a más de esa altura y parte proporcional de instalaciones. Incluso plaste de interior para eliminar pequeñas imperfecciones y solución de ácido clorhídrico al 10% para eliminar las eflorescencias salinas (salitre) presentes en el 10% de la superficie soporte. El precio incluye la protección de los elementos del entorno que puedan verse afectados durante los trabajos y la resolución de puntos singulares. Se medirá la superficie realmente ejecutada medida en proyección horizontal.
Relación comercial: SG_BASEPRECIO, 5.27

| Medición | Uds. | Parcial |
|---|---|---|
| TA1 | 948 | 948.00 |
| TA2 | 106 | 106.00 |
| tabica acústica T1 | 7.42 | 7.42 |
| tabica acústica T2 | 81.07 | 81.07 |
| FT W | 6 | 6.00 |
| Total |  | 1148.49 |

**05021** m² Pintura pétrea mate en exteriores, color a elegir (20/03/2023)
201.94 m² × 6.55 = 1322.71
Aplicación manual de dos manos de pintura pétrea color a elegir, acabado mate, textura lisa, la primera mano diluida con un 15 a 20% de agua y la siguiente diluida con un 5 a 10% de agua o sin diluir, (rendimiento: 0,1 l/m² cada mano); previa aplicación de una mano de imprimación acrílica reguladora de la absorción, sobre paramento exterior de mortero. El precio incluye la protección de los elementos del entorno que puedan verse afectados durante los trabajos y la resolución de puntos singulares. Se medirá la superficie realmente ejecutada según especificaciones de Proyecto, con el mismo criterio que el soporte base.
Relación comercial: SG_BASEPRECIO, 6.55

| Medición | Uds. | Parcial |
|---|---|---|
| s/ enfoscado cemento exterior | 201.94 | 201.94 |
| Total |  | 201.94 |

**05024** m² Pintura esmalte sintético negro mate sobre hierro o acero (20/03/2023)
14.59 m² × 11.1 = 161.95
Esmalte sintético, color negro, acabado mate, sobre superficie de hierro o acero, limpieza y preparación de la superficie a pintar, mediante medios manuales hasta dejarla exenta de grasas, dos manos de imprimación, con un espesor mínimo de película seca de 45 micras por mano (rendimiento: 0,111 l/m²) y dos manos de acabado con esmalte sintético con un espesor mínimo de película seca de 35 micras por mano (rendimiento: 0,08 l/m²). Se medirá la superficie realmente ejecutada según especificaciones de Proyecto, por una sola cara, considerando la superficie que encierran, definida por sus dimensiones máximas.
Relación comercial: SG_BASEPRECIO, 11.1

| Medición | Uds. | Largo | Ancho | Alto | Parcial |
|---|---|---|---|---|---|
| rejillas fachada |  |  |  |  |  |
|  | 2 | 1.3 |  | 0.55 | 1.43 |
|  | 1 | 0.65 |  | 0.55 | 0.36 |
| barandillas |  |  |  |  |  |
| B1 | 1 | 1.5 | 0.8 |  | 1.20 |
|  | 1 | 2.9 | 0.8 |  | 2.32 |
| B2 | 1 | 1.5 | 0.8 |  | 1.20 |
|  | 1 | 2.9 | 0.8 |  | 2.32 |
|  | 2 | 3.6 | 0.8 |  | 5.76 |
| Total |  |  |  |  | 14.59 |

**PN05024** m² Pintura esmalte sintético sobre madera (17/12/2025)
12.81 m² × 7.5 = 96.08
Aplicación manual de dos manos de esmalte sintético mate para interior, color blanco, diluidas con un 5% a 15% de diluyente, (rendimiento: 0,067 l/m² cada mano); previa aplicación de una mano de imprimación selladora para interior y exterior, formulada con resinas alcídicas y pigmentos seleccionados, color blanco, para aplicar con brocha, rodillo o pistola, (rendimiento: 0,113 l/m²), sobre puertas de madera, etc, en interiores

| Medición | Uds. | Largo | Ancho | Alto | Parcial |
|---|---|---|---|---|---|
| P3 | 2 | 2 | 1 | 2.1 | 8.40 |
| P6 | 1 | 2 | 1.05 | 2.1 | 4.41 |
| Total |  |  |  |  | 12.81 |

**05326** m² Pintura tipo pizarra (20/03/2023)
3.75 m² × 11.7 = 43.88
Aplicación manual de dos manos de pintura tipo pizarra color a elegir, acabado mate, textura lisa, la primera mano diluida con un 20% de agua y la siguiente sin diluir, (rendimiento: 0,1 l/m² cada mano); previa aplicación de una mano de imprimación a base de copolímeros acrílicos en suspensión acuosa, sobre paramento interior de yeso proyectado o placas de yeso laminado, vertical, de más de 3 m de altura. El precio incluye la protección de los elementos del entorno que puedan verse afectados durante los trabajos y la resolución de puntos singulares. Se medirá la superficie realmente ejecutada según especificaciones de Proyecto, con el mismo criterio que el soporte base.
Relación comercial: SG_BASEPRECIO, 11.7

| Medición | Uds. | Largo | Alto | Parcial |
|---|---|---|---|---|
| Cross | 1 | 2.5 | 1.5 | 3.75 |
| Total |  |  |  | 3.75 |

**05017D** m² Revestimiento mural GERFLOR Manhattan 7611 Snow (25/04/2023)
25.9 m² × 27.69 = 717.17
Revestimiento mural Gerflor Manhattan 7611 Snow en paramentos verticales, fijación con cola celulósica, soluble en agua, sobre la superficie regularizada de paramentos verticales interiores, incluso pequeño material, mano de obra, elementos auxiliares, cantoneras y piezas especiales para encuentros singulares. Se medirá la superficie realmente ejecutada según especificaciones de Proyecto, deduciendo los huecos de superficie mayor de 2 m².
Relación comercial: SG_BASEPRECIO, 27.69

| Medición | Uds. | Largo | Alto | Parcial |
|---|---|---|---|---|
| pasillo | 1 |  | 2 | 2.00 |
| entrada vestuarios | 1 | 1.2 | 2 | 2.40 |
|  | 1 | 1.1 | 2 | 2.20 |
|  | 1 | 1.9 | 2 | 3.80 |
|  | 1 | 2.9 | 2 | 5.80 |
|  | 1 | 0.35 | 2 | 0.70 |
|  | 1 | 0.8 | 2 | 1.60 |
|  | 1 | 1.1 | 2 | 2.20 |
|  | 1 | 2.6 | 2 | 5.20 |
| Total |  |  |  | 25.9 |

**PN0517F** m² Revestimiento mural GERFLOR Manhattan 7721 Mist (17/12/2025)
206.88 m² × 27.69 = 5728.51
Revestimiento mural Gerflor Manhattan 7721 Mist en paramentos verticales, fijación con cola celulósica, soluble en agua, sobre la superficie regularizada de paramentos verticales interiores, incluso pequeño material, mano de obra, elementos auxiliares, cantoneras y piezas especiales para encuentros singulares. Se medirá la superficie realmente ejecutada según especificaciones de Proyecto, deduciendo los huecos de superficie mayor de 2 m².

| Medición | Uds. | Largo | Alto | Parcial |
|---|---|---|---|---|
| peso libre / CROSS | 1 | 10.8 | 1 | 10.80 |
|  | 1 | 66.3 | 1 | 66.30 |
|  | 1 | 15.8 | 1 | 15.80 |
|  | 1 | 16.2 | 1 | 16.20 |
|  | 1 | 9.8 | 1 | 9.80 |
|  | 1 | 26.2 | 1 | 26.20 |
| pilares | 3 | 2.95 | 1 | 8.85 |
|  | 1 | 2.95 | 2.5 | 7.38 |
|  | 1 | 3.55 | 1 | 3.55 |
|  | 1 | 3.8 | 1 | 3.80 |
| Agility | 1 | 13 | 2 | 26.00 |
|  | 1 | 0.9 | 2 | 1.80 |
|  | 1 | 1.9 | 2 | 3.80 |
|  | 1 | 3.4 | 1 | 3.40 |
|  | 1 | 3.2 | 1 | 3.20 |
| Total |  |  |  | 206.88 |

**PN0517G** m² Revestimiento mural GERFLOR Manhattan 7740 Fabric Silk (17/12/2025)
119.5 m² × 27.69 = 3308.96
Revestimiento mural Gerflor Manhattan 7740 Fabric Silk en paramentos verticales, fijación con cola celulósica, soluble en agua, sobre la superficie regularizada de paramentos verticales interiores, incluso pequeño material, mano de obra, elementos auxiliares, cantoneras y piezas especiales para encuentros singulares. Se medirá la superficie realmente ejecutada según especificaciones de Proyecto, deduciendo los huecos de superficie mayor de 2 m².

| Medición | Uds. | Largo | Alto | Parcial |
|---|---|---|---|---|
| entrada | 1 | 2.7 | 1 | 2.70 |
|  | 1 | 3.1 | 1 | 3.10 |
|  | 1 | 2.95 | 1 | 2.95 |
|  | 1 | 5.45 | 1 | 5.45 |
|  | 1 | 1.05 | 1 | 1.05 |
|  | 1 | 6.1 | 1 | 6.10 |
|  | 1 | 4.9 | 1 | 4.90 |
| Cardio | 1 | 6 | 1 | 6.00 |
|  | 1 | 6.45 | 1 | 6.45 |
|  | 1 | 9.8 | 1 | 9.80 |
|  | 1 | 6.3 | 1 | 6.30 |
|  | 1 | 3.55 | 1 | 3.55 |
| pasillo | 1 | 8.25 | 1 | 8.25 |
|  | 1 | 6.45 | 1 | 6.45 |
| fuente | 1 | 1 | 2 | 2.00 |
| pasillo | 1 | 4.1 | 1 | 4.10 |
| peso libre | 1 | 15.55 | 1 | 15.55 |
|  | 1 | 10.8 | 1 | 10.80 |
|  | 1 | 4.3 | 1 | 4.30 |
| pilares | 2 | 2.95 | 1 | 5.90 |
|  | 1 | 3.8 | 1 | 3.80 |
| Total |  |  |  | 119.5 |

**0602107** m Rodapié MDF prelacado 70x10 mm (25/04/2023)
217.25 m × 8.5 = 1846.63
Rodapié de MDF hidrófugo, de 70x10 mm, prelacado en color según proyecto, fijado al paramento mediante adhesivo de montaje. Se medirá la longitud realmente ejecutada según especificaciones de Proyecto.
Relación comercial: SG_BASEPRECIO, 8.5

| Medición | Uds. | Largo | Parcial |
|---|---|---|---|
| --- GERFLOR 7611 --- |  |  |  |
| pasillo | 1 |  | 1.00 |
| entrada vestuarios | 1 | 1.2 | 1.20 |
|  | 1 | 1.1 | 1.10 |
|  | 1 | 1.9 | 1.90 |
|  | 1 | 2.9 | 2.90 |
|  | 1 | 0.35 | 0.35 |
|  | 1 | 0.8 | 0.80 |
|  | 1 | 1.1 | 1.10 |
|  | 1 | 2.6 | 2.60 |
| --- GERFLOR 7740 --- |  |  |  |
| entrada | 1 | 2.7 | 2.70 |
|  | 1 | 3.1 | 3.10 |
|  | 1 | 2.95 | 2.95 |
|  | 1 | 5.45 | 5.45 |
|  | 1 | 1.05 | 1.05 |
|  | 1 | 6.1 | 6.10 |
|  | 1 | 4.9 | 4.90 |
| Cardio | 1 | 6 | 6.00 |
|  | 1 | 6.45 | 6.45 |
|  | 1 | 9.8 | 9.80 |
|  | 1 | 6.3 | 6.30 |
|  | 1 | 3.55 | 3.55 |
| pasillo | 1 | 8.25 | 8.25 |
|  | 1 | 6.45 | 6.45 |
| fuente | 1 | 1 | 1.00 |
| pasillo | 1 | 4.1 | 4.10 |
| peso libre | 1 | 15.55 | 15.55 |
|  | 1 | 10.8 | 10.80 |
|  | 1 | 4.3 | 4.30 |
| pilares | 2 | 2.95 | 5.90 |
|  | 1 | 3.8 | 3.80 |
| //////////////////////// |  |  |  |
| AGILITY | 1 | 6.55 | 6.55 |
|  | 1 | 14.2 | 14.20 |
|  | 1 | 6.5 | 6.50 |
| OFICINA | 1 | 13.5 | 13.50 |
| PASILLO | 1 | 6.65 | 6.65 |
|  | 1 | 6.1 | 6.10 |
|  | 1 | 1.8 | 1.80 |
|  | 1 | 0.5 | 0.50 |
| * | 1 | 30 | 30.00 |
| Total |  |  | 217.25 |

**0602112** m Rodapié MDF prelacado 120x10 mm (25/04/2023)
12.3 m × 12.5 = 153.75
Rodapié de MDF hidrófugo, de 120x10 mm, prelacado en color según proyecto, fijado al paramento mediante adhesivo de montaje. Se medirá la longitud realmente ejecutada según especificaciones de Proyecto.
Relación comercial: SG_BASEPRECIO, 12.5

| Medición | Uds. | Largo | Alto | Parcial |
|---|---|---|---|---|
| ENMARCADO ENTRADAS |  |  |  |  |
| Sala Agility | 2 |  | 2.4 | 4.80 |
|  | 1 | 1.35 |  | 1.35 |
| Interior Agility | 2 |  | 2.4 | 4.80 |
|  | 1 | 1.35 |  | 1.35 |
| Total |  |  |  | 12.3 |

## SG06 Pavimentos (20/03/2023)
Importe: 45855.87

**05007** m² Umbral de piedra natural abujardada (20/03/2023)
4.6 m² × 73.82 = 339.57
Umbral para remate de puerta de entrada de piedra natural abujardada de 20 mm de espesor, empotrado en las jambas, cubriendo la rampa de acceso en la puerta de entrada; recibido con mortero de cemento industrial, con aditivo hidrófugo, M-10; y rejuntado entre piezas y de las uniones con los muros con mortero de juntas especial para piedra natural. Se medirá la superficie realmente ejecutada según especificaciones de Proyecto, incluyendo los empotramientos en las jambas.
Relación comercial: SG_BASEPRECIO, 73.82

| Medición | Uds. | Largo | Parcial |
|---|---|---|---|
| SG3 |  |  |  |
| zaguan entrada | 2 | 1.6 | 3.20 |
|  | 1 | 1.4 | 1.40 |
| Total |  |  | 4.6 |

**06006B** m² Solado baldosas gres porcelánico SALONI Menhir 30x60cm (28/08/2023)
132.7 m² × 44.27 = 5874.63
Solado de baldosas cerámicas de gres porcelánico SALONI Menhir 30x60cm antracita, capacidad de absorción de agua E<0,5%, grupo BIa, resistencia al deslizamiento Rd>45, clase 3, recibidas con adhesivo cementoso de fraguado normal, C1 sin ninguna característica adicional, color gris con doble encolado y rejuntadas con mortero de juntas cementoso tipo L, color negro, para juntas de hasta 3 mm. Se medirá la superficie realmente ejecutada según especificaciones de Proyecto.
Relación comercial: SG_BASEPRECIO, 44.27

| Medición | Uds. | Largo | Parcial |
|---|---|---|---|
| SG1 |  |  |  |
| vest. | 1 | 57.5 | 57.50 |
| PMR | 1 | 13.5 | 13.50 |
| limp | 1 | 5.4 | 5.40 |
| vest II | 1 | 14.3 | 14.30 |
|  | 1 | 42 | 42.00 |
| Total |  |  | 132.7 |

**06007B** m Rodapié gres porcelánico SALONI Menhir 8x60cm (28/08/2023)
54.65 m × 8.27 = 451.96
Rodapié cerámico de gres porcelánico SALONI Menhir antracita, de 8 cm, recibido con adhesivo cementoso de uso exclusivo para interiores, Ci sin ninguna característica adicional y rejuntado con mortero de juntas cementoso tipo CG 2, color negro para juntas de 3 a 1,5 mm. Se medirá la longitud realmente ejecutada según especificaciones de Proyecto. No se colocará en la parte trasera de las taquillas.
Relación comercial: SG_BASEPRECIO, 8.27

| Medición | Uds. | Largo | Parcial |
|---|---|---|---|
| SG1 |  |  |  |
| MASC | 1 | 22.8 | 22.80 |
|  | 1 | 3.4 | 3.40 |
|  | 1 | 5.2 | 5.20 |
| deduc.taquillas | -1 | 4.6 | -4.60 |
|  | -1 | 5 | -5.00 |
|  | -1 | 2.2 | -2.20 |
|  | -1 | 1.15 | -1.15 |
|  | -1 | 0.7 | -0.70 |
|  | -1 | 1.15 | -1.15 |
| FEM | 1 | 2.1 | 2.10 |
|  | 1 | 2.5 | 2.50 |
|  | 1 | 1.65 | 1.65 |
|  | 1 | 27.2 | 27.20 |
|  | 1 | 8 | 8.00 |
| deduc. taquillas | -1 | 3.2 | -3.20 |
|  | -1 | 0.7 | -0.70 |
|  | -1 | 2.7 | -2.70 |
|  | -1 | 4.6 | -4.60 |
|  | -2 | 3.1 | -6.20 |
| PMR | 1 | 3.95 | 3.95 |
|  | 1 | 3.55 | 3.55 |
| LIMPIEZA | 1 | 6.5 | 6.50 |
| Total |  |  | 54.65 |

**06025** m² Pavimento vinílico GERFLOR Bostonian Oak Honey (20/03/2023)
182.7 m² × 39.83 = 7276.94
Pavimento vinílico decorativo de la marca GERFLOR CREATION 30, de 2 mm. de espesor, Ref 0851 Bostonian Oak Honey, sistema "click", incluso base soporte y pasta niveladora. Capa de uso transparente de 0,30 mm. de PVC puro, sin cargas minerales, con un film decorado, y un reverso compacto de PVC. Prensado y grabado a alta presión. Antiestático y acabado con tratamiento poliuretánico PUR+ Matt. Se medirá la superficie realmente ejecutada según especificaciones de Proyecto, deduciendo los huecos de superficie mayor de 1 m².
Relación comercial: SG_BASEPRECIO, 39.83

| Medición | Uds. | Largo | Parcial |
|---|---|---|---|
| PV1 |  |  |  |
| acceso + pasillos | 1 | 7.5 | 7.50 |
| pasillo | 1 | 43.5 | 43.50 |
|  | 1 | 2.8 | 2.80 |
|  | 1 | 4 | 4.00 |
|  | 1 | 15 | 15.00 |
|  | 1 | 4.4 | 4.40 |
|  | 1 | 4 | 4.00 |
|  | 1 | 27.3 | 27.30 |
|  | 1 | 5.8 | 5.80 |
|  | 1 | 2.2 | 2.20 |
|  | 1 | 4.8 | 4.80 |
| cardio | 1 | 51.5 | 51.50 |
| oficina | 1 | 9.9 | 9.90 |
| Total |  |  | 182.7 |

**PN06026** m² Pavimento vinílico GERFLOR Oak Fantasy Brown (17/12/2025)
78.7 m² × 39.83 = 3134.62
Pavimento vinílico decorativo de la marca GERFLOR CREATION 30, de 2 mm. de espesor, Ref.1294 Oak Fantasy Brown, sistema "click", incluso base soporte y pasta niveladora. Capa de uso transparente de 0,30 mm. de PVC puro, sin cargas minerales, con un film decorado, y un reverso compacto de PVC. Prensado y grabado a alta presión. Antiestático y acabado con tratamiento poliuretánico PUR+ Matt. Se medirá la superficie realmente ejecutada según especificaciones de Proyecto, deduciendo los huecos de superficie mayor de 1 m².

| Medición | Uds. | Largo | Parcial |
|---|---|---|---|
| PV2 |  |  |  |
| Fuerza | 1 | 70.7 | 70.70 |
| cardio | 1 | 8 | 8.00 |
| Total |  |  | 78.7 |

**PN06027** m² Pavimento de parquet laminado GERFLOR Bostonian Oak Beige (17/12/2025)
100.2 m² × 41 = 4108.20
Pavimento vinílico de la marca GERFLOR modelo CREATION 30 CLIC SYSTEM heterogéneo de 4,5 mm. de espesor, Ref. 0853 Bostonian Oak Beige, sistema "Click". Capa de uso de 0,40 mm calandrada, transparente sin cargas minerales, sobre un film decorado. Pérdida de espesor según EN 660.2 con valor = 2,0 mm3 (Grupo T de abrasión). Tiene un reverso compacto ecológico con Tecnologia Duo Core consistente en una capa inferior de núcleo rígido reforzada con una malla de fibra de vidrio y combinada con una capa superior de núcleo flexible que proporciona suavidad y confort a la pisada. El conjunto está prensado a alta presión. Antiestático. Con tratamiento poliuretánico reticulado PUR+ Matt que facilita el mantenimiento y evita el decapado y metalización iniciales. El pavimento tiene una extremadamente baja emisión de COV, más de 40 veces inferior a los límites fijados por normas europeas. Se produce en una fábrica dotada de triple certificación ISO 9001 (calidad), ISO 14001 (medioambiental) e ISO 50001 (gestión energética). Instalación autoportante mediante sistema clic vertical exclusivo de Gerflor. Según CTE – 2010 (DB-SI) cumple el requerimiento de resistencia al fuego (Bfls1). Emisión de Compuestos Orgánicos Volátiles Totales (TVOC) < 10 mg/m3 al cabo de 28 días según ISO 16000-6. Se medirá la superficie realmente ejecutada según especificaciones de Proyecto, deduciendo los huecos de superficie mayor de 1 m².

| Medición | Uds. | Largo | Parcial |
|---|---|---|---|
| PV3 |  |  |  |
| Agility | 1 | 100.2 | 100.20 |
| Total |  |  | 100.2 |

**06014A4G** m² Pavimento caucho SBR GORILASTIC Fullblack 1000x500x40mm GRUESO (28/08/2023)
403 m² × 43.79 = 17647.37
Pavimento absorbedor de impactos, formado por baldosas de caucho reciclado SBR de GORILASTIC de 40mm. espesor HARDIMPACT u otro fabricante siempre previa aceptación por parte de DF, color según proyecto, de 1000x500x40 mm, recibidas con adhesivo especial de poliuretano bicomponente, sobre una superficie base. Se medirá la superficie realmente ejecutada según especificaciones de Proyecto.
Relación comercial: SG_BASEPRECIO, 43.79

| Medición | Uds. | Largo | Parcial |
|---|---|---|---|
| SC1 | 1 | 349 | 349.00 |
|  | 1 | 110 | 110.00 |
| deduc. circulaciones | -1 | 56 | -56.00 |
| Total |  |  | 403 |

**06014A4GMZR** m² Pavimento Macizo caucho SBR GORILASTIC rojo 1000x500x40mm GRUESO (17/12/2025)
4.5 m² × 45.79 = 206.06
Pavimento MACIZO absorbedor de impactos, formado por baldosas de caucho reciclado SBR de GORILASTIC de 40mm. espesor HARDIMPACT u otro fabricante siempre previa aceptación por parte de DF, color ROJO según proyecto, de 1000x500x40 mm, recibidas con adhesivo especial de poliuretano bicomponente, sobre una superficie base. Se medirá la superficie realmente ejecutada según especificaciones de Proyecto.

| Medición | Uds. | Largo | Ancho | Parcial |
|---|---|---|---|---|
| SC2 | 1 | 3 | 1.5 | 4.50 |
| Total |  |  |  | 4.5 |

**06014A4BG** m² Pavimento caucho SBR GORILASTIC Gris 1000x500x40mm GRUESO (28/08/2023)
56.5 m² × 45.54 = 2573.01
Pavimento absorbedor de impactos, formado por baldosas de caucho reciclado SBR de GORILASTIC de 40mm., espesor HARDIMPACT u otro fabricante siempre previa aceptación por parte de DF, color GRIS, de 1000x500x40 mm, recibidas con adhesivo especial de poliuretano bicomponente, sobre una superficie base. Se medirá la superficie realmente ejecutada según especificaciones de Proyecto.
Relación comercial: SG_BASEPRECIO, 45.54

| Medición | Uds. | Largo | Parcial |
|---|---|---|---|
| pasillo | 1 | 56.5 | 56.50 |
| Total |  |  | 56.5 |

**06024** m Perfil de transición de aluminio macizo, 50x2mm (20/03/2023)
15.1 m × 17.38 = 262.44
Perfil de transición entre pavimentos fabricado íntegramente en aluminio estrusionado, acabado plata mate, modelo "RAMPA MACIZA 2MM" de pletinas DICAR. Se medira longitud realmente ejecutada según las especificaciones de proyecto
Relación comercial: SG_BASEPRECIO, 17.38

| Medición | Uds. | Largo | Parcial |
|---|---|---|---|
| P-2 | 1 | 10.9 | 10.90 |
|  | 1 | 1.5 | 1.50 |
|  | 1 | 2.7 | 2.70 |
| Total |  |  | 15.1 |

**06030** m Perfil de remate en Z de aluminio macizo, 80x2mm (20/03/2023)
85.65 m × 19.07 = 1633.35
Perfil en Z de transición para salvar desniveles entre pavimentos, fabricado íntegramente en aluminio estrusionado, acabado plata mate, incluso corte y pliegues, material de agarre y tornillería. Se medira longitud realmente ejecutada según las especificaciones de proyecto.
Relación comercial: SG_BASEPRECIO, 19.07

| Medición | Uds. | Largo | Parcial |
|---|---|---|---|
| P-1 | 2 | 1.8 | 3.60 |
|  | 1 | 15.6 | 15.60 |
|  | 1 | 18.9 | 18.90 |
|  | 1 | 10.8 | 10.80 |
|  | 2 | 1.8 | 3.60 |
|  | 1 | 1.1 | 1.10 |
|  | 1 | 2.35 | 2.35 |
|  | 1 | 2.55 | 2.55 |
|  | 1 | 4.35 | 4.35 |
|  | 1 | 1.3 | 1.30 |
|  | 2 | 1.8 | 3.60 |
|  | 2 | 1 | 2.00 |
|  | 1 | 1.15 | 1.15 |
|  | 2 | 1.8 | 3.60 |
|  | 1 | 1.05 | 1.05 |
|  | 1 | 1.6 | 1.60 |
|  | 1 | 1.1 | 1.10 |
|  | 3 | 1 | 3.00 |
|  | 2 | 1.7 | 3.40 |
|  | 1 | 1 | 1.00 |
| Total |  |  | 85.65 |

**060235** m Cinta para balizamiento amarilla y negra (25/04/2023)
18.6 m × 4.94 = 91.88
Cinta adhesiva de señalización en vinilo a rayas amarillas y negra, de 15mm de anchura. Medida la longitud lineal realmente instalada.
Relación comercial: SG_BASEPRECIO, 4.94

| Medición | Uds. | Largo | Parcial |
|---|---|---|---|
|  | 1 | 10.9 | 10.90 |
|  | 1 | 1.5 | 1.50 |
|  | 1 | 2.7 | 2.70 |
|  | 1 | 3.5 | 3.50 |
| Total |  |  | 18.6 |

**06DELH07** m Demolición de encofrado de ladrillo en pavimentos (22/04/2024)
114.75 m × 4.25 = 487.69
Demolición de encofrado de fábrica formado por ladrillo hueco sencillo de 7 cm de espesor, con medios manuales, sin afectar a la estabilidad de los elementos constructivos contiguos, y carga manual sobre camión o contenedor. El precio incluye la limpieza para colocación de bandas de copoprén. Se medirá la longitud realmente ejecutada según especificaciones de Proyecto.
Relación comercial: SG_BASEPRECIO, 4.25

| Medición | Uds. | Parcial |
|---|---|---|
| EPS 2cm | 83.3 | 83.30 |
| RECYPREN 2cm | 31.45 | 31.45 |
| Total |  | 114.75 |

**06PE02** m Banda de poliestireno expandido de 2 cm (22/04/2024)
83.3 m × 2.25 = 187.43
Banda de panel rígido de poliestireno expandido de 20 mm de espesor y altura variable. Incluso colocación evitando contacto de mortero autonivelante y trasdosado acústico. Se medirá la longitud realmente ejecutada según especificaciones de Proyecto.
Relación comercial: SG_BASEPRECIO, 2.25

| Medición | Uds. | Largo | Parcial |
|---|---|---|---|
| ESP 2cm. |  |  |  |
|  | 1 | 2.6 | 2.60 |
|  | 1 | 3.3 | 3.30 |
|  | 1 | 3.45 | 3.45 |
|  | 1 | 8.85 | 8.85 |
|  | 1 | 5 | 5.00 |
|  | 1 | 3.05 | 3.05 |
|  | 1 | 1.75 | 1.75 |
|  | 1 | 6.9 | 6.90 |
|  | 1 | 1.25 | 1.25 |
|  | 1 | 11.3 | 11.30 |
|  | 2 | 7.6 | 15.20 |
|  | 1 | 1.8 | 1.80 |
|  | 1 | 17.05 | 17.05 |
|  | 1 | 1.8 | 1.80 |
| Total |  |  | 83.3 |

**PN06PE02COP2** m Banda de recypren de 2 cm (17/12/2025)
31.45 m × 2.5 = 78.63
Banda de recypren de 20 mm de espesor y altura variable. Incluso colocación evitando contacto de mortero autonivelante. Se medirá la longitud realmente ejecutada según especificaciones de Proyecto.

| Medición | Uds. | Largo | Parcial |
|---|---|---|---|
| RECYPREN 2cm |  |  |  |
|  | 1 | 1.8 | 1.80 |
|  | 1 | 1.5 | 1.50 |
|  | 1 | 11 | 11.00 |
|  | 1 | 2.35 | 2.35 |
|  | 1 | 2.55 | 2.55 |
|  | 1 | 4.35 | 4.35 |
|  | 1 | 1.25 | 1.25 |
|  | 2 | 1 | 2.00 |
|  | 1 | 1.1 | 1.10 |
|  | 1 | 3.55 | 3.55 |
| Total |  |  | 31.45 |

**PN06PE02COP** m Banda de recypren 3cm._BASE (17/12/2025)
114.75 m × 4.5 = 516.38
Colocación de banda de recyprén de 3cm. de espesor y 7cm. de ancho, sobre forjado en hueco generado por encofrado de ladrillo en juntas entre formación de suelos acústicos.

| Medición | Uds. | Parcial |
|---|---|---|
| EPS 2cm | 83.3 | 83.30 |
| RECYPREN 2cm | 31.45 | 31.45 |
| Total |  | 114.75 |

**PC06PE02RELL** m Relleno hueco hormigón (17/12/2025)
114.75 m × 3.54 = 406.22
Relleno de hormigón en hueco generado por encofrado de ladrillo en juntas entre formación de suelos acústicos, de 7cm. de espesor y altura variable, según planos de proyecto.

| Medición | Uds. | Parcial |
|---|---|---|
| EPS 2cm | 83.3 | 83.30 |
| RECYPREN 2cm | 31.45 | 31.45 |
| Total |  | 114.75 |

**PCENCF02** m ENCOFRADO LADRILLO 7cm. (17/12/2025)
114.75 m × 5.05 = 579.49
Encofrado de fábrica de 7 cm de espesor, realizada con ladrillo cerámico y recibida con mortero de cemento, industrial, M-5, para solera.

| Medición | Uds. | Parcial |
|---|---|---|
| EPS 2cm | 83.3 | 83.30 |
| RECYPREN 2cm | 31.45 | 31.45 |
| Total |  | 114.75 |

## SG07 Carpinterías y Vidrios (20/03/2023)
Importe: 30672.88

**07002** m² Carpintería aluminio lacado, gama media rotura puente térmico (20/03/2023)
31.83 m² × 183.16 = 5829.98
Carpintería de aluminio lacado especial, con 60 micras de espesor mínimo de película seca, en cerramiento de zaguanes de entrada al edificio, formada por hojas fijas y practicables; certificado de conformidad marca de calidad QUALICOAT, gama media, con rotura de puente térmico, con clasificación a la permeabilidad al aire según UNE-EN 12207, a la estanqueidad al agua según UNE-EN 12208 y a la resistencia a la carga del viento según UNE-EN 12210, con premarco; compuesta por perfiles extrusionados formando cercos y hojas de 1,5 mm de espesor mínimo en perfiles estructurales, herrajes de colgar, cerradura, manivela y abrepuertas, juntas de acristalamiento de EPDM, tornillería de acero inoxidable, elementos de estanqueidad, accesorios y utillajes de mecanizado homologados. Incluso silicona para sellado perimetral de las juntas exterior e interior, entre la carpintería y la obra. El precio no incluye el recibido en obra del premarco. Se medirá, con las dimensiones del hueco, la superficie realmente ejecutada según especificaciones de Proyecto.
Relación comercial: SG_BASEPRECIO, 183.16

| Medición | Uds. | Largo | Alto | Parcial |
|---|---|---|---|---|
| P1 | 2 | 1.7 | 2.5 | 8.50 |
| V1 | 1 | 3.3 | 1.5 | 4.95 |
| V2 | 1 | 3.7 | 1.5 | 5.55 |
| V3 | 1 | 3.7 | 1.5 | 5.55 |
| V4 | 1 | 3.6 | 1.5 | 5.40 |
| V5 | 1 | 1.25 | 1.5 | 1.88 |
| Total |  |  |  | 31.83 |

**07003** m² Carpintería aluminio lacado, gama básica (20/03/2023)
6.66 m² × 140.7 = 937.06
Carpintería de aluminio lacado especial, con 60 micras de espesor mínimo de película seca, en cerramiento de zaguanes de entrada al edificio, formada por hojas fijas y practicables; certificado de conformidad marca de calidad QUALICOAT, gama básica, con clasificación a la permeabilidad al aire según UNE-EN 12207, a la estanqueidad al agua según UNE-EN 12208 y a la resistencia a la carga del viento según UNE-EN 12210, con premarco; compuesta por perfiles extrusionados formando cercos y hojas de 1,5 mm de espesor mínimo en perfiles estructurales, herrajes de colgar, cerradura, manivela y abrepuertas, juntas de acristalamiento de EPDM, tornillería de acero inoxidable, elementos de estanqueidad, accesorios y utillajes de mecanizado homologados. Incluso silicona para sellado perimetral de las juntas exterior e interior, entre la carpintería y la obra. El precio no incluye el recibido en obra del premarco. Se medirá, con las dimensiones del hueco, la superficie realmente ejecutada según especificaciones de Proyecto.
Relación comercial: SG_BASEPRECIO, 140.7

| Medición | Uds. | Largo | Alto | Parcial |
|---|---|---|---|---|
| P2 | 1 | 0.93 | 2.17 | 2.02 |
| P7 | 1 | 1.31 | 2.4 | 3.14 |
| V6 | 1 | 1 | 1.5 | 1.50 |
| Total |  |  |  | 6.66 |

**0706551644** m² Vidrio termoacústico CLIMALITE SILENCE 55.1(16air)44.1Si (20/03/2023)
27.58 m² × 275.5 = 7598.29
Doble acristalamiento laminar acústico, CLIMALITE SILENCE 55.1(16air)44.1Si, conjunto formado por vidrio exterior laminar acústico de 5+5 mm compuesto por dos lunas de vidrio de 5 mm, unidas mediante una lámina incolora de butiral de polivinilo cámara de aire deshidratada con perfil separador de aluminio y doble sellado perimetral, de 16 mm, y vidrio interior laminar acústico de 4+4 mm compuesto por dos lunas de vidrio de 4 mm, unidas mediante una lámina incolora de butiral de polivinilo; 36 mm de espesor total, fijado sobre carpintería con acuñado mediante calzos de apoyo perimetrales y laterales, sellado en frío con silicona sintética incolora, compatible con el material soporte. Se medirá la superficie realmente ejecutada según especificaciones de Proyecto, sumando, para cada una de las piezas, la superficie resultante de redondear por exceso cada una de sus aristas a múltiplos de 30 mm. Se medirá la superficie realmente ejecutada según especificaciones de Proyecto.
Relación comercial: SG_BASEPRECIO, 275.5

| Medición | Uds. | Largo | Alto | Parcial |
|---|---|---|---|---|
| P1 | 1 | 1.7 | 2.5 | 4.25 |
| V1 | 1 | 3.3 | 1.5 | 4.95 |
| V2 | 1 | 3.7 | 1.5 | 5.55 |
| V3 | 1 | 3.7 | 1.5 | 5.55 |
| V4 | 1 | 3.6 | 1.5 | 5.40 |
| V5 | 1 | 1.25 | 1.5 | 1.88 |
| Total |  |  |  | 27.58 |

**07066** m² Vidrio laminar de seguridad, 6+6 mm (20/03/2023)
6.66 m² × 84.25 = 561.11
Vidrio laminar de seguridad, compuesto por dos lunas de 6 mm de espesor unidas mediante una lámina incolora de butiral de polivinilo, de 0,38 mm de espesor, clasificación de prestaciones 2B2, según UNE-EN 12600, fijado sobre carpintería con acuñado mediante calzos de apoyo perimetrales y laterales, sellado en frío con silicona sintética incolora (no acrílica), compatible con el material soporte. Se medirá la superficie realmente ejecutada según especificaciones de Proyecto, sumando, para cada una de las piezas, la superficie resultante de redondear por exceso cada una de sus aristas a múltiplos de 30 mm. Se medirá la superficie realmente ejecutada según especificaciones de Proyecto.
Relación comercial: SG_BASEPRECIO, 84.25

| Medición | Uds. | Largo | Alto | Parcial |
|---|---|---|---|---|
| P2 | 1 | 0.93 | 2.17 | 2.02 |
| P7 | 1 | 1.31 | 2.4 | 3.14 |
| V6 | 1 | 1 | 1.5 | 1.50 |
| Total |  |  |  | 6.66 |

**PN070075-100** ud Puerta tablero MDF prelacada, 1 hoja corredera 92,5cm exterior (17/12/2025)
2 ud × 419.36 = 838.72
Puerta interior corredera ciega, de una hoja de 210x92,5x4,5 cm, de tablero de MDF para dejar un paso de 82,5cm como mínimo, prelacada en color según Proyecto, con moldura de forma recta; precerco de pino país de 120x35 mm; galces de MDF de 120x20 mm; tapajuntas de MDF de 100x10 mm; con herrajes de colgar y de cierre (condena interior en aseos). Se medirá el número de unidades realmente ejecutadas según especificaciones de Proyecto.

| Medición | Uds. | Parcial |
|---|---|---|
| P3 | 2 | 2.00 |
| Total |  | 2 |

**07075-90AB** ud Puerta tablero MDF prelacada, 1 hoja abatible 92 cm c/cerradura (20/03/2023)
1 ud × 419.36 = 419.36
Puerta interior abatible, ciega, de una hoja de 203x92,5x3,5 cm, de tablero de MDF, acabada en crudo para lacar en obra, con moldura de forma recta; precerco de pino país de 90x35 mm; galces de MDF de 90x20 mm; tapajuntas de MDF de 100x10 mm; con herrajes de colgar y de cierre y cerradura según proyecto . Se medirá el número de unidades realmente ejecutadas según especificaciones de Proyecto.
Relación comercial: SG_BASEPRECIO, 419.36

| Medición | Uds. | Parcial |
|---|---|---|
| P6 | 1 | 1.00 |
| Total |  | 1 |

**07077-90AT** ud Puerta cortafuegos EI2 60-C5, 1 hoja 92 cm, c/antipánico (20/03/2023)
1 ud × 399.49 = 399.49
Puerta cortafuegos de acero galvanizado homologada, EI2 60-C5, de una hoja, 925x2050 mm de luz y altura de paso, acabado lacado en color según proyecto, con cierrapuertas para uso moderado, barra antipánico, tapa ciega para la cara exterior. Se medirá el número de unidades realmente ejecutadas según especificaciones de Proyecto.
Relación comercial: SG_BASEPRECIO, 399.49

| Medición | Uds. | Parcial |
|---|---|---|
| P9 (salida emerg.) | 1 | 1.00 |
| Total |  | 1 |

**PN07077-100AT** ud Puerta cortafuegos EI2 60-C5, 1 hoja 102cm, s/antipánico (17/12/2025)
1 ud × 401.25 = 401.25
Puerta cortafuegos de acero galvanizado homologada, EI2 60-C5, de una hoja, 1025x2050 mm de luz y altura de paso, acabado lacado en color según proyecto, con cierrapuertas para uso moderado, tapa ciega para la cara exterior. Se medirá el número de unidades realmente ejecutadas según especificaciones de Proyecto.

| Medición | Uds. | Parcial |
|---|---|---|
| P4 (instal) | 1 | 1.00 |
| Total |  | 1 |

**PN07078-140AT** ud Puerta cortafuegos EI 60-c5, 2 hojas de 140cm de paso s/barra an (17/12/2025)
1 ud × 825.33 = 825.33
Puerta cortafuegos pivotante homologada, EI2 60-C5, según UNE-EN 1634-1, de dos hoja de 83 mm de espesor, una de ellas de 825x2050mm y la otra de 625x2050mm, y altura de paso, acabado lacado en color según proyecto , formada por 2 chapas de acero galvanizado de 0,8 mm de espesor, plegadas, ensambladas y montadas, con cámara intermedia de lana de roca de alta densidad y placas de cartón yeso, sobre cerco de acero galvanizado de 1,5 mm de espesor con junta intumescente y garras de anclaje a obra, incluso tres bisagras de doble pala regulables en altura, soldadas al marco y atornilladas a la hoja, según UNE-EN 1935, escudos, cilindro, llaves y manivelas antienganche RF de nylon color negro, con cierrapuertas para uso moderado, tapa ciega para la cara exterior. Se medirá el número de unidades realmente ejecutadas según especificaciones de Proyecto.

| Medición | Uds. | Parcial |
|---|---|---|
| P5 (instal) | 1 | 1.00 |
| Total |  | 1 |

**07078-160B** ud Puerta cortafuegos EI 60-c5, 2 hojas de 160cm de paso c/barra an (20/03/2023)
1 ud × 844.04 = 844.04
Puerta cortafuegos pivotante homologada, EI2 60-C5, según UNE-EN 1634-1, de dos hoja de 83 mm de espesor y 825x2050mm cada una, y altura de paso, acabado lacado en color según proyecto , formada por 2 chapas de acero galvanizado de 0,8 mm de espesor, plegadas, ensambladas y montadas, con cámara intermedia de lana de roca de alta densidad y placas de cartón yeso, sobre cerco de acero galvanizado de 1,5 mm de espesor con junta intumescente y garras de anclaje a obra, incluso tres bisagras de doble pala regulables en altura, soldadas al marco y atornilladas a la hoja, según UNE-EN 1935, escudos, cilindro, llaves y manivelas antienganche RF de nylon color negro, con cerradura. Se medirá el número de unidades realmente ejecutadas según especificaciones de Proyecto.
Relación comercial: SG_BASEPRECIO, 844.04

| Medición | Uds. | Parcial |
|---|---|---|
| P8 (salida emerg) | 1 | 1.00 |
| Total |  | 1 |

**07025** ud Muelle cierrapuertas sobre puerta de aluminio (20/03/2023)
4 ud × 88.89 = 355.56
Muelle cierrapuertas aéreo sobre puerta de alumino, para un uso frecuente. Se medirá el número de unidades realmente ejecutadas según especificaciones de Proyecto.
Relación comercial: SG_BASEPRECIO, 88.89

| Medición | Uds. | Parcial |
|---|---|---|
| P1 | 2 | 2.00 |
| P6 | 1 | 1.00 |
| P7 | 1 | 1.00 |
| Total |  | 4 |

**12007** ud Electroimán para retención de puerta cortafuegos (20/03/2023)
11 ud × 72.06 = 792.66
Electroimán para retención de puerta cortafuegos, de 24 Vcc y 590 N de fuerza máxima de retención, con caja de bornes de ABS, pulsador de desbloqueo y placa de anclaje articulada. Incluso elementos de fijación.
Relación comercial: SG_BASEPRECIO, 72.06

| Medición | Uds. | Parcial |
|---|---|---|
| P1 | 2 | 2.00 |
| P2 | 1 | 1.00 |
| P4 | 1 | 1.00 |
| P5 | 2 | 2.00 |
| P6 | 1 | 1.00 |
| P7 | 1 | 1.00 |
| P8 | 2 | 2.00 |
| P9 | 1 | 1.00 |
| Total |  | 11 |

**07064** m² Espejo incoloro 5 mm (15/05/2023)
59.87 m² × 80 = 4789.60
Espejo incoloro, de 5 mm de espesor, con canteado perimetral y protegido con pintura de color plata en su cara posterior, fijado con masilla al paramento. Se medirá la superficie realmente ejecutada según especificaciones de Proyecto.
Relación comercial: SG_BASEPRECIO, 80

| Medición | Uds. | Largo | Alto | Parcial |
|---|---|---|---|---|
| E1 | 1 | 10.5 | 1.6 | 16.80 |
| E2 | 4 | 2 | 1.6 | 12.80 |
| E3 | 1 | 4.53 | 2.1 | 9.51 |
| E4 | 1 | 2.5 | 2.1 | 5.25 |
| E5 | 1 | 5.86 | 2.1 | 12.31 |
| E6 | 1 | 0.8 | 0.8 | 0.64 |
| E7 | 2 | 1.6 | 0.8 | 2.56 |
| Total |  |  |  | 59.87 |

**07023** m² Malla antipájaros en protección de hueco de ventilación (20/03/2023)
1.79 m² × 24.76 = 44.32
Malla antipájaros simple torsión, de 10 mm de paso de malla y 1,1 mm de diámetro, acabado galvanizado y marco de perfil L 30.3 de acero galvanizado. Se medirá la superficie realmente ejecutada según especificaciones de Proyecto.
Relación comercial: SG_BASEPRECIO, 24.76

| Medición | Uds. | Largo | Alto | Parcial |
|---|---|---|---|---|
| *** REJILLAS *** |  |  |  |  |
|  | 2 | 1.3 | 0.55 | 1.43 |
|  | 1 | 0.65 | 0.55 | 0.36 |
| Total |  |  |  | 1.79 |

**PN07026A2** m Doble pasamanos de acero c/ montantes (17/12/2025)
4.4 m × 195 = 858.00
Barandilla de 90 cm de altura, formada por: bastidor compuesto de doble pasamanos de tubo perfil hueco de acero laminado en frío de diámetro 50 mm a 90cm de altura y a 75cm de altura respectivamente y montantes de redondo de perfil macizo de acero laminado en caliente de diámetro 20 mm con una separación de 100 cm entre sí, fijados mediante anclaje químico con varillas roscadas Se medirá, en la dirección del pasamanos, a ejes, la longitud realmente ejecutada según especificaciones de Proyecto.

| Medición | Uds. | Largo | Parcial |
|---|---|---|---|
| B1 | 1 | 1.5 | 1.50 |
|  | 1 | 2.9 | 2.90 |
| Total |  |  | 4.4 |

**070278** m Doble pasamanos de acero galvanizado tubo 50 mm (27/04/2023)
11.6 m × 75.72 = 878.35
Doble pasamanos recto metálico, formado por tubo hueco de acero galvanizado, de 50 mm de diámetro, con soportes metálicos fijados al paramento mediante anclaje mecánico con tacos de nylon y tornillos de acero, a 90cm de altura y a 75cm de altura respectivamente, fijados mediante anclaje químico con varillas roscadas.. Se medirá, a ejes, la longitud realmente ejecutada según especificaciones de Proyecto.
Relación comercial: SG_BASEPRECIO, 75.72

| Medición | Uds. | Largo | Parcial |
|---|---|---|---|
| B2 | 1 | 1.5 | 1.50 |
|  | 1 | 2.9 | 2.90 |
|  | 2 | 3.6 | 7.20 |
| Total |  |  | 11.6 |

**07022** m² Estructura acero separadora de zonas, pintada en varios colores (20/03/2023)
2.38 m² × 172.34 = 410.17
Estructura decorativa separadora de zonas, en acero laminado UNE-EN 10025 S275JR, en perfiles laminados en caliente, piezas simples rectangulares 100x30x2 mm, acabado con imprimación antioxidante. Trabajado y montado en taller, para colocar con uniones soldadas en obra. Incluso posterior aplicación manual de dos manos de esmalte sintético de secado rápido, a base de resinas alquídicas, diferentes colores, acabado brillante, (rendimiento: 0,077 l/m² cada mano); previa aplicación de una mano de imprimación sintética antioxidante de secado rápido, a base de resinas alquídicas, color gris, acabado mate. Incluso rigidizadores y detalles de apoyos a suelo y/o paredes conforme a proyecto. Se medirá la superficie realmente ejecutada según especificaciones de Proyecto tomándose la altura de medición la distancia desde la base hasta la altura del perfil de mayor altura.
Relación comercial: SG_BASEPRECIO, 172.34

| Medición | Uds. | Largo | Alto | Parcial |
|---|---|---|---|---|
| valla separadora entrada | 1 | 1.7 | 1.4 | 2.38 |
| Total |  |  |  | 2.38 |

**07039** ud Barra antipánico (20/03/2023)
2 ud × 70 = 140.00
Suministro e instalación de barra antipánico en hoja con cierre inferior y superior y superior, medida de alto 2500 mm. Medida la unidad realmente ejecutada
Relación comercial: SG_BASEPRECIO, 70

| Medición | Uds. | Parcial |
|---|---|---|
| P1 | 2 | 2.00 |
| Total |  | 2 |

**074569** m² Celosía de lamas fijas orientadas 45º (20/03/2023)
1.79 m² × 220 = 393.80
Celosía fija con sujeciones de aluminio y lamas orientadas de aluminio, de 80 mm de ancho, acabado lacado, montada mediante atornillado en obra de fábrica.
Relación comercial: SG_BASEPRECIO, 220

| Medición | Uds. | Largo | Alto | Parcial |
|---|---|---|---|---|
| *** REJILLAS *** |  |  |  |  |
|  | 2 | 1.3 | 0.55 | 1.43 |
|  | 1 | 0.65 | 0.55 | 0.36 |
| Total |  |  |  | 1.79 |

**07018A** m² Soporte espejos con tablero MDF (27/04/2023)
56.67 m² × 40.5 = 2295.14
Soporte de espejos compuesto por tablero de fibras de madera y resinas sintéticas de densidad media (MDF), hidrófugo, sin recubrimiento, de 19 mm de espesor, clase resistente C18 según UNE-EN 338 y UNE-EN 1912 y protección frente a agentes bióticos que se corresponde con la clase de penetración NP2 según UNE-EN 351-1, trabajado en taller y el correcto transporte, atornillado a pared. Se medirá la superficie realmente ejecutada según especificaciones de Proyecto.
Relación comercial: SG_BASEPRECIO, 40.5

| Medición | Uds. | Largo | Alto | Parcial |
|---|---|---|---|---|
| E1 | 1 | 10.5 | 1.6 | 16.80 |
| E2 | 4 | 2 | 1.6 | 12.80 |
| E3 | 1 | 4.53 | 2.1 | 9.51 |
| E4 | 1 | 2.5 | 2.1 | 5.25 |
| E5 | 1 | 5.86 | 2.1 | 12.31 |
| Total |  |  |  | 56.67 |

**01234PP10** u Suministro y colocación de portería aparcapatinetes de 10 plazas (11/09/2023)
1 u × 375.75 = 375.75
Suministro y colocación de portería aparcapatinetes con espacio para 10 patinetes, modelo E-Roller en acero zincado o acero inoxidable AISI 304, a elegir según indicaciones del cliente, de formas redondeadas que permite aparcar los scooters o patinetes manuales o eléctricos y además bloquearlos con la ayuda de un candado. Válido para patinetes de hasta 50 mm de diámetro de vástago. Incluso mano de obra, aparamenta y demás elementos para su correcta colocación y funcionamiento. Medida la unidades realmente ejecutada según proyecto.
Relación comercial: SG_BASEPRECIO, 375.75

**PNBARAND** m Barandilla ac. inox (17/12/2025)
0.9 m × 450 = 405.00
Barandilla de acero inoxidable AISI 304, formado por montantes de tubo de acero de 45mm. de diametro y 100cm. de altura. La parte central llevará una placa de policarbonato transparente.
El pedestal del portillo se sujeta al suelo por la pletina de la base, mediante taco químico con varilla roscada y tuercas (8 o 10mm embutidos 15cm,), con el fin de que quede perfectamente fijado y prevenir problemas derivados de cabeceos y efecto palanca producidos por los usuarios.
En caso de que la zona a donde vaya a ser instalado, tenga poca base de hormigón, o sea del tipo técnico, se aconseja efectuar la fijación a través de una base recibida al suelo de obra.

| Medición | Uds. | Largo | Parcial |
|---|---|---|---|
| B4 | 1 | 0.9 | 0.90 |
| Total |  |  | 0.9 |

**PNENCIM** m Repisa tablero fenólico (17/12/2025)
15.55 m × 18 = 279.90
Repisa de ventana de tablero fenólico HPL, de 13 mm de espesor, color a elegir, para remate interior de alfeizar de hueco de fachada.

| Medición | Uds. | Largo | Parcial |
|---|---|---|---|
| interior ventanas fachada |  |  |  |
| V1 | 1 | 3.3 | 3.30 |
| V2 | 1 | 3.7 | 3.70 |
| V3 | 1 | 3.7 | 3.70 |
| V4 | 1 | 3.6 | 3.60 |
| V5 | 1 | 1.25 | 1.25 |
| Total |  |  | 15.55 |

## SG08 Instalación de saneamiento (20/03/2023)
Importe: 3924.58

**SG.08.01.003** u Conexión de instalación saneamiento interior existente
1 u × 250 = 250.00
Conexión de la nueva red de saneamiento a la red actual existente (comunitaria o en interior de local) por medio de colectores enterrados o colgados de PVC u hormigón, en zonas comunes o privativas, incluso p.p. de trabajos de obra civil y medios auxiliares. Medido por cada punto de conexionado ejecutado
Relación comercial: SG_BASEPRECIO, 250

**08040** m Colector suspendido de PVC, serie B de 50 mm
10 m × 11.09 = 110.90
Colector suspendido de PVC, serie B de 50 mm de diámetro y una pendiente mínima de 2% en todo el recorrido, unión pegada con adhesivo, colgado mediante abrazaderas metálicas, incluso p.p. de piezas especiales en desvíos y medios auxiliares, totalmente instalado s/ CTE-HS-5 y UNE-EN 1329-1:2014. Se medirá en proyección horizontal la longitud realmente ejecutada según especificaciones de Proyecto.
Relación comercial: SG_BASEPRECIO, 11.09

**08039** u Sumidero sifónico PVC salida vertical 90 mm (20/03/2023)
7 u × 30.27 = 211.89
Sumidero sifónico de PVC con rejilla de PVC de 250x250 mm y con salida integrada de 90-110 mm; para recogida de aguas pluviales o de locales húmedos, instalado y conexionado a la red general de desagüe, incluso con p.p. de pequeño material de agarre y medios auxiliares, y sin incluir arqueta de apoyo, s/ CTE-HS-5. Se medirá el número de unidades realmente ejecutadas según especificaciones de Proyecto.
Relación comercial: SG_BASEPRECIO, 30.27

**08036** m Canaleta prefabricada de hormigón polímero con tapa (20/03/2023)
9 m × 57.1 = 513.90
Canaleta prefabricada de hormigón polímero, de 127 mm de ancho exterior, 100 mm de ancho interior y 95 mm de altura y una pendiente interior del 2 % hasta la conexión con el sumidero, con rejilla nervada de acero galvanizado, clase A-15 según UNE-EN 124, con sistema de fijación rápida por presión, colocada sobre forjado de hormigón o formación de pendientes. Incluso accesorios de montaje, piezas especiales y elementos de sujeción. Se medirá, en proyección horizontal, la longitud realmente ejecutada según especificaciones de Proyecto.
Relación comercial: SG_BASEPRECIO, 57.1

| Medición | Uds. | Parcial |
|---|---|---|
| aseos M | 4 | 4.00 |
| aseos F | 4 | 4.00 |
| adaptados M | 1 | 1.00 |
| adaptados F |  |  |
| Total |  | 9 |

**DEH023** u Calo en forjado existente D 115 mm (20/03/2023)
1 u × 51.99 = 51.99
Calo en forjado existente de 115 mm de diámetro. Incluso, mano de obra y elementos auxiliares. Se medirá el número de unidades realmente ejecutadas según especificaciones de Proyecto.
Relación comercial: SG_BASEPRECIO, 51.99

**08022A** m Colector enterrado PVC 50mm (20/03/2023)
15 m × 12.26 = 183.90
Colector enterrado de red horizontal de saneamiento, con arquetas, con una pendiente mínima del 2%, para la evacuación de aguas residuales y/o pluviales, formado por tubo de PVC liso, serie SN-4, rigidez anular nominal 4 kN/m², de 50 mm de diámetro exterior, pegado mediante adhesivo, colocado sobre lecho de arena de 10 cm de espesor, debidamente compactada y nivelada con pisón vibrante de guiado manual, relleno lateral compactando hasta los riñones y posterior relleno con la misma arena hasta 30 cm por encima de la generatriz superior de la tubería. Incluso líquido limpiador y adhesivo para tubos y accesorios de PVC y piezas especiales. El precio no incluye las arquetas, la excavación ni el relleno principal. Se medirá la longitud realmente ejecutada según especificaciones de Proyecto.
Relación comercial: SG_BASEPRECIO, 12.26

**08016A** m Colector enterrado PVC 110 mm (20/03/2023)
36 m × 17.05 = 613.80
Colector enterrado de red horizontal de saneamiento, con arquetas, con una pendiente mínima del 2%, para la evacuación de aguas residuales y/o pluviales, formado por tubo de PVC liso, serie SN-4, rigidez anular nominal 4 kN/m², de 110 mm de diámetro exterior, pegado mediante adhesivo, colocado sobre lecho de arena de 10 cm de espesor, debidamente compactada y nivelada con pisón vibrante de guiado manual, relleno lateral compactando hasta los riñones y posterior relleno con la misma arena hasta 30 cm por encima de la generatriz superior de la tubería. Incluso líquido limpiador y adhesivo para tubos y accesorios de PVC, y piezas especiales. El precio no incluye las arquetas, la excavación ni el relleno principal. Se medirá la longitud realmente ejecutada según especificaciones de Proyecto.
Relación comercial: SG_BASEPRECIO, 17.05

**08E125** m Colector enterrado PVC 125 mm (20/03/2023)
24 m × 18.6 = 446.40
Colector enterrado de red horizontal de saneamiento, con arquetas, con una pendiente mínima del 2%, para la evacuación de aguas residuales y/o pluviales, formado por tubo de PVC liso, serie SN-4, rigidez anular nominal 4 kN/m², de 110 mm de diámetro exterior, pegado mediante adhesivo, colocado sobre lecho de arena de 10 cm de espesor, debidamente compactada y nivelada con pisón vibrante de guiado manual, relleno lateral compactando hasta los riñones y posterior relleno con la misma arena hasta 30 cm por encima de la generatriz superior de la tubería. Incluso líquido limpiador y adhesivo para tubos y accesorios de PVC, y piezas especiales. El precio no incluye las arquetas, la excavación ni el relleno principal. Se medirá la longitud realmente ejecutada según especificaciones de Proyecto.
Relación comercial: SG_BASEPRECIO, 18.6

**001569** u Arqueta de paso 60x60x60cm (20/03/2023)
2 u × 285.45 = 570.90
Arqueta de paso enterrada prefabricada de PVC de 60x60x60 cm de medidas interiores, completa: con tapa y marco para cierre hermético, colocada sobre solera de hormigón en masa HM-20/B/20/I de 20 cm de espesor y p.p. de medios auxiliares, sin incluir la excavación, s/ CTE-HS-5. Medidas las unidades ejecutadas.
Relación comercial: SG_BASEPRECIO, 285.45

**SG.08.01.025** u Arqueta sifónica 60x60x60cm (20/03/2023)
2 u × 295.45 = 590.90
Arqueta sifónica prefabricada de PVC de 60x60x60 cm de medidas interiores, completa: con tapa, marco para cierre hermético y clapeta sifónica de PVC, colocada sobre solera de hormigón en masa HM-20/B/20/I de 20 cm de espesor y p.p. de medios auxiliares, sin incluir la excavación, s/ CTE-HS-5. Medidas las unidades ejecutadas.
Relación comercial: SG_BASEPRECIO, 295.45

**0156392** u Tapa hermética rellenable para arqueta (03/05/2024)
4 u × 95 = 380.00
Tapa hermética rellenable para arqueta tipo MACO Gama 700.000 o equivalente, para arqueta de 60x60cm de dimensiones, según norma UNE 1253. Medida la unidad totalmente ejecutada.
Relación comercial: SG_BASEPRECIO, 95

## SG09 Instalación de fontanería y ACS (20/03/2023)
Importe: 42763.71

### C009.1 Agua fría (20/03/2023)
Importe: 10369.55

**09000** u Certificación y legalización instalación fontaneria
1 u × 352.09 = 352.09
Certificación y legalización de la instalación de fontaneria, incluyendo preparación, visado (si procede) y tramitación, hasta buen fin y ante los orgamismos competentes de boletines, proyectos actualizados con las modificaciones que surgieran durante la obra y cualquier otra documentación que fuera necesaria. Incluso presentación al cliente de planos en soporte DWG.
Relación comercial: SG_BASEPRECIO, 352.09

**08.02** u Instalación provisional de obra de fontanería
1 u × 287.23 = 287.23
Instalación provisional de fontanería.
Relación comercial: SG_BASEPRECIO, 287.23

**09001** PA Acometida instalación fontanería, a justificar
1 PA × 342.11 = 342.11
Partida alzada de instalación de conexión con red de agua potable y elementos necesarios para el cumplimiento de la normativa de la emrpesa suministradora en el apartado de agua potable, distribución formada por módulo para contador, incluso llave de corte, filtro, puentes y elementos necesarios para cumplimiento de la empresa suministradora. No se incluye el conexionado del módulo contador con la red de distribución ni actuación exterior más allá del contador de aguas, trabajo que ejecutará la empresa suministradora. A justificar en obra.
Relación comercial: SG_BASEPRECIO, 342.11

**09002A** u Grupo de presión Baeza 2xMulti 25-5M
1 u × 2034.32 = 2034.32
Grupo de presión Baeza 2xMulti 25-5M + cuadro TAL, Ref. 69481, compuesto por dos bombas eléctricas Espa modelo 25-5M, 1,25 CV, 230 V. Cuerpo de bomba, eje y turbinas en acero inoxidable AISI 304, difusores en tecnopolímero y soportes de aspiración e impulsión en acero gris de fundición. Capaz de ofrecer un caudal máximo unitario de 5,5 m3/h a un presión máxima de 66,5 mca, Incluso cuadro eléctrico para el control y protección de las dos bombas de 1,25 CV, 230 V, monofásico, incluyendo caja plástica, toma de control para boya, protección contra cortocircuito y sobrecarga, contadores de potencia, pilotos de señalización, maniobra en baja tensión, bornas de entraa y salida. Incluso colector de impulsión, 2 válvulas de esfera de 1 1/4", 2 válvulas de retención de 1 1/4, 2 presostatos, elementos de unión y enlace, todo ello montado sobre bancada. Medida la unidad instalada, probada y funcionando según especificaciones de proyecto.
Relación comercial: SG_BASEPRECIO, 2034.32

**05.03.09B** u Depósito de membrana 200 litros
1 u × 414.74 = 414.74
Depósito de membrana de 200 litros de capacidad, en acero pintado exteriormente y provisto de membrana elástica especial (no recambiable), con cámara de gas conteniendo nitrógeno a presión. Condiciones máximas de trabajo 10 bar y 120ºC, incluso ayudas de albañilería. Medida la unidad ejecutada. Ubicado según esquema de fontanería en planos de proyecto.
Relación comercial: SG_BASEPRECIO, 414.74

**09071500** u Descalcificador AQUALAI modelo K500VUF (5.000L/h) (17/12/2025)
1 u × 1985 = 1985.00
Descalcificador AQUALAI modelo K500VUF de polietileno reforzado con fibra de vidrio y resina eposi, con válvula electronica volumetrica con tiempos programables, caudal máximo de 5.000L/h para una dureza en BILBAO de unos 20 grados F, conexión mediante ByPass, y consumo de sal por regeneración/botella de 10 Kg. Se medirá el número de unidades realmente ejecutadas según especificaciones de Proyecto. Incluye primera carga de sal según fabricante. Ubicado según esquema de fontanería en planos de proyecto.

**05.03.0240** u Calderín de presión hidroneumático 40L
2 u × 206.85 = 413.70
Calderín de presión hidroneumático circular de acero de 40 litros de capacidad para colgar de forjado, con tapa del mismo material, incluso llaves de corte de esfera, tubería de polipropileno de 63 mm, grifo de latón de 1" y estructura de refuerzo inferior, totalmente instalado. Ubicado según esquema de fontanería en planos de proyecto.
Relación comercial: SG_BASEPRECIO, 206.85

| Medición | Uds. | Parcial |
|---|---|---|
| Aseo masculino | 2 | 2.00 |
| Total |  | 2 |

**05.03.0210** u Calderín de presión hidroneumático 10L (20/03/2023)
1 u × 104.61 = 104.61
Calderín de presión hidroneumático circular de acero de 10 litros de capacidad para colgar de forjado, con tapa del mismo material, incluso llaves de corte de esfera, tubería de polipropileno de 63 mm y grifo de latón de 1", totalmente instalado. Ubicado según esquema de fontanería en planos de proyecto.
Relación comercial: SG_BASEPRECIO, 104.61

| Medición | Uds. | Parcial |
|---|---|---|
| adaptados | 1 | 1.00 |
| Total |  | 1 |

**10113** m Bandeja portacables "Rejiband" electrocincada 60x300 mm
8 m × 19.15 = 153.20
Bandeja metálica de varillas electrosoldadas con borde de seguridad redondeado, marca "Pemsa" modelo "Rejiband", electrocincada, resistente a la corrosión clase 3, de dimensiones 60x300 mm, Ref. 60212300, para suspender de techos, con elemento separador interior de canal entre diferentes tipos de cables, varillas y piezas especiales necesarias. Se medirá la longitud realmente ejecutada según especificaciones de Proyecto.
Relación comercial: SG_BASEPRECIO, 19.15

**090311** u Depósito auxliliar 1000 l polietileno alta densidad, prismático
2 u × 530.24 = 1060.48
Depósito de polietileno de alta densidad, 1000 l. Con válvula de corte de compuerta de 1" DN 25 mm para la entrada y válvula de corte de compuerta de 1" DN 25 mm para la salida. Se medirá el número de unidades realmente ejecutadas según especificaciones de Proyecto.
Relación comercial: SG_BASEPRECIO, 530.24

**PN008** m Tubería instalación interior PP-R, 50 mm (17/12/2025)
18 m × 25.61 = 460.98
Tubería de polipropileno PPR (copolimero Random), de 50x10,5 mm, PN=20 atm, conforme UNE-EN-ISO-15874; para tuberías de alimentación, distribución e interiores, de agua fría y/o ACS. Totalmente montada, incluyendo p.p. de piezas especiales (codos, manguitos, etc), protección de tubo corrugado de polipropileno (azul/rojo) y p.p de medios auxiliares. Conforme a CTE DB HS-4. Se medirá la longitud realmente ejecutada según especificaciones de Proyecto.

**09028** m Tubería instalación interior PP-R, 40 mm
34 m × 19.42 = 660.28
Tubería de polipropileno PPR (copolimero Random), de 40x6,7 mm, PN=20 atm, conforme UNE-EN-ISO-15874; para tuberías de alimentación, distribución e interiores, de agua fría y/o ACS. Totalmente montada, incluyendo p.p. de piezas especiales (codos, manguitos, etc), protección de tubo corrugado de polipropileno (azul/rojo) y p.p de medios auxiliares. Conforme a CTE DB HS-4. Se medirá la longitud realmente ejecutada según especificaciones de Proyecto.
Relación comercial: SG_BASEPRECIO, 19.42

**09027** m Tubería instalación interior PP-R, 32 mm
9 m × 12.18 = 109.62
Tubería de polipropileno PPR (copolimero Random), de 32x5,4 mm, PN=20 atm, conforme UNE-EN-ISO-15874; para tuberías de alimentación, distribución e interiores, de agua fría y/o ACS. Totalmente montada, incluyendo p.p. de piezas especiales (codos, manguitos, etc), protección de tubo corrugado de polipropileno (azul/rojo) y p.p de medios auxiliares. Conforme a CTE DB HS-4. Se medirá la longitud realmente ejecutada según especificaciones de Proyecto.
Relación comercial: SG_BASEPRECIO, 12.18

**09022** m Tubería instalación interior PP-R 25 mm (06/11/2025)
42 m × 10.26 = 430.92
Tubería de polipropileno PPR (copolimero Random), de 25x4,2 mm, PN=20 atm, conforme UNE-EN-ISO-15874; para tuberías de alimentación, distribución e interiores, de agua fría y/o ACS. Totalmente montada, incluyendo p.p. de piezas especiales (codos, manguitos, etc), protección de tubo corrugado de polipropileno (azul/rojo) y p.p de medios auxiliares. Conforme a CTE DB HS-4. Se medirá la longitud realmente ejecutada según especificaciones de Proyecto.

| Código | Descripción | Rendimiento | Precio |
|---|---|---|---|
| 37 |  (06/11/2025) | 0 | 0 |

Relación comercial: SG_BASEPRECIO, 10.26

| Medición | Uds. | Parcial |
|---|---|---|
| local | 42 | 42.00 |
| Total |  | 42 |

**09026** m Tubería instalación interior PP-R, 20 mm
70 m × 9.83 = 688.10
Tubería de polipropileno PPR (copolimero Random), de 20x3,4 mm, PN=20 atm, conforme UNE-EN-ISO-15874; para tuberías de alimentación, distribución e interiores, de agua fría y/o ACS. Totalmente montada, incluyendo p.p. de piezas especiales (codos, manguitos, etc), protección de tubo corrugado de polipropileno (azul/rojo) y p.p de medios auxiliares. Conforme a CTE DB HS-4. Se medirá la longitud realmente ejecutada según especificaciones de Proyecto.
Relación comercial: SG_BASEPRECIO, 9.83

**PN009** m Encoquillado de tubería e=9mm para tubería 50mm (17/12/2025)
18 m × 7.5 = 135.00
Aislamiento térmico flexible para tubería de diámetro 50 mm, formado por coquilla de espuma elastomérica a base de caucho sintético, en instalación de fontanería por el interior, de baja conductividad térmica 0.036 W/mK. Clasificación al Fuego BL-s3,d0. Espesor de aislamiento 9 mm, conforme a RITE. Totalmente instalada, incluye adhesivo de sellado especifico.
. Se medirá la longitud realmente ejecutada según especificaciones de Proyecto.

**EN409** m Encoquillado de tubería e=9mm para tubería 40mm
34 m × 6.13 = 208.42
Aislamiento térmico flexible para tubería de diámetro 40 mm, formado por coquilla de espuma elastomérica a base de caucho sintético, en instalación de fontanería por el interior, de baja conductividad térmica 0.036 W/mK. Clasificación al Fuego BL-s3,d0. Espesor de aislamiento 9 mm, conforme a RITE. Totalmente instalada, incluye adhesivo de sellado especifico. Se medirá la longitud realmente ejecutada según especificaciones de Proyecto.
Relación comercial: SG_BASEPRECIO, 6.13

**EN329** m Encoquillado de tubería e=9mm para tubería 32mm
9 m × 5.07 = 45.63
Aislamiento térmico flexible para tubería de diámetro 32 mm, formado por coquilla de espuma elastomérica a base de caucho sintético, en instalación de fontanería por el interior, de baja conductividad térmica 0.036 W/mK. Clasificación al Fuego BL-s3,d0. Espesor de aislamiento 9 mm, conforme a RITE. Totalmente instalada, incluye adhesivo de sellado especifico. Se medirá la longitud realmente ejecutada según especificaciones de Proyecto.
Relación comercial: SG_BASEPRECIO, 5.07

**EN259** m Encoquillado de tubería e=9mm para tubería 25mm
42 m × 4.16 = 174.72
Aislamiento térmico flexible para tubería de diámetro 25 mm, formado por coquilla de espuma elastomérica a base de caucho sintético, en instalación de fontanería por el interior, de baja conductividad térmica 0.036 W/mK. Clasificación al Fuego BL-s3,d0. Espesor de aislamiento 9 mm, conforme a RITE. Totalmente instalada, incluye adhesivo de sellado especifico. Se medirá la longitud realmente ejecutada según especificaciones de Proyecto.
Relación comercial: SG_BASEPRECIO, 4.16

**EN209** m Encoquillado de tubería e=9mm para tubería 20mm
70 m × 4.05 = 283.50
Aislamiento térmico flexible para tubería de diámetro 20 mm, formado por coquilla de espuma elastomérica a base de caucho sintético, en instalación de fontanería por el interior, de baja conductividad térmica 0.036 W/mK. Clasificación al Fuego BL-s3,d0. Espesor de aislamiento 9 mm, conforme a RITE. Totalmente instalada, incluye adhesivo de sellado especifico. Se medirá la longitud realmente ejecutada según especificaciones de Proyecto.
Relación comercial: SG_BASEPRECIO, 4.05

**05.03.01** u Purgador manual de aire
1 u × 24.9 = 24.90
Purgador manual de aire, incluso juntas, pequeño material y montaje. Medida la unidad totalmente ejecutada
Relación comercial: SG_BASEPRECIO, 24.9

| Medición | Uds. | Parcial |
|---|---|---|
| Producción de ACS | 1 | 1.00 |
| Total |  | 1 |

### C009.2 Agua caliente sanitaria (20/03/2023)
Importe: 15771.35

**092020** m Tubería ACS instalación interior PP-R 20 mm c/aislam
72 m × 17.72 = 1275.84
Tubería general de distribución de A.C.S. formada por tubo de polipropileno copolímero random (PP-R), de 20 mm de diámetro exterior, PN=20 atm, con aislamiento mediante espuma elastomérica de espesor 40mm conforme UNE-EN-ISO-15874, totalmente montada, incluyendo p.p. de piezas especiales (codos, manguitos, etc), y p.p de medios auxiliares. Se medirá el número de unidades realmente ejecutadas según especificaciones de Proyecto.
Relación comercial: SG_BASEPRECIO, 17.72

**092032** m Tubería ACS instalación interior PP-R 32 mm c/aislam
26 m × 22.26 = 578.76
Tubería general de distribución de A.C.S. formada por tubo de polipropileno copolímero random (PP-R), de 32 mm de diámetro exterior, PN=20 atm, con aislamiento mediante espuma elastomérica de espesor 40mm conforme UNE-EN-ISO-15874, totalmente montada, incluyendo p.p. de piezas especiales (codos, manguitos, etc), y p.p de medios auxiliares. Se medirá el número de unidades realmente ejecutadas según especificaciones de Proyecto.
Relación comercial: SG_BASEPRECIO, 22.26

**FN-092050** m Tubería ACS instalación interior PP-R 40 mm c/aislam (17/12/2025)
32 m × 25.37 = 811.84
Tubería general de distribución de A.C.S. formada por tubo de polipropileno copolímero random (PP-R), de 40 mm de diámetro exterior, PN=20 atm, con aislamiento mediante espuma elastomérica de espesor 40mm conforme UNE-EN-ISO-15874, totalmente montada, incluyendo p.p. de piezas especiales (codos, manguitos, etc), y p.p de medios auxiliares. Se medirá el número de unidades realmente ejecutadas según especificaciones de Proyecto.
Relación comercial: 11LOGRONO, 0, 12BILBAO, 13GETAFE, 14PONFE, 15CORUNA, 16MATARO

**FN-092051** m Tubería ACS instalación interior PP-R 50 mm c/aislam (17/12/2025)
10 m × 31.67 = 316.70
Tubería general de distribución de A.C.S. formada por tubo de polipropileno copolímero random (PP-R), de 50 mm de diámetro exterior, PN=20 atm, con aislamiento mediante espuma elastomérica de espesor 40mm conforme UNE-EN-ISO-15874, totalmente montada, incluyendo p.p. de piezas especiales (codos, manguitos, etc), y p.p de medios auxiliares. Se medirá el número de unidades realmente ejecutadas según especificaciones de Proyecto.
Relación comercial: 11LOGRONO, 0, 12BILBAO, 13GETAFE, 14PONFE, 15CORUNA, 16MATARO

**09220** u Vaso de expansión cerrado 50 l
1 u × 144.22 = 144.22
Vaso de expansión para A.C.S. de acero vitrificado, capacidad 50 l. Se medirá el número de unidades realmente ejecutadas según especificaciones de Proyecto.
Relación comercial: SG_BASEPRECIO, 144.22

**09221** u Bomba de circulación rotor húmedo 1"
1 u × 344.89 = 344.89
Electrobomba centrífuga, de hierro fundido, de tres velocidades, con una potencia de 0,071 kW. Se medirá el número de unidades realmente ejecutadas según especificaciones de Proyecto.
Relación comercial: SG_BASEPRECIO, 344.89

**08052** m Tubería para ventilación de aerotermia, PVC, 160 mm
15 m × 23.08 = 346.20
Conducto de ventilación, formado por tubo liso de PVC, de 160 mm de diámetro exterior, pegado mediante adhesivo, colocado en posición horizontal. Incluso material auxiliar para montaje y sujeción a la obra, accesorios y piezas especiales. El precio no incluye las compuertas de regulación, las compuertas cortafuego, las rejillas ni los difusores. Se medirá la longitud realmente ejecutada según especificaciones de Proyecto.
Relación comercial: SG_BASEPRECIO, 23.08

| Medición | Uds. | Largo | Parcial |
|---|---|---|---|
| Aerotermos | 5 | 3 | 15.00 |
| Total |  |  | 15 |

**09230LTB** u Bomba de calor Ferroli 260LT (20/03/2023)
5 u × 2390.58 = 11952.90
Bomba de calor aire-agua con acumulador integrado EGEA 260 LT de Ferroli con capacidad de 250 lit para producción de ACS. Instalación de pie. Incluye valvula de expansion termostatica que permite funcionamiento con temperaturas de aire de hasta -7ºC sin apoyo eléctrico. Refrigerante ecológico R134a de bajo impacto ambiental. Desescarche activo con valcvula de gas caliente. Posibilidad de conducir la entrada y la salida de aire (Ø 160 mm). Presion estatica disponible ventilador centrifugo EC : 200 Pa.
Resistencia eléctrica de apoyo 1.500 W incluida de serie. Tarjeta WIFI incluida de serie. Control remoto mediante APP para smartphone. Producción de ACS hasta 62ºC sólo con bomba de calor sin apoyo electrico. Intercambiador (condensador) de aluminio exterior al depósito. Doble ánodo de Magnesio para protección corrosión, de serie. Control con programa Antilegionela. Temperatura Maxima ACS con resistencia electrica: 75ºC. Con entradas digitales para SMART GRID y para gestionar excedente de Energía Solar Fotovoltaica. Modos de funcionamiento: ECO - Automatico - Boost - Eléctrico. Opción OFF PEAK (para programar las horas de producción del equipo en las horas de menor coste eléctrico). Preparado para recirculacion de ACS y gestion bomba recirculación. Control con programación horaria y semanal. Modo vacaciones. Indicado para clima frío. Consumo electrico en calefaccion (sin resistencia) segun ISO 255-3 = 430 W. COP 4,23. Potencia Termica: 1.820 W. COP DHW (A7): 3,37 - COP DHW (A14): 3,90 según EN 16147:2017: Eficiencia en calefaccion: 139 % según: 2017/1369/UE - Clase Eficiencia Energetica A+. Dimensiones: 621 mm x 1.892 mm
Medida la unidad totalmente instalada, conexionada y funcionando, incluso elementos especificados en el manual de montaje (manguitos electrolíticos, válvulas reguladoras de presión de 7 bares y demás elementos indicados en el manual e indicados por el SAT) del equipo facilitado por el fabricante y asistencia SAT.
Relación comercial: SG_BASEPRECIO, 2390.58

### C009.3 Válvulas y elementos (20/03/2023)
Importe: 10107.2

**05.01.09** m Colector polipropileno retic. PP-R, 63 mm diám.
2 m × 380.75 = 761.50
Colector en montaje superficial de longitud media 1m, realizada con tuberia de polipropileno pp-r DN63 con p.p. De uniones soldadas por termofusion, p.p. De piezas especiales, 7 tomas ø20 + 1 toma ø32 , material de soldadura, elementos de sujeccion a paramentos, ayudas de albañileria y pequeño material.
Medida la unidad ejecutada.
Relación comercial: SG_BASEPRECIO, 380.75

| Medición | Uds. | Parcial |
|---|---|---|
| Colectores | 2 | 2.00 |
| Total |  | 2 |

**09043** u Válvula de esfera 3/4" (20 mm)
27 u × 17.73 = 478.71
Válvula de esfera de latón niquelado para roscar de 3/4". Se medirá el número de unidades realmente ejecutadas según especificaciones de Proyecto.
Relación comercial: SG_BASEPRECIO, 17.73

| Medición | Uds. | Parcial |
|---|---|---|
| adaptado M | 6 | 6.00 |
| adaptado F |  |  |
| aseos M | 6 | 6.00 |
| aseos F | 6 | 6.00 |
| sala instalaciones | 1 | 1.00 |
| limipieza | 2 | 2.00 |
| aerotermos | 5 | 5.00 |
| fuente | 1 | 1.00 |
| Total |  | 27 |

**09044** u Válvula de esfera 1" (25 mm)
25 u × 21.58 = 539.50
Válvula de esfera de latón niquelado para roscar de 1". Se medirá el número de unidades realmente ejecutadas según especificaciones de Proyecto.
Relación comercial: SG_BASEPRECIO, 21.58

| Medición | Uds. | Parcial |
|---|---|---|
| Byepass | 2 | 2.00 |
| Descalcificador | 2 | 2.00 |
| depositos | 7 | 7.00 |
| filtro | 2 | 2.00 |
| Aerotermos fria | 5 | 5.00 |
| Aerotermos RET | 4 | 4.00 |
| Adaptados F |  |  |
| Adaptados M | 1 | 1.00 |
| Aseos F | 1 | 1.00 |
| Aseos M | 1 | 1.00 |
| Total |  | 25 |

**09045** u Válvula de esfera 1 1/4" (32 mm)
1 u × 28.35 = 28.35
Válvula de esfera de latón niquelado para roscar de 1 1/4". Se medirá el número de unidades realmente ejecutadas según especificaciones de Proyecto.
Relación comercial: SG_BASEPRECIO, 28.35

| Medición | Uds. | Parcial |
|---|---|---|
| Aerotermos AFS |  |  |
| Colectores RET |  |  |
| Colectores ACS |  |  |
| Duchas femenina |  |  |
| Aseo femenino |  |  |
| Aseo masculino | 1 | 1.00 |
| Duchas masculina |  |  |
| Vest adapt F |  |  |
| Subtotal |  | 1.00 |
| Total |  | 1 |

**09046** u Válvula de esfera 1 1/2" (40 mm)
7 u × 39.77 = 278.39
Válvula de esfera de latón niquelado para roscar de 1 1/2". Se medirá el número de unidades realmente ejecutadas según especificaciones de Proyecto.
Relación comercial: SG_BASEPRECIO, 39.77

| Medición | Uds. | Parcial |
|---|---|---|
| Inodoro | 6 | 6.00 |
| Inodoro adaptado | 1 | 1.00 |
| Filtro autolimpiante |  |  |
| Descalcificador |  |  |
| Depósitos auxiliares |  |  |
| Depósito de membrana |  |  |
| Subtotal |  | 7.00 |
| Total |  | 7 |

**09047** u Válvula de esfera 2 " (50 mm) (17/11/2024)
2 u × 59.3 = 118.60
Válvula de esfera de latón niquelado para roscar de 2 ". Se medirá el número de unidades realmente ejecutadas según especificaciones de Proyecto.
Relación comercial: SG_BASEPRECIO, 59.3

| Medición | Uds. | Parcial |
|---|---|---|
| Sala instalaciones | 2 | 2.00 |
| Total |  | 2 |

**09053** u Válvula de retención 1 1/4" (32 mm)
3 u × 26.64 = 79.92
Válvula de retención de latón para roscar de 1 1/4". Se medirá el número de unidades realmente ejecutadas según especificaciones de Proyecto.
Relación comercial: SG_BASEPRECIO, 26.64

| Medición | Uds. | Parcial |
|---|---|---|
| Aseo femenino | 1 | 1.00 |
| Aseo maculino | 1 | 1.00 |
| Bomba recirculación | 1 | 1.00 |
| Subtotal |  | 3.00 |
| Total |  | 3 |

**09053B** u Válvula de retención 1 1/2" (40 mm)
11 u × 34.01 = 374.11
Válvula de retención de latón para roscar de 1 1/2". Se medirá el número de unidades realmente ejecutadas según especificaciones de Proyecto.
Relación comercial: SG_BASEPRECIO, 34.01

| Medición | Uds. | Parcial |
|---|---|---|
| Filtro autolimpiante |  |  |
| Descalcificador | 1 | 1.00 |
| Dep de membrana |  |  |
| Fluxor F | 1 | 1.00 |
| Fluxor M | 1 | 1.00 |
| By-pass | 2 | 2.00 |
| Duchas F | 3 | 3.00 |
| Duchas M | 3 | 3.00 |
| Total |  | 11 |

**090488** u Válvula de dureza residual
1 u × 49.03 = 49.03
Válvula de regulación de dureza residual (Bypass). Se medirá el número de unidades realmente ejecutadas según especificaciones de Proyecto.
Relación comercial: SG_BASEPRECIO, 49.03

| Medición | Uds. | Parcial |
|---|---|---|
| Descalcificador | 1 | 1.00 |
| Total |  | 1 |

**09073** u Llave de paso con grifo de vaciado 3/4"
11 u × 23 = 253.00
Llave de paso con grifo de vaciado colocada en canalización de 3/4" (15/20 mm) de diámetro, incluso pequeño material; construida según CTE/DB-HS-4, e instrucciones del fabricante. Se medirá la unidad realmente ejecutada.
Relación comercial: SG_BASEPRECIO, 23

| Medición | Uds. | Parcial |
|---|---|---|
| Aerotermos | 5 | 5.00 |
| Depósitos | 2 | 2.00 |
| Colectores | 2 | 2.00 |
| Dep. membrana | 1 | 1.00 |
| Vaso expansión | 1 | 1.00 |
| Subtotal |  | 11.00 |
| Total |  | 11 |

**09061** u Válvula mezcladora termostática de 3 vías PRESTO, de 1 1/4"
2 u × 1898.26 = 3796.52
Válvula termostática PRESTO 425IF . Se medirá el número de unidades realmente ejecutadas según especificaciones de Proyecto.
Relación comercial: SG_BASEPRECIO, 1898.26

**09061B** u Válvula mezcladora termostática de 3 vías ULTRAMIX, de 3/4" (20/03/2023)
1 u × 806.33 = 806.33
Válvula termostática ULTRAMIX TX91E . Se medirá el número de unidades realmente ejecutadas según especificaciones de Proyecto.
Relación comercial: SG_BASEPRECIO, 806.33

**09058A** u Válvula limitadora de presión 1 1/2" (32 mm) (17/12/2025)
5 u × 155 = 775.00
Válvula limitadora de presión de latón, de 1 1/2" DN 32 mm de diámetro, presión máxima de entrada de 7 bar. Se medirá el número de unidades realmente ejecutadas según especificaciones de Proyecto.

| Medición | Uds. | Parcial |
|---|---|---|
| Aerotermos | 5 | 5.00 |
| Total |  | 5 |

**095326** u Válvula reguladora de caudal 1 1/2"
5 u × 93.98 = 469.90
Válvula de reglación de caudal de 1 1/2". Se medirá el número de unidades realmente ejecutadas según especificaciones de Proyecto.
Relación comercial: SG_BASEPRECIO, 93.98

| Medición | Uds. | Parcial |
|---|---|---|
| Aerotermo (ACS) | 5 | 5.00 |
| Total |  | 5 |

**05.03.04** u Manómetro de esfera, con escala de 0 a 10 kg/m2
3 u × 40.98 = 122.94
Manómetro de esfera con escala de 0 a 10 kg/cm2, toma vertical para montaje roscado DN15(1/2"), con tubo de cobre diam. 13/15 de conexionado con tuberia a medir y juego de accesorios, para medir la temperatura de líquidos. Incluso pequeño material y montaje.medida la unidad ejecutada.
Relación comercial: SG_BASEPRECIO, 40.98

| Medición | Uds. | Parcial |
|---|---|---|
| Colectores | 2 | 2.00 |
| Grupo de presion | 1 | 1.00 |
| Descalcificador |  |  |
| Subtotal |  | 3.00 |
| Total |  | 3 |

**RO1** u Termómetro digital Mundocontrol FN-49
6 u × 79.61 = 477.66
Termómetro digital mundocontrol fn-49 con escala -40 a 150°c, resolución 1°c, alimentación a 230v, montaje en superficie, sonda ptc (incluida). Incluso pequeño material y montaje
Medida la unidad ejecutada.
Marca/modelo: S.ESCODA o equivalente aprobado por la D.F.
Relación comercial: SG_BASEPRECIO, 79.61

| Medición | Uds. | Parcial |
|---|---|---|
| duchas M | 2 | 2.00 |
| duchas Adaptadas | 2 | 2.00 |
| duchas F | 2 | 2.00 |
| Total |  | 6 |

**009.4** u Filtro auto limpiante semiautomático de Klinwass de 1 1/4"
1 u × 508.53 = 508.53
Filtro auto limpiante semiautomático de Klinwass de 1 1/4", incluso valvulería y pequeño material según especificaciones de proyecto. Medida la unidad totalmente ejecutada y certificado según RD487/2002 legionella.
Relación comercial: SG_BASEPRECIO, 508.53

**09070** u Válvula de equilibrado estático 3/4" (20/03/2023)
1 u × 110.87 = 110.87
Válvula de equilibrado estático, campo de regulación de 0,13 a 5,9 m³/h, con cuerpo de bronce, tomas para medición de presión, volante con 40 posiciones de ajuste, válvula de purga, conexiones roscadas hembra de 3/4" de diámetro y temperatura máxima de 110°C. Se medirá el número de unidades realmente ejecutadas según especificaciones de Proyecto.
Relación comercial: SG_BASEPRECIO, 110.87

**05.03.05** u Termómetro ø100 de bulbo y capilar 0-120ºc, toma vertical (20/03/2023)
2 u × 39.17 = 78.34
Termómetro ø100 con bulbo y capilar 0-120ºc, toma vertical con soporte triangular para montaje roscado DN15(1/2"), con tubo de cobre diam.13/15 de conexionado con tuberia a medir y juego de accesorios, para medir la temperatura de líquidos. Incluso pequeño material y montaje
Medida la unidad ejecutada.
Marca/modelo: S.ESCODA según especificaciones de proyecto o equivalente aprobado por la D.F.
Relación comercial: SG_BASEPRECIO, 39.17

| Medición | Uds. | Parcial |
|---|---|---|
| colectores | 2 | 2.00 |
| Total |  | 2 |

### C009.4 Grifería y aparatos (20/03/2023)
Importe: 6515.61

**09401A** u Lavabo de encimera "Mediclinics SNR036CS"
5 u × 104.04 = 520.20
Lavabo de encimera Mediclinics SNR036CS, instalado sobre encimera (no incluida), con desagüe klic-klac de acabado cromado, incluso juego de fijación, kit rebosadero y silicona para sellado de juntas. El precio no incluye la encimera ni la grifería. Se medirá el número de unidades realmente ejecutadas según especificaciones de Proyecto.
Relación comercial: SG_BASEPRECIO, 104.04

| Medición | Uds. | Parcial |
|---|---|---|
| Vestuario femenino | 2 | 2.00 |
| Vestuario masculino | 2 | 2.00 |
| Vestuario adaptado | 1 | 1.00 |
| Vetuario personal |  |  |
| Subtotal |  | 5.00 |
| Total |  | 5 |

**09402B** u Inodoro "Roca Victoria" para fluxor
4 u × 207.43 = 829.72
Inodoro Roca Victoria en porcelana con salida vertical u horizontal, color blanco, para fluxor, Ref.. A344397000, blanco, dimensiones 355x485 mm, incluso tapa y asiento color blanco Supralit Ref. A801B6600B, elementos de fijación y silicona para sellado de juntas. Se medirá el número de unidades realmente ejecutadas según especificaciones de Proyecto.
Relación comercial: SG_BASEPRECIO, 207.43

| Medición | Uds. | Parcial |
|---|---|---|
| Aseos F | 2 | 2.00 |
| Aseos M | 2 | 2.00 |
| Total |  | 4 |

**09402AD** u Inodoro "Roca Access" tanque bajo adaptado
1 u × 404.76 = 404.76
Inodoro tanque bajo en porcelana, color blanco, para fluxor, Ref.. A346237000, blanco, dimensiones 360x7005 mm, incluso tapa y asiento color blanco Supralit Ref. A80123A004, elementos de fijación y silicona para sellado de juntas. Se medirá el número de unidades realmente ejecutadas según especificaciones de Proyecto.
Relación comercial: SG_BASEPRECIO, 404.76

| Medición | Uds. | Parcial |
|---|---|---|
| Adaptados | 1 | 1.00 |
| Total |  | 1 |

**09424** u Rociador antivandálico ducha "Presto"
1 u × 71.92 = 71.92
Rociador antivandálico ducha "Presto", Ref. 29305. Se medirá el número de unidades realmente ejecutadas según especificaciones de Proyecto. Se medirá el número de unidades realmente ejecutadas según especificaciones de Proyecto.
Relación comercial: SG_BASEPRECIO, 71.92

| Medición | Uds. | Parcial |
|---|---|---|
| adaptados | 1 | 1.00 |
| Total |  | 1 |

**09420** u Grifería temporizada lavabo "Presto 105 ECO L" AFS
4 u × 92.54 = 370.16
Grifería temporizada, de repisa, serie Presto 105 ECO L, Ref. 10900 "PRESTO IBÉRICA", para lavabo, acabado cromado, aireador, con tiempo de flujo de 15 segundos, caudal de 6 l/min; incluso elementos de conexión, enlaces de alimentación flexibles de 1/2" de diámetro y 350 mm de longitud, válvulas antirretorno y dos llaves de paso. Se medirá el número de unidades realmente ejecutadas según especificaciones de Proyecto.
Relación comercial: SG_BASEPRECIO, 92.54

| Medición | Uds. | Parcial |
|---|---|---|
| aseos F | 2 | 2.00 |
| aseos M | 2 | 2.00 |
| Total |  | 4 |

**09421A** u Grifería temporizada lavabo "Presto 605 Palanca ECO" AFS
1 u × 118.49 = 118.49
Grifería temporizada, de repisa, serie Presto 605 Palanca ECO, Ref. 10661 "PRESTO IBÉRICA", para lavabo, acabado cromado, aireador, con tiempo de flujo de 10 segundos, caudal de 2 l/min; incluso elementos de conexión, enlaces de alimentación flexibles de 1/2" de diámetro y 350 mm de longitud, válvulas antirretorno y dos llaves de paso. Se medirá el número de unidades realmente ejecutadas según especificaciones de Proyecto.
Relación comercial: SG_BASEPRECIO, 118.49

| Medición | Uds. | Parcial |
|---|---|---|
| adaptadps | 1 | 1.00 |
| Total |  | 1 |

**09425** u Grifería temporizada "Presto 712" Palanca
1 u × 107.92 = 107.92
Grifería temporizada Presto 712, Ref. 31686, de un agua para instalación mural, cierre automático 15s (+-5s), con rompeaguas, apertura con palanca con rótula, caudal regulable por instalador, en latón cromado. Se medirá el número de unidades realmente ejecutadas según especificaciones de Proyecto.
Relación comercial: SG_BASEPRECIO, 107.92

| Medición | Uds. | Parcial |
|---|---|---|
| adaptadps | 1 | 1.00 |
| Total |  | 1 |

**09426** u Grifería temporizada inodoro "Presto 1000 C ECO"
5 u × 113.98 = 569.90
Grifería temporizada, instalación vista formada por fluxor para inodoro, de latón cromado, serie 1000 C Eco, modelo 15002 "PRESTO IBÉRICA" y elementos de conexión. Se medirá el número de unidades realmente ejecutadas según especificaciones de Proyecto.
Relación comercial: SG_BASEPRECIO, 113.98

| Medición | Uds. | Parcial |
|---|---|---|
| adaptados | 1 | 1.00 |
| aseos F | 2 | 2.00 |
| aseos M | 2 | 2.00 |
| Total |  | 5 |

**09404** u Pileta vertedero "Roca Garda" con grifo mural simple
1 u × 302.36 = 302.36
Vertedero de porcelana sanitaria, de pie, modelo Garda "ROCA", color Blanco, de 420x500x445 mm, de 420x500x445 mm, de salida horizontal, con pieza de unión, rejilla de desagüe y juego de fijación, con rejilla de acero inoxidable, con almohadilla, para vertedero modelo Garda, equipado con grifo mural, para lavadero, de caño fijo, acabado cromado, modelo Brava. Incluso silicona para sellado de juntas. Se medirá el número de unidades realmente ejecutadas según especificaciones de Proyecto.
Relación comercial: SG_BASEPRECIO, 302.36

| Medición | Uds. | Parcial |
|---|---|---|
| Pileta | 1 | 1.00 |
| Total |  | 1 |

**09406** u Barra sujeción minusválidos para inodoro
2 u × 105.45 = 210.90
Barra de sujeción para minusválidos, rehabilitación y tercera edad, para inodoro, colocada en pared, abatible, con forma de U, de acero inoxidable AISI 304 acabado mate, de dimensiones totales 790x130 mm con tubo de 33 mm de diámetro exterior y 1,5 mm de espesor, con portarrollos de papel higiénico. Incluso elementos de fijación. Se medirá el número de unidades realmente ejecutadas según especificaciones de Proyecto.
Relación comercial: SG_BASEPRECIO, 105.45

| Medición | Uds. | Parcial |
|---|---|---|
| adaptados | 2 | 2.00 |
| Total |  | 2 |

**09407** u Asiento minusválidos para ducha
1 u × 225.52 = 225.52
Asiento para minusválidos, rehabilitación y tercera edad, colocado en pared, abatible, de acero inoxidable AISI 304 acabado mate, de dimensiones totales 425x430 mm. Incluso elementos de fijación. Se medirá el número de unidades realmente ejecutadas según especificaciones de Proyecto.
Relación comercial: SG_BASEPRECIO, 225.52

| Medición | Uds. | Parcial |
|---|---|---|
| adaptados | 1 | 1.00 |
| Total |  | 1 |

**09408** u Pasamanos minusválidos para ducha
1 u × 67.54 = 67.54
Pasamanos para minusválidos, rehabilitación y tercera edad, compuesto por pasamanos horizontal y vertical, colocado en pared, de aluminio y nylon, de 35 mm de diámetro. Incluso elementos de fijación. Se medirá el número de unidades realmente ejecutadas según especificaciones de Proyecto.
Relación comercial: SG_BASEPRECIO, 67.54

| Medición | Uds. | Parcial |
|---|---|---|
| adaptados | 1 | 1.00 |
| Total |  | 1 |

**09411** ud Secamanos
2 ud × 23.72 = 47.44
Colocación de secamanos suministrado por la propiedad. Medida la unidad totalmente colocada y funcionando.
Relación comercial: SG_BASEPRECIO, 23.72

| Medición | Uds. | Parcial |
|---|---|---|
| Vestuario femenino | 1 | 1.00 |
| Vestuario masculino | 1 | 1.00 |
| Subtotal |  | 2.00 |
| Total |  | 2 |

**09465** u Kit de alarma para minusválidos
1 u × 249.01 = 249.01
Sistema de alarma para munusválidos, compuesto por por: kit wc accesible , caja superficie para el control de alarma del kit wc accesible y 2 ud caja superficie para pulsador reset y piloto luminoso del kit wc accesible tipo KSLBM-4 de GOLMAR. Medida la unidad instalada
Relación comercial: SG_BASEPRECIO, 249.01

| Medición | Uds. | Parcial |
|---|---|---|
| adaptados | 1 | 1.00 |
| Total |  | 1 |

**09405C** u Fuente de agua refrigerada MEDICLINICS modelo FA0025C (28/11/2025)
1 u × 711.25 = 711.25
Fuente de agua fría T-6ALV, de suelo, de 1230x325x340 mm, caudal de agua 30 litros/h, temperatura de salida del agua 8-12°C, regulable por termostato interior, con carcasa de acero inoxidable AISI 304, grifo rellena vasos y grifo surtidor con regulación de la altura de chorro, conexión rápida de 8 mm, desagüe de 22 mm de diámetro, alimentación monofásica a 230 V, potencia total 180 kW. Se medirá el número de unidades realmente ejecutadas según especificaciones de Proyecto.
Relación comercial: SG_BASEPRECIO, 711.25

**09403** u Urinario "Roca Chic" (20/03/2023)
1 u × 124.52 = 124.52
Urinario Roca Chic 22x22 cm, toma de agua exterior vertical, blanco, con manguito, tapón de limpieza, elementos de fijación y silicona para sellado de juntas. Se medirá el número de unidades realmente ejecutadas según especificaciones de Proyecto.
Relación comercial: SG_BASEPRECIO, 124.52

| Medición | Uds. | Parcial |
|---|---|---|
| Adaptados | 1 | 1.00 |
| Total |  | 1 |

**PN_PRESTO65** u Columna de ducha con temporizador "Presto Conjunto65" (17/12/2025)
8 u × 198 = 1584.00
Columna de ducha con temporizador con pulsación antiblocaje, con función antilegionela, serie Conjunto 65 con rociador antivandalico "PRESTO IBÉRICA".
^Cierre automático: 30s ( 10s/+5s).
^Entrada macho G3/4.
^Apertura por pulsador. *Cabeza intercambiable que comprende todo el mecanismo del grifo. *Cuerpo y pulsador en latón cromado, piezas interiores en materiales resistentes a la corrosión y a las incrust
^Temperatura admisible de agua: los materiales que componen las piezas de los grifos pueden soportar una temperatura máxima de 70ºC.
^Presión de uso recomendada: 1 5 bar.
^Accionamiento mediante pulsador.
^Cabeza intercambiable que comprende todo el mecanismo del grifo.Se medirá el número de unidades realmente ejecutadas según especificaciones de Proyecto.

| Medición | Uds. | Parcial |
|---|---|---|
| Aseos F | 4 | 4.00 |
| Aseos M | 4 | 4.00 |
| Total |  | 8 |

## SG10 Instalación de electricidad y telecomunicaciones (20/03/2023)
Importe: 57383.43

### C10.1 Electricidad
Importe: 42251.48

**10100A** u Certificación y boletines de instalación electricidad
1 u × 872.11 = 872.11
Certificación de la instalación de electricidad y telecomunicaciones, preparación, y tramitación, hasta buen fin y ante los orgamismos competentes de boletines, contratación y coordinación con OCA para obtención de informe favorable, planos actualizados con las modificaciones que surgieran durante la obra y cualquier otra documentación que fuera necesaria. Incluso presentación al cliente de planos en soporte DWG.
Relación comercial: SG_BASEPRECIO, 872.11

**1013642** u Instalación provisional de obras
1 u × 450 = 450.00
Instalación provisional de electricidad, compuesta por luminarias estancas 2x36w de circuito RZ1-K (AS) (2x2,5)+TTx2,5mm2 Cu, cadenas para colocacíon de luminarias, y cuadros eléctricos de soporte y línea trifásica RZ1-K (AS) (4x10)+TTx10mm2 Cu, medida la unidad totalmente ejecutada hasta uno total de 4 cuadros eléctricos de soporte..
Relación comercial: SG_BASEPRECIO, 450

**101364** u Puesta en marcha de instalación de electricidad
1 u × 333.69 = 333.69
Puesta en marcha de toda la instalación de electricidad, con chequeo del correcto funcionamiento de todos los elementos, con las pruebas reglamentarias de estanqueidad y demás pruebas necesarias que indique el control de calidad para dar como favorable la instalación. Medida la unidad funcionando.
Relación comercial: SG_BASEPRECIO, 333.69

**10102** u Cuadro general de baja tensión, armario 1650x1000x250 mm
1 u × 7500 = 7500.00
Cuadro general de baja tensión en armario de distribución metálico, de superficie, con puerta ciega, grado de protección IP40, aislamiento clase II, de 1650x1000x250 mm. Con llave y toda la aparamenta necesaria conforme a esquema unifilar de proyecto, incluso rotulado y envolvente, incluso conexionado con línea eléctrica interior. Se medirá la unidad instalada, probada y funcionando.
Relación comercial: SG_BASEPRECIO, 7500

**10115** m Cable multipolar RZ1-K 0,6/1 kV, 2x1,5 mm2, Cu
3206 m × 2.19 = 7021.14
Cable multipolar RZ1-K (libre de halógeno), siendo su tensión asignada de 0,6/1 kV, reacción al fuego clase Eca, con conductor de cobre clase 5 (-K) de 2x1,5+TTx1,5mm2 de sección, con aislamiento de polietileno reticulado (R) y cubierta de PVC (V), incluso uniones, cajas de registro y empalme y pequeño material. Se medirá la longitud realmente ejecutada según especificaciones de Proyecto.
Relación comercial: SG_BASEPRECIO, 2.19

**10116** m Cable multipolar RZ1-K 0,6/1 kV, 2x2,5 mm2, Cu
3008 m × 2.62 = 7880.96
Cable multipolar RZ1-K (libre de halógeno), siendo su tensión asignada de 0,6/1 kV, reacción al fuego clase Eca, con conductor de cobre clase 5 (-K) de 2x2,5+TTx2,5mm2 mm² de sección, con aislamiento de polietileno reticulado (R) y cubierta de PVC (V), incluso uniones, cajas de registro y empalme y pequeño material. Se medirá la longitud realmente ejecutada según especificaciones de Proyecto.
Relación comercial: SG_BASEPRECIO, 2.62

**10117** m Cable multipolar RZ1-K 0,6/1 kV, 2x4 mm2, Cu
110 m × 3.55 = 390.50
Cable multipolar RZ1-K (libre de halógeno), siendo su tensión asignada de 0,6/1 kV, reacción al fuego clase Eca, con conductor de cobre clase 5 (-K) de 2x4+TTx4mm2 mm² de sección,con aislamiento de polietileno reticulado (R) y cubierta de PVC (V), incluso uniones, cajas de registro y empalme y pequeño material. Se medirá la longitud realmente ejecutada según especificaciones de Proyecto.
Relación comercial: SG_BASEPRECIO, 3.55

**10120** m Cable multipolar RZ1-K 0,6/1 kV, 4x16 mm2, Cu
320 m × 13.31 = 4259.20
Cable multipolar RZ1-K (libre de halógeno), siendo su tensión asignada de 0,6/1 kV, reacción al fuego clase Eca, con conductor de cobre clase 5 (-K) de 4x16+TTx16 mm² de sección, con aislamiento de polietileno reticulado (R) y cubierta de PVC (V), incluso uniones, cajas de registro y empalme y pequeño material. Se medirá la longitud realmente ejecutada según especificaciones de Proyecto.
Relación comercial: SG_BASEPRECIO, 13.31

**10104** m Conductor de tierra cobre desnudo 25 mm²
290 m × 5.04 = 1461.60
Conductor de tierra formado por cable rígido desnudo de cobre trenzado, de 25 mm² de sección, incluso conexionado a cuadro eléctrico. Se medirá la longitud realmente ejecutada según especificaciones de Proyecto.
Relación comercial: SG_BASEPRECIO, 5.04

**1046B010** u Toma de datos RJ45
23 u × 21.71 = 499.33
Suministro y colocación de toma de daros RJ45, incluso incluso mecanismo de primera calidad con placa metálica de fijación, tipo base eléctrica simon k45 o equivalente, con marco y mecanismos en color según proyecto, y p.p. de cajas de empotramiento, derivación; construido s/REBT. Medida la unidad totalmente ejecutada.
Relación comercial: SG_BASEPRECIO, 21.71

| Medición | Uds. | Parcial |
|---|---|---|
| Tornos | 6 | 6.00 |
| otros | 3 | 3.00 |
| Reserva | 2 | 2.00 |
| puestos | 12 | 12.00 |
| Total |  | 23 |

**1046A10A** u Toma de corriente 16 A
42 u × 24 = 1008.00
Toma de corriente de 16 A con puesta a tierra, instalada con cable de cobre de 2,5 mm² de sección nominal (fase, neutro y tierra) y aislamiento vv 750 v, incluido este cableado entubado hasta una longitud desde el mecanismo de 6 m, empotrado y aislado bajo tubo de pvc flexible de 16 mm de diámetro, incluso mecanismo de primera calidad con placa metálica de fijación, tipo base eléctrica simon k45 o equivalente, con marco y mecanismos en color según proyecto y p.p. de cajas de empotramiento, derivación; construido s/REBT. Medida la unidad instalada.
Relación comercial: SG_BASEPRECIO, 24

**1046A10B** u Toma de corriente empotrada 16 A
14 u × 22.31 = 312.34
Toma de corriente estanca de 16 A con puesta a tierra, instalada con cable de cobre de 2,5 mm² de sección nominal (fase, neutro y tierra) y aislamiento vv 750 v, incluido este cableado entubado hasta una longitud desde el mecanismo de 6 m, empotrado y aislado bajo tubo de pvc flexible de 16 mm de diámetro, incluso mecanismo de primera calidad con placa metálica de fijación, tipo base eléctrica simon k45 o equivalente, con marco y mecanismos en color según proyecto, y p.p. de cajas de empotramiento, derivación; construido s/REBT. Medida la unidad instalada.
Relación comercial: SG_BASEPRECIO, 22.31

**1046A211A** u KIT Caja de 2 módulos para suelo (1xTC16A+1xRJ45)
5 u × 69.74 = 348.70
Kit caja estanca de 2 módulos cableado interior totalmente instalada para montaje empotrado en suelo, compuesto por caja de conexiones para empotrar rectangular, portamecanismos para 2 módulos 47x47 para montaje de marco formado por puerta desmontable, marco y contramarco. 2 mecanismos con montaje directo sobre las cubetas (TC16A + RJ-45 doble). Puerta con salidas de cables y tapa con placa metálica, y placas de suplemento metálica para el recubrimiento completo de las tapas de registro, tipo simon k45 o equivalente, con marco y mecanismos de color según plano; incluso mano de obra. Medida la unidad colocada. Según REBT. Medida la unidad instalada.
Relación comercial: SG_BASEPRECIO, 69.74

| Medición | Uds. | Parcial |
|---|---|---|
| F2 Tornos | 3 | 3.00 |
|  | 2 | 2.00 |
| Total |  | 5 |

**1046A642A** u KIT Caja de 6 módulos en paramento (4xTC16A+2xRJ45)
3 u × 105.03 = 315.09
Kit caja estanca de tres módulos cableado interior totalmente instalada para colocar en paramento en superficie, compuesto por caja de conexiones para empotrar rectangular, portamecanismos para 6 módulos 47x47 para montaje de marco formado por puerta desmontable, marco y contramarco. 3 mecanismos con montaje directo sobre las cubetas (4xTC16A + 4xRJ-45). Puerta con salidas de cables y tapa con placa metálica, y placas de suplemento metálica para el recubrimiento completo de las tapas de registro, tipo simon k45 o equivalente, con marco y mecanismos de color según plano; incluso mano de obra. Medida la unidad colocada. Según REBT. Medida la unidad instalada.
Relación comercial: SG_BASEPRECIO, 105.03

| Medición | Uds. | Parcial |
|---|---|---|
| F1 Mostrador | 2 | 2.00 |
|  | 1 | 1.00 |
| Total |  | 3 |

**101141A** m Bandeja portacables "INDUCANAL CLICK" 60x100mm GC (28/11/2025)
150 m × 20.52 = 3078.00
Bandeja de chapa de base embutida y ciega para cargas ligeras, modelo "INDUCANAL CLICK GC" o equivalente, de dimensiones 60x100 mm, para suspender de techos con varillas y piezas especiales necesarias, incluso tabique separador. Se medirá la longitud realmente ejecutada según especificaciones de Proyecto.

| Código | Descripción | Rendimiento | Precio |
|---|---|---|---|
| 1 |  (28/11/2025) | 0 | 0 |

Relación comercial: SG_BASEPRECIO, 20.52

**10114A** m Bandeja portacables "INDUCANAL CLICK" 60x200mm GC
40 m × 26.84 = 1073.60
Bandeja de chapa de base embutida y ciega para cargas ligeras, modelo "INDUCANAL CLICK GC" o equivalente, de dimensiones 60x200 mm, para suspender de techos con varillas y piezas especiales necesarias, incluso tabique separador. Se medirá la longitud realmente ejecutada según especificaciones de Proyecto.
Relación comercial: SG_BASEPRECIO, 26.84

**101142A** m Bandeja portacables "INDUCANAL CLICK" 60x300mm GC
100 m × 34.29 = 3429.00
Bandeja de chapa de base embutida y ciega para cargas ligeras, modelo "INDUCANAL CLICK GC" o equivalente, de dimensiones 60x300 mm, para suspender de techos con varillas y piezas especiales necesarias, incluso tabique separador. Se medirá la longitud realmente ejecutada según especificaciones de Proyecto.
Relación comercial: SG_BASEPRECIO, 34.29

**10316.2** u Latiguillo interconexión Fuerza / Datos
6 u × 5.17 = 31.02
Latiguillo de conexión (Fuerza / Datos) formado por cable rígido U/UTP no propagador de la llama de 4 pares de cobre, categoría 6, con conductor unifilar de cobre, aislamiento de polietileno y vaina exterior de PVC LSFH libre de halógenos, con baja emisión de humos y gases corrosivos y conector macho tipo RJ-45 de 8 contactos, categoría 6, en ambos extremos, según EN 50288-6-1. Se medirá el número de unidades realmente ejecutadas según especificaciones de Proyecto.
Relación comercial: SG_BASEPRECIO, 5.17

| Medición | Uds. | Parcial |
|---|---|---|
| Tornos | 6 | 6.00 |
| Total |  | 6 |

**10108** m Tubo PVC rígido 25 mm, superficie
720 m × 2.76 = 1987.20
Suministro e instalación en superficie de canalización de protección de cableado, formada por tubo de PVC rígido, blindado, enchufable, de color negro, de 25 mm de diámetro nominal, con IP547. Incluso abrazaderas, elementos de sujeción y accesorios (curvas, manguitos, tes, codos y curvas flexibles). Se medirá la longitud realmente ejecutada según especificaciones de Proyecto.
Relación comercial: SG_BASEPRECIO, 2.76

### C10.2 Iluminación (20/03/2023)
Importe: 9142.3
Centralización de interruptores (hasta 14 encendidos) instalado con cable de cobre 1,5mm2 de sección nominal, empotrado y aislado con tubo de pvc flexible de 13mm de diámetro, incluso mecanismos de primera calidad, empotrados y p.p. de cajas de dreivación y ayudas de albañilería, según rebt, medida la unidad totalmente ejecutada.

**10202** u Centralización de encendidos
1 u × 196.22 = 196.22
Centralización de interruptores (hasta 24 encendidos) instalado con cable de cobre 1,5mm2 de sección nominal, empotrado y aislado con tubo de pvc flexible de 13mm de diámetro, incluso mecanismos de primera calidad, empotrados y p.p. de cajas de dreivación y ayudas de albañilería, según rebt, medida la unidad totalmente ejecutada.
Relación comercial: SG_BASEPRECIO, 196.22

**10201** u Plafón led redondo blanco I-TEC, Ref. 5550407
50 u × 33.32 = 1666.00
Suministro e instalación de plafón led redondo blanco I-TEC, Ref. 5550407, 20 W de superficie, cuerpo fabricado en aluminio y difusor en polmetilmetacrilato (PMMA), incluso driver externo, piezas especiales de cuelgue bajo bandeja o de techo según plano y lámpara de 20W de 4200 ºK. Se medirá el número de unidades realmente ejecutadas según especificaciones de Proyecto.
Relación comercial: SG_BASEPRECIO, 33.32

**10203** u Regleta industrial Airfal Delta D0051L, led
69 u × 34.49 = 2379.81
Suministro y montaje de regleta industrial Airfal Delta D0051L, para 1 tubo led, en chapa de acero prelacada. Dimensiones 1534x83x60 mm, incluso driver externo, piezas especiales de cuelgue bajo bandeja o de techo según plano y lámpara T8 de 20 W y 4200 ºK. Se medirá el número de unidades realmente ejecutadas según especificaciones de Proyecto.
Relación comercial: SG_BASEPRECIO, 34.49

| Medición | Uds. | Parcial |
|---|---|---|
| cardio | 13 | 13.00 |
|  | 56 | 56.00 |
| Total |  | 69 |

**10204** u Luminaria estanca Airfal Supra S0108L, led
17 u × 31.86 = 541.62
Suministro y montaje de luminaria estanca Airfal Supra S0208L, para 1 tubo led, cuerpo de luminaria en ABS, difusor de policarbonato o acrílico, chasis interno en aluminio brillo, prensaestopas PG11, IP65. Dimensiones 1274x870x100 mm, incluso driver externo, piezas especiales de cuelgue bajo bandeja o de techo según planoy lámpara T8 de 20 W y 4200 ºK. Se medirá el número de unidades realmente ejecutadas según especificaciones de Proyecto.
Relación comercial: SG_BASEPRECIO, 31.86

**10203A** u Regleta industrial Airfal Delta D0051L L=1534mm
10 u × 38.17 = 381.70
Suministro y montaje de regleta industrial Airfal Delta D0051L, para 1 tubo led, en chapa de acero prelacada. Dimensiones 1534x83x60 mm, incluso driver externo, piezas especiales de cuelgue bajo bandeja o de techo según plano y lámpara T8 de 20 W y 4200 ºK. Se medirá el número de unidades realmente ejecutadas según especificaciones de Proyecto.
Relación comercial: SG_BASEPRECIO, 38.17

| Medición | Uds. | Parcial |
|---|---|---|
| cuadrados | 10 | 10.00 |
| Total |  | 10 |

**10203B** u Regleta industrial Airfal Delta D0050L L=1233mm
22 u × 35.32 = 777.04
Suministro y montaje de regleta industrial Airfal Delta D0050L, para 1 tubo led, en chapa de acero prelacada. Dimensiones 1233x83x60 mm, incluso driver externo, piezas especiales de cuelgue bajo bandeja o de techo según planoy lámpara T8 de 20 W y 4200 ºK. Se medirá el número de unidades realmente ejecutadas según especificaciones de Proyecto.
Relación comercial: SG_BASEPRECIO, 35.32

| Medición | Uds. | Parcial |
|---|---|---|
| cuadrados | 10 | 10.00 |
| cross | 12 | 12.00 |
| Total |  | 22 |

**10205** u Alumbrado emergencia 60 lúmenes
2 u × 31.09 = 62.18
Suministro e instalación en superficie en zonas comunes de luminaria de emergencia, con tubo lineal fluorescente, 6 W - G5, flujo luminoso 60 lúmenes, carcasa de 245x110x58 mm, clase II, IP42, con baterías de Ni-Cd de alta temperatura, autonomía de 1 h, alimentación a 230 V, tiempo de carga 24 h. Incluso accesorios y elementos de fijación. Se medirá el número de unidades realmente ejecutadas según especificaciones de Proyecto.
Relación comercial: SG_BASEPRECIO, 31.09

**10206** u Alumbrado emergencia 110 lúmenes
32 u × 38.83 = 1242.56
Suministro e instalación en superficie en zonas comunes de luminaria de emergencia, con tubo lineal fluorescente, 6 W - G5, flujo luminoso 110 lúmenes, carcasa de 245x110x58 mm, clase II, IP42, con baterías de Ni-Cd de alta temperatura, autonomía de 1 h, alimentación a 230 V, tiempo de carga 24 h. Incluso accesorios y elementos de fijación. Se medirá el número de unidades realmente ejecutadas según especificaciones de Proyecto.
Relación comercial: SG_BASEPRECIO, 38.83

**10205B** u Luminaria emergencia estanca 60 lúmenes
8 u × 51.68 = 413.44
Suministro e instalación en superficie en zonas comunes de luminaria de emergencia estanca, con tubo lineal fluorescente, 6 W - G5, flujo luminoso 60 lúmenes, carcasa de 245x110x58 mm, clase II, IP42, con baterías de Ni-Cd de alta temperatura, autonomía de 1 h, alimentación a 230 V, tiempo de carga 24 h. Incluso accesorios y elementos de fijación. Se medirá el número de unidades totalmente ejecutadas, conexionadas y funcionando según especificaciones de Proyecto.
Relación comercial: SG_BASEPRECIO, 51.68

**10205BP1** u Luminaria emergencia permanente estanca 110 lúmenes (17/12/2025)
5 u × 48.65 = 243.25
Suministro e instalación en superficie en zonas comunes de luminaria de emergencia AERLUX DL-110, permanente estanca, con tubo lineal fluorescente, 6 W - G5, flujo luminoso 110 lúmenes, carcasa de 245x110x58 mm, clase II, IP42, con baterías de Ni-Cd de alta temperatura, autonomía de 1 h, alimentación a 230 V, tiempo de carga 24 h. Incluso accesorios y elementos de fijación. Se medirá el número de unidades totalmente ejecutadas, conexionadas y funcionando según especificaciones de Proyecto.

**10135** u Interruptor de superficie
10 u × 25 = 250.00
Interruptor unipolar (1P), intensidad asignada 10 AX, tensión asignada 250 V, con tecla simple y color según plano; instalación en superficie. Se medirá el número de unidades realmente ejecutadas según especificaciones de Proyecto.
Relación comercial: SG_BASEPRECIO, 25

| Medición | Uds. | Parcial |
|---|---|---|
|  | 9 | 9.00 |
| Reserva | 1 | 1.00 |
| Subtotal |  | 10.00 |
| Total |  | 10 |

**10208** u Detector de movimiento (20/03/2023)
1 u × 65.98 = 65.98
Suministro e instalación en la superficie del techo de detector de movimiento por infrarrojos para automatización del sistema de alumbrado, formato extraplano, ángulo de detección de 360°, alcance de 7 m de diámetro a 2,5 m de altura, regulable en tiempo, en sensibilidad lumínica y en distancia de captación, alimentación a 230 V y 50-60 Hz, poder de ruptura de 5 A a 230 V, con conmutación en paso por cero, recomendada para lámparas fluorescentes y lámparas LED, cargas máximas recomendadas: 1000 W para lámparas incandescentes, 250 VA para lámparas fluorescentes, 500 VA para lámparas halógenas de bajo voltaje, 1000 W para lámparas halógenas, 200 VA para lámparas de bajo consumo, 200 VA para luminarias tipo Downlight, 200 VA para lámparas LED, temporización regulable digitalmente de 3 s a 30 min, sensibilidad lumínica regulable de 5 a 1000 lux, temperatura de trabajo entre -10°C y 40°C, grado de protección IP20, de 120 mm de diámetro. Incluso sujeciones. Se medirá el número de unidades realmente ejecutadas según especificaciones de Proyecto.
Relación comercial: SG_BASEPRECIO, 65.98

**PN_TIRALED** ml Tira led IP65 en perfil U para exterior (17/12/2025)
18 ml × 51.25 = 922.50
Sistema de Canal de Aluminio LED Plateado de Fácil Instalación con Difusor - Tira de Iluminación LED exterior IP65 14,4W 24V en Forma de U para Paredes, Escaleras y Techos, Incluye Tapas de Extremo y Clips de Montaje

| Medición | Uds. | Parcial |
|---|---|---|
| entrada | 18 | 18.00 |
| Total |  | 18 |

### C10.3 Telecomunicaciones
Importe: 2061.95

**10301** pa Acometida Telecomunicaciones
1 pa × 252.64 = 252.64
PA de conexionado de red interior de telecomunicaciones (RACK) con punto de conexión exterior, formado por registro de entrada, canalización y cableado, incluso conexionado y pruebas.
Relación comercial: SG_BASEPRECIO, 252.64

**10315** m Cable rígido U/UTP 4 pares trenzados Cu
348 m × 1.41 = 490.68
Cable rígido U/UTP no propagador de la llama de 4 pares trenzados de cobre, categoría 6, reacción al fuego clase Dca-s2,d2,a2 según UNE-EN 50575, con conductor unifilar de cobre, aislamiento de polietileno y vaina exterior de poliolefina termoplástica LSFH libre de halógenos, con baja emisión de humos y gases corrosivos, de 6,2 mm de diámetro. Incluso accesorios y elementos de sujeción. Se medirá la longitud realmente ejecutada según especificaciones de Proyecto.
Relación comercial: SG_BASEPRECIO, 1.41

**10317C** u Armario rack de telecomunicaciones U26
1 u × 638.27 = 638.27
Armario rack U29 para telecomunicaciones, en acero laminado, puerta frontal de cristal templado con cerradura y ventilación lateral, puerta trasera en metal perforado con ventilación completa y cerradura, laterales en metal perforado con ventilación completa. Con paneles RJ45 para datos, cámaras IP, electrónica de red con conectividad de fibra óptica y enchufes necesarios. Incluso latiguillos, accesorios, conectores, pequeño material, ayudas , etiquetado y switch . Se medirá el número de unidades realmente ejecutadas según especificaciones de Proyecto.
Relación comercial: SG_BASEPRECIO, 638.27

**103211** u Preinstalación control de acceso
1 u × 110.98 = 110.98
Preinstalación control de acceso, cableado y conexionado del sistema de lector de huellas
Relación comercial: SG_BASEPRECIO, 110.98

**103212** u Preinstalación tornos de acceso
3 u × 123 = 369.00
Preinstalación tornos de acceso, cableado y conexionado del sistemaa.
Relación comercial: SG_BASEPRECIO, 123

**07.04.04** u Registro enlace 450x450x120 mm.
1 u × 80.38 = 80.38
REGISTRO DE ENLACE DE 450x450x120 MM, INCLUSO P.P. DE PEQUEÑO MATERIAL Y AYUDAS DE ALBAÑILERÍA; CONSTRUIDO SEGÚN REGLAMENTO DE ICT. MEDIDA LA UNIDAD EJECUTADA
Relación comercial: SG_BASEPRECIO, 80.38

**10150** u Recibido de torniquetes y portillos de control de acceso
1 u × 120 = 120.00
Recibido de torniquetes y portillos de control de acceso, suministrados en obra por terceros. Incluso replanteo, colocación, anclaje a suelo y elementos de fijación necesarios. Se medirá la unidad ejecutada.
Relación comercial: SG_BASEPRECIO, 120

### C10.4 Audio y megafonía
Importe: 3927.7

**EXT021** m Circuito interior con cable libre de oxígeno 2x1,5mm2
640 m × 2.32 = 1484.80
Circuito de sonido formado por cable 2x1.5 mm2 libre de oxigeno. Medida la unidad totalmente ejecutada.
Relación comercial: SG_BASEPRECIO, 2.32

**EXT021B** m Circuito interior con cable libre de oxígeno 2x2,5mm2
220 m × 3.73 = 820.60
Circuito de sonido formado por cable 2x2.5 mm2 libre de oxigeno. Medida la unidad totalmente ejecutada.
Relación comercial: SG_BASEPRECIO, 3.73

**EXT022** m Conducto PVC Flexible de 20mm
480 m × 1.26 = 604.80
Canalización para preinstalación de sonido formado por tubo corrugado de 20mm
Relación comercial: SG_BASEPRECIO, 1.26

**02.06.06** m Tubo corrugado Diam 25mm
440 m × 1.03 = 453.20
Tubo corrugado de diámetro 25mm, con resistencia a compresión 320nW y al impacto 2J. Aislante no propagador de llama.
Relación comercial: SG_BASEPRECIO, 1.03

**02.06.08** m Tubo corrugado Diam 35mm
10 m × 1.23 = 12.30
Tubo corrugado de diámetro 35mm, con resistencia a compresión 320nW y al impacto 2J. Aislante no propagador de llama.
Relación comercial: SG_BASEPRECIO, 1.23

**02.06.07** m Tubo rígido PVC Diam 25mm
200 m × 2.76 = 552.00
Tubo rígido gris de pvc de 25 mm con manguito incluido apto para canalizaciones superficiales ordinarias fijas. Contruido según la norma une-en 61386-21, este tiene las siguientes características:
Resistencia a la compresión >1250 newton, resistencia al impacto >2j a -5ºc, temperatura mínima y máxima de utilización -5 +60ºc, es un tubo rígido y curvable en caliente o mediante muelle, rigidez eléctrica >200v.
Relación comercial: SG_BASEPRECIO, 2.76

## SG11 Instalación de climatización y ventilación (20/03/2023)
Importe: 117446.92

### C11.1 Equipos y conexiones (20/03/2023)
Importe: 75252.79

**11000A** u Certificación de instalación de climatización
1 u × 633.28 = 633.28
Certificación de la instalación de climatización y ventilación, incluyendo preparación, y tramitación, hasta buen fin y ante los orgamismos competentes de boletines, proyectos actualizados con las modificaciones que surgieran durante la obra y cualquier otra documentación que fuera necesaria. Incluso presentación al cliente de planos en soporte DWG.
Relación comercial: SG_BASEPRECIO, 633.28

**PN_GSR18 1519** u Recuperador de calor GSR 18 15/19 (17/12/2025)
2 u × 5800 = 11600.00
Recuperador de calor GISER GSR 18 15/19, para un caudal máximo de 1.500/1.900 m3/h, con intercambiador de placas tipo "counterflow" de alta eficiencia (hasta el 84%), certificado por Eurovent, montados en cajas de acero galvanizado plastificado de color blanco, de doble pared con aislamiento interior termoacústico ininflamable (M0) de fibra de vidrio de 25 mmde espesor. Bocas de entrada y salida configurables, incluso filtros F6+F8 y amortiguadores tipo AMC mecanocaucho ST+Sylomer ST-60, en mínimo 6 puntos de anclaje, si va colgado en techo y amortiguadores tipo AMC mecanocaucho AMC 60+ Base rectangular + Sylomer si va apoyado en suelo y parte proporcional de medios de elevación (elementos auxiliares, grúa, etc) si fuesen necesarios según condicionantes del proyecto y ubicación del equipo.. Temperatura mínima de aire exterior: -10ºC. Se medirá el número de unidades realmente ejecutadas según especificaciones del Proyecto.

| Medición | Uds. | Parcial |
|---|---|---|
| general | 2 | 2.00 |
| Total |  | 2 |

**PN004.1** u Ventilador helicocentrígugo S&P o SODECA 125 mm (17/12/2025)
2 u × 350 = 700.00
Ventilador helicocentrífugos de bajo perfil S&p TD-350/125 SILENT 3V o SODEA NEOLIINEO 125, extremadamente silenciosos, fabricados en material plástico, con elementos acústicos (estructura interna perforada que direcciona las ondas sonoras, y aislamiento interior fonoabsorbente que amortigua el ruido radiado), cuerpo-motor desmontable sin necesidad de tocar los conductos, juntas de goma en impulsión y descarga para reforzar la estanqueidad.
Motor brushless de corriente continua, de alto rendimiento y bajo consumo, alimentación 230V±15%/50-60Hz, IP44, rodamientos a bolas y caja de bornes externa.
Velocidad regulable 100% mediante potenciómetro ubicado en la caja de bornes o mediante control extern
Entrada analógica para controlar el ventilador con una señal externa de 0-10V.
Filtros F5+F6
Capacitados para trabajar de -20 a +40ºC y parte proporcional de medios de elevación (elementos auxiliares, grúa, etc) si fuesen necesarios según condicionantes del proyecto y ubicación del equipo y amortiguadores tipo AMC mecanocaucho ST+Sylomer ST-60, en mínimo 6 puntos de anclaje

| Medición | Uds. | Parcial |
|---|---|---|
| vestuario F | 1 | 1.00 |
| vestuario M | 1 | 1.00 |
| Total |  | 2 |

**PN004.2** u Ventilador helicocentrígugo S&P o SODECA 90 mm (17/12/2025)
1 u × 287 = 287.00
Ventilador helicocentrífugos de bajo perfil S&p TD-160/90 SILENT 3V o SODEA NEOLIINEO 90, extremadamente silenciosos, fabricados en material plástico, con elementos acústicos (estructura interna perforada que direcciona las ondas sonoras, y aislamiento interior fonoabsorbente que amortigua el ruido radiado), cuerpo-motor desmontable sin necesidad de tocar los conductos, juntas de goma en impulsión y descarga para reforzar la estanqueidad.
Motor brushless de corriente continua, de alto rendimiento y bajo consumo, alimentación 230V±15%/50-60Hz, IP44, rodamientos a bolas y caja de bornes externa.
Velocidad regulable 100% mediante potenciómetro ubicado en la caja de bornes o mediante control extern
Entrada analógica para controlar el ventilador con una señal externa de 0-10V.
Capacitados para trabajar de -20 a +40ºC y parte proporcional de medios de elevación (elementos auxiliares, grúa, etc) si fuesen necesarios según condicionantes del proyecto y ubicación del equipo y amortiguadores tipo AMC mecanocaucho ST+Sylomer ST-60, en mínimo 6 puntos de anclaje

| Medición | Uds. | Parcial |
|---|---|---|
| adaptado F |  |  |
| adaptado M | 1 | 1.00 |
| Total |  | 1 |

**11185** u Emisor eléctrico 2000 W (20/03/2023)
4 u × 313.51 = 1254.04
Convector mural eléctrico, de 2000 W de potencia eléctrica, con programador de 24 horas, ajuste de calor, pantalla LCD, mando a distancia y selector de conexión y desconexión manual, convección controlada por termostato incorporado. VONROC calefactor VOLSINI Profesional .Se medirá el número de unidades realmente ejecutadas según especificaciones del Proyecto.
Relación comercial: SG_BASEPRECIO, 313.51

| Medición | Uds. | Parcial |
|---|---|---|
| vestuario F | 2 | 2.00 |
| vestuario M | 2 | 2.00 |
| Total |  | 4 |

**11123625** u Detector sensor CO2
2 u × 385.65 = 771.30
Sensor CO2 para control de calidad del aire tipo AMUN 716 SR colocado en pared, incluso conexionado. Medida la unidad totalmente ejecutada y conexionada
Relación comercial: SG_BASEPRECIO, 385.65

| Medición | Uds. | Parcial |
|---|---|---|
| Recuperadores | 2 | 2.00 |
| Total |  | 2 |

**11160** kg Carga de gas refrigerante R-410A
18 kg × 76.69 = 1380.42
Carga de la instalación con gas refrigerante R-410A, suministrado en botella con 50 kg de refrigerante. S determinará el peso de la carga realmente introducida en la instalación, según especificaciones del Proyecto.
Relación comercial: SG_BASEPRECIO, 76.69

| Medición | Uds. | Parcial |
|---|---|---|
| general | 18 | 18.00 |
| Total |  | 18 |

**111025** u Puesta en marcha
1 u × 595.82 = 595.82
Puesta en marcha de toda la instalación y chequeo del correcto funcionamiento de todos los elementos, con llenado de la instalación de agua destilada. Medida la unidad funcionando y legalizada. La puesta en marcha se realizará siempre antes de realizar el estudio acústico.
Relación comercial: SG_BASEPRECIO, 595.82

**111912B** u Bomba de condensados SAUERMANN
3 u × 188.31 = 564.93
Suministro e instalación de bomba de condensados con depósito marca SAUERMANN, instalación "vista". Incluye accesorios de soportación y ayudas de albañilería necesarias.
bomba Si-82 CENTRÍFUGA evacua hasta 500 lts/hora, con alta temperatura y ácidos (pH>2,5) producidos por las calderas de condensación de gas.
Relación comercial: SG_BASEPRECIO, 188.31

| Medición | Uds. | Parcial |
|---|---|---|
| splits | 1 | 1.00 |
| recuperadores | 2 | 2.00 |
| centrifugas |  |  |
| Total |  | 3 |

**11052** m Cable bus de comunicaciones
1100 m × 2.21 = 2431.00
Cable bus de comunicaciones, de manguera apantallado, de 2 hilos, de 1 mm² de sección por hilo, sin polaridad. Se medirá la longitud realmente ejecutada según especificaciones del Proyecto.
Relación comercial: SG_BASEPRECIO, 2.21

| Medición | Uds. | Parcial |
|---|---|---|
| general | 1100 | 1100.00 |
| Total |  | 1100 |

**0803920B** m Colector suspendido de PVC, serie B de 20 mm (30/04/2024)
160 m × 7.5 = 1200.00
Colector suspendido de PVC, serie B de 20 mm de diámetro y una pendiente mínima de 2% en todo el recorrido, unión pegada con adhesivo, colgado mediante abrazaderas metálicas, incluso p.p. de piezas especiales en desvíos y medios auxiliares, totalmente instalado s/ CTE-HS-5 y UNE-EN 1329-1:2014. Se medirá en proyección horizontal la longitud realmente ejecutada según especificaciones de Proyecto.
Relación comercial: SG_BASEPRECIO, 7.5

**PN_AV36NMVE** u Conjunto exterior HAIER AV36NMVETA MRV 5-H Haier (17/12/2025)
1 u × 31500 = 31500.00
Unidad exterior para sistema MRV 5-H (volumen de refrigerante variable), bomba de calor con calefacción continua, modelo AV36NMVETA "HAIER" con certificación EUROVENT, para gas R-410A, formada por los módulos AV18NMVETA y AV18NMVETA, con temperatura de refrigerante variable para la mejora de la eficiencia estacional, alimentación trifásica (380V/50Hz), potencia frigorífica nominal 100,80 kW (temperatura de bulbo húmedo del aire interior 19°C, temperatura de bulbo seco del aire exterior 35°C), SEER 6,78, consumo eléctrico nominal en refrigeración 31,20 kW, rango de temperatura en refrigeración desde -5 hasta 52°C, potencia calorífica nominal 100,80 kW (temperatura de bulbo seco del aire interior 20°C, temperatura de bulbo húmedo del aire exterior 6°C), SCOP 4,15, consumo eléctrico nominal en calefacción 25,62 kW, rango de temperatura en calefacción desde -27 hasta 21°C, máximo de 59 unidades interiores con un porcentaje de capacidad mínimo del 50% y máximo del 130%, 2 compresores DC full inverter, dimensiones 1410x1690x750 (x2) mm, peso 385 (x2) kg, presión sonora 64 dBA, caudal de aire 34000m³/h, longitud total máxima de tubería frigorífica 1000 m, diferencia máxima de altura de instalación 110 m, tratamiento anticorrosivo especial del intercambiador de calor, motores de ventiladores DC de alta eficiencia, condensador de aletas hidrófilas ranuradas de alta eficiencia, sensor de doble presión, tecnología de recuperación automática del refrigerante, conexión automática de las unidades interiores, equilibrado automático del aceite fácil acceso al panel de control y mantenimiento del sistema.
Medida la unidad totalmente ejecutada y conexionada, incluso amortiguadores tipo AMC mecanocaucho AMC 125+Base rectangular + Sylome si va apoyado en suelo y parte proporcional de medios de elevación (elementos auxiliares, grúa, etc) si fuesen necesarios según condicionantes del proyecto y ubicación del equipo.

**PN_HAIERAS072** u Unidad interior split mural AS072MNERAC MRV Haier (17/12/2025)
1 u × 990 = 990.00
Unidad interior de aire acondicionado, para sistema MRV (Volumen de Refrigerante Variable), tipo split mural modelo AS072MNERAC "HAIER", para gas R-410A, alimentación monofásica (230V/50Hz), potencia frigorífica nominal 2 kW (temperatura de bulbo húmedo del aire interior 19°C, temperatura de bulbo seco del aire exterior 35°C), potencia calorífica nominal 2,2 kW (temperatura de bulbo seco del aire interior 20°C, temperatura de bulbo seco del aire exterior 7°C), presión sonora a velocidad baja 29 dBA, caudal de aire a velocidad alta 550 m³/h, de dimensiones 855x208x280 mm, peso 9,9 kg, con ventilador de tres velocidades, módulo ON/OFF simple con contacto seco, tratamiento anti-corrosión de baterías Blue-Fin, bloque de terminales F1-F2 para cable de 2 hilos de transmisión y control a unidad exterior, control por microprocesador, filtro de aire, display LED integrado, control preciso 0,5ºC, ecopilot, juego de controlador remoto inalámbrico formado por receptor y mando por infrarrojos, modelo YR-HRS01 (no incluido).
Medida la unidad totalmente ejecutada y conexionada.

**PN_HAB182MCE** u Unidad interior cassette de 4 vías panel mini AB182MRERA(M) MRV (17/12/2025)
3 u × 1158 = 3474.00
Unidad interior de aire acondicionado, para sistema MRV (Volumen de Refrigerante Variable), de cassette de 4 vías panel mini, adaptable a panel modular para techo estándar de 600x600 mm, modelo AB182MRERA(M) "HAIER", para gas R-410A, alimentación monofásica (230V/50Hz), potencia frigorífica nominal 5,6 kW (temperatura de bulbo húmedo del aire interior 19°C, temperatura de bulbo seco del aire exterior 35°C), potencia calorífica nominal 6,3 kW (temperatura de bulbo seco del aire interior 20°C, temperatura de bulbo seco del aire exterior 7°C), presión sonora a velocidad baja 30 dBA, caudal de aire a velocidad alta 700 m³/h, de 260x570x570 mm (de perfil bajo), peso 19 kg, con ventilador de tres velocidades, bomba de drenaje, módulo ON/OFF simple con contacto seco, tratamiento anti-corrosión de baterías Blue-Fin, bloque de terminales F1-F2 para cable de 2 hilos de transmisión y control a unidad exterior, control por microprocesador, orientación vertical automática (distribución uniforme del aire), señal de limpieza de filtro, filtro de aire de succión y toma de aire exterior, con posibilidad de cerrar una o dos vías de impulsión para facilitar la instalación en ángulos y pasillos, panel decorativo clásico rectangular para unidad de aire acondicionado de cassette de 4 vías, modelo PB-620KB. Medida la unidad totalmente ejecutada, incluso conexionado, elementos auxiliares y accesorios según manual de montaje.

**PN_HAB242MRE** u Unidad interior cassette de 4 vías panel mini AB242MRERA MRV (17/12/2025)
3 u × 1278 = 3834.00
Unidad interior de aire acondicionado, para sistema MRV (Volumen de Refrigerante Variable), de cassette de 4 vías panel mini, adaptable a panel modular para techo estándar de 600x600 mm, modelo AB242MCERA(M) "HAIER", para gas R-410A, alimentación monofásica (230V/50Hz), potencia frigorífica nominal 5,6 kW (temperatura de bulbo húmedo del aire interior 19°C, temperatura de bulbo seco del aire exterior 35°C), potencia calorífica nominal 8,0 kW (temperatura de bulbo seco del aire interior 20°C, temperatura de bulbo seco del aire exterior 7°C), presión sonora a velocidad baja 31 dBA, caudal de aire a velocidad alta 1380 m³/h, de 260x570x570 mm (de perfil bajo), peso 6,5/9 kg, con ventilador de tres velocidades, bomba de drenaje, módulo ON/OFF simple con contacto seco, tratamiento anti-corrosión de baterías Blue-Fin, bloque de terminales F1-F2 para cable de 2 hilos de transmisión y control a unidad exterior, control por microprocesador, orientación vertical automática (distribución uniforme del aire), señal de limpieza de filtro, filtro de aire de succión y toma de aire exterior, con posibilidad de cerrar una o dos vías de impulsión para facilitar la instalación en ángulos y pasillos, panel decorativo clásico rectangular para unidad de aire acondicionado de cassette de 4 vías, modelo PB-620KB. Medida la unidad totalmente ejecutada, incluso conexionado, elementos auxiliares y accesorios según manual de montaje.

**PN_HAB282MRE** u Unidad interior cassette de 4 vías panel mini AB282MRERA MRV (17/12/2025)
8 u × 1357 = 10856.00
Unidad interior de aire acondicionado, para sistema MRV (Volumen de Refrigerante Variable), de cassette de 4 vías panel round flow 360º (distribución radial del aire en 360º), modelo AB282MRERA "HAIER", para gas R-410A, alimentación monofásica (230V/50Hz), potencia frigorífica nominal 8,0 kW (temperatura de bulbo húmedo del aire interior 19°C, temperatura de bulbo seco del aire exterior 35°C), potencia calorífica nominal 9,0 kW (temperatura de bulbo seco del aire interior 20°C, temperatura de bulbo seco del aire exterior 7°C), presión sonora a velocidad baja 31 dBA, caudal de aire a velocidad alta 1380 m³/h, de 204x840x840 mm (de perfil bajo), peso 27 kg, con ventilador de tres velocidades, bomba de drenaje, módulo ON/OFF simple con contacto seco, tratamiento anti-corrosión de baterías Blue-Fin, bloque de terminales F1-F2 para cable de 2 hilos de transmisión y control a unidad exterior, control por microprocesador, orientación vertical automática (distribución uniforme del aire), señal de limpieza de filtro, filtro de aire de succión y toma de aire exterior, con posibilidad de cerrar una o dos vías de impulsión para facilitar la instalación en ángulos y pasillos, incorpora panel decorativo round flow 360º para unidad de aire acondicionado de cassette de 4 vías, modelo PB-950KB(H).. Medida la unidad totalmente ejecutada, incluso conexionado, elementos auxiliares y accesorios según manual de montaje.

**PN_HPB620KB** u Panel decorativo Round Flow 360º Cassette 4 vías Haier" 62x62 (17/12/2025)
1 u × 87 = 87.00
Unidad de panel decorativo de cassette de 4 vías Mini 62x62 cm modelo PB-620KB, aplicable para modelos desde AB052MCERA(M) hasta AB182MCERA(M). Medida la unidad totalmente ejecutada

**PN_HPB920KB** u Panel decorativo Round Flow 360º Cassette 4 vías Haier" 92x92 (17/12/2025)
14 u × 114 = 1596.00
Unidad de panel decorativo de cassette de 4 vías Mini 92x92 cm modelo PB-620KB, aplicable para modelos desde AB182MCERA(M) . Medida la unidad totalmente ejecutada

**PN_HCSA164DBT** u Control centralizado modelo HC-SA164DBT "Haier" (17/12/2025)
1 u × 650 = 650.00
Control centralizado, para máximo de 64 unidades interiores de aire acondicionado, con pantalla táctil TFT LCD de 5"con luz de fondo modelo HC-SA164DBT "Haier". Funciones de control individual, control de grupo y control central. Temporizador semanal. Teclas de gran tamaño. Nombre de la unidad y nombre del grupo de libre configuración. Cuatro fondos disponibles (centro comercial, hotel, oficina y hogar). Estado de información de unidades interiores. Backup de error histórico. Combinación con una pasarela HA-MA164AD para cada sistema MRV (máximo 32 exteriores). Compatible con equipos de Supermatch (debe utilizarse una pasarela YCJ-A002 por unidad interior). Medida la unidad totalmente ejecutada

**PN_HIWA164DBI** u Módulo WiFi modelo HI-WA164DBI "Haier" (17/12/2025)
1 u × 98 = 98.00
Módulo Wi-Fi modelo HI-WA164DBI "Haier" permite controlar las distintas funciones del equipo desde la distancia, a través de un smarphone o tablet. Control remoto: encendido/apagado, modo, velocidad del ventilador, ajuste de temperatura, swing. Control individual y de grupo. Integración en la nube, temporizador semanal. Compatible con las serie MRV a través de la app Haier AC. Medida la unidad totalmente ejecutada

**PN_HW-PA201AB** u Control de grupo modelo HW-PA201ABK "Haier" (17/12/2025)
6 u × 125 = 750.00
Control de grupo modelo HW-PA201ABK "Haier" con pantalla a color retroiluminada que indica del estado, funciones y otros detalles: encendido/apagado, modo, velocidad del ventilador, ajuste de temperatura y swing. Función de control de grupo máximo 16 unidades interiores. Sensibilidad 0,5ºC.

### C11.2 Conexiones (20/03/2023)
Importe: 13727.39

**FQG-B335A** u Derivador frigorífico modelo FQG-B335A para sistema MRV Haier (11/09/2023)
9 u × 147.4 = 1326.60
Conjunto de dos juntas de derivación frigorífica, una para la línea de líquido y otra para la línea de gas, para sistema MRV (Volumen de Refrigerante Variable) "Haier", modelo FQG-B335A. Capacidad máxima de 33,5 kW. Compatible con MRV S y MRV 5 Bomba de Calor. Medida la unidad totalmente ejecutada.
Relación comercial: SG_BASEPRECIO, 147.4

**FQG-B506A** u Derivador frigorífico modelo FQG-B506A para sistema MRV Haier (11/09/2023)
4 u × 156.36 = 625.44
Conjunto de dos juntas de derivación frigorífica, una para la línea de líquido y otra para la línea de gas, para sistema MRV (Volumen de Refrigerante Variable) "Haier", modelo FQG-B506A. Capacidad mínima de 33,5 kW. Capacidad máxima de 50,6 Kw. Compatible con MRV S y MRV 5 Bomba de Calor.
Relación comercial: SG_BASEPRECIO, 156.36

**FQG-B730A** u Derivador frigorífico modelo FQG-B730A para sistema MRV Haier (11/09/2023)
1 u × 195.12 = 195.12
Conjunto de dos juntas de derivación frigorífica, una para la línea de líquido y otra para la línea de gas, para sistema MRV (Volumen de Refrigerante Variable) "Haier", modelo FQG-B730A. Capacidad mínima de 50,6 kW. Capacidad máxima de 73 Kw. Compatible con MRV S y MRV 5 Bomba de Calor. Medida la unidad totalmente ejecutada.
Relación comercial: SG_BASEPRECIO, 195.12

**FQG-B1350A** u Derivador frigorífico modelo FQG-B1350A para sistema MRV Haier (11/09/2023)
1 u × 227.04 = 227.04
Conjunto de dos juntas de derivación frigorífica, una para la línea de líquido y otra para la línea de gas, para sistema MRV (Volumen de Refrigerante Variable) "Haier", modelo FQG-B1350A. Capacidad mínima de 50,6 kW. Capacidad máxima de 73 Kw. Compatible con MRV S y MRV 5 Bomba de Calor.
Relación comercial: SG_BASEPRECIO, 227.04

**HZG-20B** u Kit de conexión modelo HZG-20B MRV Haier (11/09/2023)
1 u × 402.6 = 402.60
Kit de conexión múltiple de módulos de 2 unidades exteriores para sistema MRV (Volumen de Refrigerante Variable) "Haier", modelo HZG-20B. Compatible con MRV 5 Bomba de Calor.
Relación comercial: SG_BASEPRECIO, 402.6

**11158A5** m Línea frigorífica doble cobre 1 5/8" (41,27mm) + 3/4" (19,05mm) (15/09/2023)
32 m × 145.56 = 4657.92
Línea frigorífica doble realizada con tubería para gas mediante tubo de cobre sin soldadura, de 1 5/8" de diámetro y 1,25 mm de espesor con coquilla de espuma elastomérica, de 11 mm de diámetro interior y 10 mm de espesor, a base de caucho sintético flexible, de estructura celular cerrada y tubería para líquido mediante tubo de cobre sin soldadura, de 3/4" de diámetro y 0,8 mm de espesor con coquilla de espuma elastomérica, de 7 mm de diámetro interior y 10 mm de espesor, a base de caucho sintético flexible, de estructura celular cerrada. Se medirá la longitud realmente ejecutada según especificaciones del Proyecto.
Relación comercial: SG_BASEPRECIO, 145.56

**11159A5** m Línea frigorífica doble cobre 1 3/8" (34,90) + 3/4" (22,20mm) (15/09/2023)
14 m × 96.28 = 1347.92
Línea frigorífica doble realizada con tubería para gas mediante tubo de cobre sin soldadura, de 1 3/8" de diámetro y 1,25 mm de espesor con coquilla de espuma elastomérica, de 36 mm de diámetro interior y 20 mm de espesor, a base de caucho sintético flexible, de estructura celular cerrada y tubería para líquido mediante tubo de cobre sin soldadura, de 3/4" de diámetro y 1 mm de espesor con coquilla de espuma elastomérica, de 7 mm de diámetro interior y 10 mm de espesor, a base de caucho sintético flexible, de estructura celular cerrada. Se medirá la longitud realmente ejecutada según especificaciones del Proyecto.
Relación comercial: SG_BASEPRECIO, 96.28

**11159A2** m Línea frigorífica doble cobre 1 3/8" (34,90) + 7/8" (22,20mm) (20/03/2023)
13 m × 96.28 = 1251.64
Línea frigorífica doble realizada con tubería para gas mediante tubo de cobre sin soldadura, de 1 3/8" de diámetro y 1,25 mm de espesor con coquilla de espuma elastomérica, de 36 mm de diámetro interior y 20 mm de espesor, a base de caucho sintético flexible, de estructura celular cerrada y tubería para líquido mediante tubo de cobre sin soldadura, de 7/8" de diámetro y 1 mm de espesor con coquilla de espuma elastomérica, de 19 mm de diámetro interior y 15 mm de espesor, a base de caucho sintético flexible, de estructura celular cerrada. Se medirá la longitud realmente ejecutada según especificaciones del Proyecto.
Relación comercial: SG_BASEPRECIO, 96.28

**11170A5** m Línea frigorífica doble cobre 7/8" (22,20mm) + 1/2" (12,7mm) (03/05/2024)
10 m × 42.15 = 421.50
Línea frigorífica doble realizada con tubería para gas mediante tubo de cobre sin soldadura, de 7/8" de diámetro y 1 mm de espesor con coquilla de espuma elastomérica, de 11 mm de diámetro interior y 10 mm de espesor, a base de caucho sintético flexible, de estructura celular cerrada y tubería para líquido mediante tubo de cobre sin soldadura, de 1/2" de diámetro y 0,8 mm de espesor con coquilla de espuma elastomérica, de 7 mm de diámetro interior y 10 mm de espesor, a base de caucho sintético flexible, de estructura celular cerrada. Se medirá la longitud realmente ejecutada según especificaciones del Proyecto.
Relación comercial: SG_BASEPRECIO, 42.15

**11154A3** m Línea frigorífica doble cobre 3/4" (19,05mm) + 1/2" (12,7mm) (20/03/2023)
7 m × 33.14 = 231.98
Línea frigorífica doble realizada con tubería para gas mediante tubo de cobre sin soldadura, de 3/4" de diámetro y 1 mm de espesor con coquilla de espuma elastomérica, de 11 mm de diámetro interior y 10 mm de espesor, a base de caucho sintético flexible, de estructura celular cerrada y tubería para líquido mediante tubo de cobre sin soldadura, de 1/2" de diámetro y 0,8 mm de espesor con coquilla de espuma elastomérica, de 7 mm de diámetro interior y 10 mm de espesor, a base de caucho sintético flexible, de estructura celular cerrada. Se medirá la longitud realmente ejecutada según especificaciones del Proyecto.
Relación comercial: SG_BASEPRECIO, 33.14

**11152A1** m Línea frigorífica doble cobre 1/2" (12,7mm) + 1/4" (6,32mm) (20/03/2023)
12 m × 23.24 = 278.88
Línea frigorífica doble realizada con tubería para gas mediante tubo de cobre sin soldadura, de 1/2" de diámetro y 0,8 mm de espesor con coquilla de espuma elastomérica, de 11 mm de diámetro interior y 10 mm de espesor, a base de caucho sintético flexible, de estructura celular cerrada y tubería para líquido mediante tubo de cobre sin soldadura, de 1/4" de diámetro y 0,8 mm de espesor con coquilla de espuma elastomérica, de 7 mm de diámetro interior y 10 mm de espesor, a base de caucho sintético flexible, de estructura celular cerrada. Se medirá la longitud realmente ejecutada según especificaciones del Proyecto.
Relación comercial: SG_BASEPRECIO, 23.24

**11153A2** m Línea frigorífica doble cobre 5/8" (15,87mm) + 3/8" (9,52mm) (20/03/2023)
46 m × 28.17 = 1295.82
Línea frigorífica doble realizada con tubería para gas mediante tubo de cobre sin soldadura, de 5/8" de diámetro y 1 mm de espesor con coquilla de espuma elastomérica, de 11 mm de diámetro interior y 10 mm de espesor, a base de caucho sintético flexible, de estructura celular cerrada y tubería para líquido mediante tubo de cobre sin soldadura, de 3/8" de diámetro y 0,8 mm de espesor con coquilla de espuma elastomérica, de 7 mm de diámetro interior y 10 mm de espesor, a base de caucho sintético flexible, de estructura celular cerrada. Se medirá la longitud realmente ejecutada según especificaciones del Proyecto.
Relación comercial: SG_BASEPRECIO, 28.17

**11151A1** m Línea frigorífica doble cobre 3/8" (9,52mm) + 1/4" (6,32mm) (15/09/2023)
3 m × 20.74 = 62.22
Línea frigorífica doble realizada con tubería para gas mediante tubo de cobre sin soldadura, de 3/8" de diámetro y 0,8 mm de espesor con coquilla de espuma elastomérica, de 11 mm de diámetro interior y 10 mm de espesor, a base de caucho sintético flexible, de estructura celular cerrada y tubería para líquido mediante tubo de cobre sin soldadura, de 1/4" de diámetro y 0,8 mm de espesor con coquilla de espuma elastomérica, de 7 mm de diámetro interior y 10 mm de espesor, a base de caucho sintético flexible, de estructura celular cerrada. Se medirá la longitud realmente ejecutada según especificaciones del Proyecto.
Relación comercial: SG_BASEPRECIO, 20.74

**11154A2** m Línea frigorífica doble cobre 3/4" (19,05mm) + 3/8" (9,52mm) (20/03/2023)
8 m × 33.12 = 264.96
Línea frigorífica doble realizada con tubería para gas mediante tubo de cobre sin soldadura, de 3/4" de diámetro y 1 mm de espesor con coquilla de espuma elastomérica, de 11 mm de diámetro interior y 10 mm de espesor, a base de caucho sintético flexible, de estructura celular cerrada y tubería para líquido mediante tubo de cobre sin soldadura, de 3/8" de diámetro y 0,8 mm de espesor con coquilla de espuma elastomérica, de 7 mm de diámetro interior y 10 mm de espesor, a base de caucho sintético flexible, de estructura celular cerrada. Se medirá la longitud realmente ejecutada según especificaciones del Proyecto.
Relación comercial: SG_BASEPRECIO, 33.12

**11157A4** m Línea frigorífica doble cobre 1 1/8" (28,58mm) + 5/8" (15,87mm) (20/03/2023)
4 m × 58.86 = 235.44
Línea frigorífica doble realizada con tubería para gas mediante tubo de cobre sin soldadura, de 1 1/8" de diámetro y 1 mm de espesor con coquilla de espuma elastomérica, de 11 mm de diámetro interior y 10 mm de espesor, a base de caucho sintético flexible, de estructura celular cerrada y tubería para líquido mediante tubo de cobre sin soldadura, de 5/8" de diámetro y 1 mm de espesor con coquilla de espuma elastomérica, de 7 mm de diámetro interior y 10 mm de espesor, a base de caucho sintético flexible, de estructura celular cerrada. Se medirá la longitud realmente ejecutada según especificaciones del Proyecto.
Relación comercial: SG_BASEPRECIO, 58.86

**11156A3** m Línea frigorífica doble cobre 1 1/8" (28,58mm) + 1/2" (12,7mm) (20/03/2023)
3 m × 45.63 = 136.89
Línea frigorífica doble realizada con tubería para gas mediante tubo de cobre sin soldadura, de 1 1/8" de diámetro y 1 mm de espesor con coquilla de espuma elastomérica, de 11 mm de diámetro interior y 10 mm de espesor, a base de caucho sintético flexible, de estructura celular cerrada y tubería para líquido mediante tubo de cobre sin soldadura, de 1/2" de diámetro y 0,8 mm de espesor con coquilla de espuma elastomérica, de 7 mm de diámetro interior y 10 mm de espesor, a base de caucho sintético flexible, de estructura celular cerrada. Se medirá la longitud realmente ejecutada según especificaciones del Proyecto.
Relación comercial: SG_BASEPRECIO, 45.63

**11155A2** m Línea frigorífica doble cobre 7/8" (22,20mm) + 3/8" (9,52mm) (20/03/2023)
6 m × 45.12 = 270.72
Línea frigorífica doble realizada con tubería para gas mediante tubo de cobre sin soldadura, de 7/8" de diámetro y 1 mm de espesor con coquilla de espuma elastomérica, de 11 mm de diámetro interior y 10 mm de espesor, a base de caucho sintético flexible, de estructura celular cerrada y tubería para líquido mediante tubo de cobre sin soldadura, de 3/8" de diámetro y 0,8 mm de espesor con coquilla de espuma elastomérica, de 7 mm de diámetro interior y 10 mm de espesor, a base de caucho sintético flexible, de estructura celular cerrada. Se medirá la longitud realmente ejecutada según especificaciones del Proyecto.
Relación comercial: SG_BASEPRECIO, 45.12

**11158A1** m Línea frigorífica doble cobre 1 5/8" (41,27mm) + 1/4" (6,32mm) (20/03/2023)
6 m × 82.45 = 494.70
Línea frigorífica doble realizada con tubería para gas mediante tubo de cobre sin soldadura, de 1 5/8" de diámetro y 1,25 mm de espesor con coquilla de espuma elastomérica, de 11 mm de diámetro interior y 10 mm de espesor, a base de caucho sintético flexible, de estructura celular cerrada y tubería para líquido mediante tubo de cobre sin soldadura, de 1/4" de diámetro y 0,8 mm de espesor con coquilla de espuma elastomérica, de 7 mm de diámetro interior y 10 mm de espesor, a base de caucho sintético flexible, de estructura celular cerrada. Se medirá la longitud realmente ejecutada según especificaciones del Proyecto.
Relación comercial: SG_BASEPRECIO, 82.45

### C11.3 Difusión (20/03/2023)
Importe: 28466.74

**11260** u Boca de extracción diam 100 mm (20/03/2023)
8 u × 48.05 = 384.40
Boca de ventilación en ejecución redonda adecuada para extracción, de 100 mm de diámetro, con regulación del aire mediante el giro del disco central. Se medirá el número de unidades realmente ejecutadas según especificaciones de Proyecto.
Relación comercial: SG_BASEPRECIO, 48.05

| Medición | Uds. | Parcial |
|---|---|---|
| limpieza | 1 | 1.00 |
| adaptados M | 1 | 1.00 |
| aseos F | 3 | 3.00 |
| aseos M | 3 | 3.00 |
| Total |  | 8 |

**11211** m2 Conducto de lana mineral "Climaver Neto"
492 m2 × 30.86 = 15183.12
Conducto autoportante rectangular para la distribución de aire climatizado formado por panel rígido de alta densidad de lana de vidrio Climaver Neto "ISOVER", según UNE-EN 13162, de 25 mm de espesor, revestido por un complejo triplex aluminio visto + malla de fibra de vidrio + kraft por el exterior y un tejido de vidrio acústico de alta resistencia mecánica (tejido NETO) por el interior. Incluida parte proporcional de junta flexible TECNA antivibratoria Mod BPU-25 y perfil PERFIVER H en las uniones con las unidades exteriores. Se medirá la superficie realmente ejecutada, medida a cara interior, según especificaciones del Proyecto.
Relación comercial: SG_BASEPRECIO, 30.86

| Medición | Uds. | Parcial |
|---|---|---|
| general | 492 | 492.00 |
| Total |  | 492 |

**PM0012** ml Conducto de chapa galvanizada 200 mm diametro y 0,6 mm (17/12/2025)
186 ml × 41.5 = 7719.00
a y mConductos de chapa galvanizada de 200 mm de diámetro y de 0,6 mm de espesor. Se medirá la superficie realmente ejecutada según especificaciones del Proyecto. Completamente instalado.

| Medición | Uds. | Parcial |
|---|---|---|
| zonas humedas | 186 | 186.00 |
| Total |  | 186 |

**PM0013** ml Conducto de chapa galvanizada 300 mm diametro y 0,6 mm (17/12/2025)
26 ml × 35.97 = 935.22
a y mConductos de chapa galvanizada de 300 mm de diámetro y de 0,6 mm de espesor. Se medirá la superficie realmente ejecutada según especificaciones del Proyecto. Completamente instalado.

**1125520X10B** u Rejilla impulsion/retorno 300x100mm, 20-45 de Madel (17/12/2025)
45 u × 55 = 2475.00
Rejilla de retornode aluminio extruido, anodizado color negro mate, con lamas fijas , de 300x100mm, serie 20-45 de Madel con parte posterior de chapa de acero pintada en color negro RAL 9005, formada por lamas verticales regulables individualmente y mecanismo de regulación del caudal con lamas acopladas en oposición, accionables desde la parte frontal, fijación mediante tornillos vistos. Se medirá el número de unidades realmente ejecutadas según especificaciones de Proyecto.

**11255760X50** u Rejilla de intemperie ventilación 600x500mm (17/12/2025)
6 u × 295 = 1770.00
Suministro y montaje de rejilla de interperie para instalaciones de ventilación, color a definir por dirección facultativa, formada por marco principal, lamas de chapa perfilada de acero galvanizado, de 600x500mm, tela metálica de acero galvanizado con malla de 20x20 mm, incluso accesorios de montaje y elementos de fijación, totalmente montada y conectada a la red de conductos. Se medirá el número de unidades realmente ejecutadas según especificaciones de Proyecto.

| Medición | Uds. | Parcial |
|---|---|---|
| aerotermos | 2 | 2.00 |
| recuperadores | 4 | 4.00 |
| centrifugas |  |  |
| Total |  | 6 |

## SG12 Instalación de protección contra incendios (20/03/2023)
Importe: 20485.76

**03264** u Certificación de instalación de PCI
1 u × 593.52 = 593.52
Certificación de instalación de protección contra incendios, incluyendo preparación, y tramitación, hasta buen fin y ante los organismos competentes; incluso registro en industria por parte de la empreas instaladora. Se entregarán los planos actualizados as built en .pdf y .dwg al cliente.
Relación comercial: SG_BASEPRECIO, 593.52

**12001** PA Acometida instalación protección contra incendios, a justificar
1 PA × 527.9 = 527.90
Partida alzada de instalación de conexión con red de agua contra incendios y elementos necesarios para el cumplimiento de la normativa de la emrpesa suministradora en el apartado de agua contra incendios, distribución formada por módulo para contador, incluso llave de corte, filtro, puentes y elementos necesarios para cumplimiento de la empresa suministradora. No se incluye el conexionado del módulo contador con la red de distribución ni actuación exterior más allá del contador de aguas, trabajo que ejecutará la empresa suministradora. A justificar en obra.
Relación comercial: SG_BASEPRECIO, 527.9

**12020** u Boca de incendio equipada
3 u × 359.4 = 1078.20
Suministro e instalación en superficie de Boca de incendio equipada (BIE), de 25 mm (1") y de 660x660x215 mm, compuesta de: armario construido en acero de 1,2 mm de espesor, acabado con pintura epoxi color rojo RAL 3000 y puerta semiciega con ventana de metacrilato de acero de 1,2 mm de espesor, acabado con pintura epoxi color blanco RAL 9010; devanadera metálica giratoria abatible 180° permitiendo la extracción de la manguera en cualquier dirección, pintada en rojo epoxi, con alimentación axial; manguera semirrígida de 20 m de longitud; lanza de tres efectos (cierre, pulverización y chorro compacto) construida en plástico ABS y válvula de cierre tipo esfera de 25 mm (1"), de latón, con manómetro 0-16 bar. Incluso accesorios y elementos de fijación. Se medirá el número de unidades realmente ejecutadas según especificaciones de Proyecto.
Relación comercial: SG_BASEPRECIO, 359.4

**12031C** u Depósitos para reserva agua PCI de 3000L
4 u × 1421.48 = 5685.92
Depósitos para reserva de agua contra incendios de 3000L de capacidad, prefabricados o ejecutados in situ de polietileno de alta densidad (PEAD), cerrados, de dimensiones Largo x Ancho x Alto (mm): 2230 x 995 x 1650, Incluso conexionado entre ellos, válvula de flotador de 1 1/2" de diámetro para conectar con la acometida, interruptores de nivel, válvula de bola de 50 mm de diámetro para vaciado y válvula de corte de mariposa de 1 1/2" de diámetro para conectar al grupo de presión. Medida la unidad totalmente ejecutada y conexionada.
Relación comercial: SG_BASEPRECIO, 1421.48

**1203370B** u Grupo de presión contra incendios BOMDESA GIEU 12/70 (10/04/2024)
1 u × 2065.88 = 2065.88
Grupo de presión de agua contra incendios, modelo BOMDESA GIEU 12/70 formado por: una bomba principal vertical multicelular SB 750T, camisa exterior, impulsor, base portacierre y eje de acero inoxidable AISI 304, accionada por motor asíncrono de 2 polos de 4 kW, aislamiento clase F, protección IP55, eficiencia IE3, para alimentación trifásica a 230/400 V, una bomba auxiliar jockey MV 175T, con camisa externa de acero inoxidable AISI 304, eje de acero inoxidable AISI 416, cuerpos de aspiración e impulsión y contrabridas de hierro fundido, difusores de policarbonato con fibra de vidrio, accionada por motor eléctrico de 0,9 kW, depósito hidroneumático de 24 l, bancada metálica, válvulas de corte, antirretorno y de aislamiento, manómetros, presostatos, cuadro eléctrico de fuerza y control para la operación totalmente automática del grupo, soporte metálico para cuadro eléctrico, colector de impulsión, con caudalímetro para grupo contra incendios de tipo rotámetro de lectura directa, precisión del 10%, cuerpo acrílico y flotador de acero inoxidable. Incluso soportes, piezas especiales y accesorios. Se medirá el número de unidades realmente ejecutadas según especificaciones de Proyecto.
Relación comercial: SG_BASEPRECIO, 2065.88

**09022** m Tubería instalación interior PP-R 25 mm
16 m × 10.26 = 164.16

**12038** m Red de distribución de agua de 2" PP-R (09/04/2024)
28 m × 23.02 = 644.56
Red aérea de distribución de agua para abastecimiento de los equipos de extinción de incendios, formada por tubería de polipropileno copolímero random resistente a la temperatura (PP-RCT/PP-RCT), resistente al fuego, con aditivos que actúan como barrera de oxígeno, libre de halógenos, SDR7, de 2'' de diámetro, unión por termofusión, sin calorifugar, que arranca desde la fuente de abastecimiento de agua hasta cada equipo de extinción de incendios. Incluso material auxiliar para montaje y sujeción a la obra, accesorios y piezas especiales.
Relación comercial: SG_BASEPRECIO, 23.02

**12037** m Red de distribución de agua de 1 1/2" PP-R (09/04/2024)
36 m × 16.28 = 586.08
Red aérea de distribución de agua para abastecimiento de los equipos de extinción de incendios, formada por tubería de polipropileno copolímero random resistente a la temperatura (PP-RCT/PP-RCT), resistente al fuego, con aditivos que actúan como barrera de oxígeno, libre de halógenos, SDR7,4, de 1 1/2'' de diámetro, unión por termofusión, sin calorifugar, que arranca desde la fuente de abastecimiento de agua hasta cada equipo de extinción de incendios. Incluso material auxiliar para montaje y sujeción a la obra, accesorios y piezas especiales.
Relación comercial: SG_BASEPRECIO, 16.28

**12021** u Extintor polvo ABC polivalente 6kg
11 u × 36.85 = 405.35
Extintor portátil de polvo químico ABC polivalente antibrasa, con presión incorporada, de eficacia 21A-144B-C, con 6 kg de agente extintor, con manómetro y manguera con boquilla difusora. Incluso soporte y accesorios de montaje. Se medirá el número de unidades realmente ejecutadas según especificaciones de Proyecto.
Relación comercial: SG_BASEPRECIO, 36.85

**12022** u Extintor nieve carbónica CO2 5kg
1 u × 72.21 = 72.21
Extintor portátil de nieve carbónica CO2, de eficacia 34B, con 5 kg de agente extintor, con vaso difusor. Incluso soporte y accesorios de montaje. Se medirá el número de unidades realmente ejecutadas según especificaciones de Proyecto.
Relación comercial: SG_BASEPRECIO, 72.21

**12023** u Señalización de equipos contra incendios, fotoluminiscente
18 u × 5.51 = 99.18
Placa de señalización de equipos contra incendios, de poliestireno fotoluminiscente, de 210x210 mm, Incluso elementos de fijación, según UNE 23033-1. Se medirá el número de unidades realmente ejecutadas según especificaciones de Proyecto.
Relación comercial: SG_BASEPRECIO, 5.51

**NEMOS** u Señalización de medios de evacuación, fotoluminiscente (17/12/2025)
24 u × 5.51 = 132.24
Placa de señalización de medios de evacuación, de poliestireno fotoluminiscente, de 210x210 mm, Incluso elementos de fijación, según UNE 23033-1. Se medirá el número de unidades realmente ejecutadas según especificaciones de Proyecto.

**12PUL-SETA** u Interruptor de Botón de Presión para Parada de Emergencia
3 u × 70.09 = 210.27
Interruptor de Botón de Presión para Parada de Emergencia Tapa de Seta Rojo. Ui: 660V; Ith: 10A. Tipo de contacto Mushroom. Medido de la unidad totalmente ejecutada y funcionando.
Relación comercial: SG_BASEPRECIO, 70.09

| Medición | Uds. | Parcial |
|---|---|---|
| tornos | 1 | 1.00 |
| recuperador | 2 | 2.00 |
| Total |  | 3 |

**12033** u Sellado de penetraciones: manguito cortafuego
21 u × 74.68 = 1568.28
Sistema de sellado de penetraciones para protección pasiva contra incendios con manguito intumescente cortafuego, colocado alrededor de la tubería combustible de diámetro según tubería y plano, en paso de forjado o muro. Se medirá el número de unidades realmente ejecutadas según especificaciones de Proyecto.
Relación comercial: SG_BASEPRECIO, 74.68

| Medición | Uds. | Parcial |
|---|---|---|
| nuevos calos | 1 | 1.00 |
| techo local | 20 | 20.00 |
| Total |  | 21 |

**12034** u Sellado de paso de cables con almohadillas intumescentes
2 u × 82.35 = 164.70
Sistema de sellado de paso de cables con aislamiento, de diámetro exterior menor o igual de 80 mm, en muro, de 100 mm de espesor, a través de una abertura de 200 mm de anchura y 200 mm de altura, por ambas caras, para protección pasiva contra incendios y garantizar la resistencia al fuego EI 45, formado por 3 almohadillas intumescentes con propiedades ignífugas, de 300x170x30 mm, color blanco. Se medirá el número de unidades realmente ejecutadas según especificaciones de Proyecto.
Relación comercial: SG_BASEPRECIO, 82.35

**1200-6** u Central de detección automática de incendios de 6 zonas (20/03/2023)
1 u × 332.2 = 332.20
Central de detección automática de incendios, convencional, microprocesada, de 6 zonas de detección, con caja metálica y tapa de ABS, con módulo de alimentación, rectificador de corriente y cargador de batería, panel de control con indicador de alarma y avería y conmutador de corte de zonas. Incluso baterías. Se medirá el número de unidades realmente ejecutadas según especificaciones de Proyecto.
Relación comercial: SG_BASEPRECIO, 332.2

**12003** u Detector óptico de humos (20/03/2023)
29 u × 36.31 = 1052.99
Detector óptico de humos convencional, de ABS color blanco, formado por un elemento sensible a humos claros, para alimentación de 12 a 30 Vcc, con doble led de activación e indicador de alarma color rojo, salida para piloto de señalización remota y base universal. Incluso elementos de fijación. Se medirá el número de unidades realmente ejecutadas según especificaciones de Proyecto.
Relación comercial: SG_BASEPRECIO, 36.31

**12004** u Pulsador de alarma, con tapa (20/03/2023)
3 u × 34.12 = 102.36
Pulsador de alarma convencional de rearme manual, de ABS color rojo, protección IP41, con led indicador de alarma color rojo y llave de rearme, con tapa de metacrilato. Incluso elementos de fijación. Se medirá el número de unidades realmente ejecutadas según especificaciones de Proyecto.
Relación comercial: SG_BASEPRECIO, 34.12

**12005** u Sirena (20/03/2023)
4 u × 72.94 = 291.76
Suministro e instalación en paramento interior/exterior de sirena electrónica, de color rojo, con señal acústica y visual, alimentación a 24 Vcc, potencia sonora de 100 dB a 1 m y consumo de 14 mA. Incluso elementos de fijación. Se medirá el número de unidades realmente ejecutadas según especificaciones de Proyecto.
Relación comercial: SG_BASEPRECIO, 72.94

**PN_CABLEPCI** m Cableado apantallado 1,5 mm2 + PVC RIGIDO (17/12/2025)
856 m × 5.5 = 4708.00
Cableado formado por cable unipolar ES07Z1-K (AS), reacción al fuego clase Cca-s1b,d1,a1, con conductor multifilar de cobre clase 5 (-K) de 1,5 mm² de sección apantallado, con aislamiento de compuesto termoplástico a base de poliolefina libre de halógenos con baja emisión de humos y gases corrosivos (Z1). Incluso cuantos accesorios sean necesarios para su correcta instalación y tubo protector RIGIDO de PVC desde bandeja a punto. Se medirá la longitud realmente ejecutada según especificaciones de Proyecto.
Relación comercial: 11LOGRONO, 0, 13GETAFE, 14PONFE, 15CORUNA, 16MATARO

## SG13 Gestión de residuos (20/03/2023)
Importe: 6740.4

**14001** u Transporte residuos inertes sin clasificar, contenedor 5 m3 (20/03/2023)
40 u × 168.51 = 6740.40
Transporte de mezcla sin clasificar de residuos inertes producidos en obras de construcción y/o demolición, con contenedor de 5 m³, a vertedero específico, instalación de tratamiento de residuos de construcción y demolición externa a la obra o centro de valorización o eliminación de residuos. El precio incluye el viaje de ida, la descarga y el viaje de vuelta. Se medirá el número de unidades realmente transportadas según especificaciones de Proyecto.
Relación comercial: SG_BASEPRECIO, 168.51

| Medición | Uds. | Parcial |
|---|---|---|
| a justificar | 40 | 40.00 |
| Total |  | 40 |

## SG14 Seguridad y salud (25/04/2023)
Importe: 1500

**10.01** ud SEGURIDAD Y SALUD (25/04/2023)
1 ud × 1500 = 1500.00
Ejecución del Estudio de Seguridad y Salud incluido en proyecto, con un nivel de exigencia alto, previa aprobación por parte de la dirección facultativa del Plan de Seguridad y Salud elaborado por la constructora, incluyendo en principio: instalaciones provisionales de obra y señalizaciones, protecciones personales, protecciones colectivas; todo ello cumpliendo la reglamentación vigente.
Relación comercial: SG_BASEPRECIO, 1500

## Precios auxiliares

**ERPP36a** ud Rev impr a-ox est metálica (14/09/2006)
Revestimiento con imprimación antioxidante por kilogramo de estructura metálica, previa limpieza del soporte, según normas SIS-055900 en grado ST-2 y capa de imprimación antioxidante, considerando una relación de 25 m2/Tm.

| Código | Ud | Descripción | Rendimiento | Precio |
|---|---|---|---|---|
| MOON.8a | h | Oficial 1ª pintura (mano de obra; 14/09/2006) | 0 | 14 |
| PRPP.1h | l | Imprimación a-ox cromato zinc (material; 14/09/2006) | 0 | 9.48 |
| %0100 | % | Medios auxiliares (14/09/2006) | 1 % |  |

Claves: metal, revestimiento, paramento, capa, oxidación, imprimación

## Recursos

**MOOM.8a** h Oficial 1ª metal
Oficial 1° metal.
Claves: metal, mano, obra, oficial

**MOOM11a** h Especialista metal
Claves: metal, mano, especial, obra

**PEAC17a** Kg Acero A-42b en chapa
Acero A-42b, suministrado en chapas.
Claves: chapa, acero, estructura

**PEAA.1bg** Kg Acero ¢20 AE-215-L en barra
Acero liso AE-215-L en redondos de 20 mm. de diámetro, suministrado en barra 2.470 Kg/m..

**MOON.8a** h Oficial 1ª pintura
Oficial 1° pintura.
Claves: mano, obra, pintura, oficial

**PRPP.1h** l Imprimación a-ox cromato zinc
Imprimación antioxidante de cromato de zinc color blanco acabado mate para metales y aleaciones férricas en exterior e interior rendimiento 10 m2/l.
Claves: metal, hierro, revestimiento, paramento, zinc, pintura, oxidación, imprimación, cromato, aleación

## Entidades
- 11LOGRONO, C
- 12BILBAO, C
- 13GETAFE, C
- 14PONFE, C
- 15CORUNA, C
- 16MATARO, C
- SG_BASEPRECIO, C
